# Canonada per instal·lació interior de gas

- Propietat de l'arxiu: CYPE Ingenieros S.A.
- Format: FIEBDC-3/2016
- Programa: Generador de precios de la construcción. CYPE Ingenieros, S.A.
- Data: 07/05/2024
- Divisa: EUR
- Costos indirectes: 3 %
- IVA: 21 %

## I Instal·lacions

### IG Gasos combustibles

#### IGI Instal·lació interior

**IGI005** m Canonada per instal·lació interior de gas.
Canonada, per instal·lació interior de gas, formada per tub de coure estirat en fred sense soldadura, diàmetre D=32/35 mm i 1,5 mm d'espessor. Instal·lació en superfície. Inclús material auxiliar para muntatge i subjecció a l'obra, accessoris i peces especials col·locats mitjançant soldadura forta per capil·laritat.
Inclou: Replanteig del recorregut de les canonades. Col·locació de tubs. Muntatge, connexionat i comprovació del seu correcte funcionament. Realització de proves de servei.
Criteri d'amidament de projecte: Longitud mesurada segons documentació gràfica de Projecte.
Criteri de mesura d'obra: Es mesurarà la longitud realment executada segons especificacions de Projecte.

| Codi | Ut | Descripció | Rendiment | Preu | Import |
|---|---|---|---|---|---|
| mt43tco400f | U | Material auxiliar per a muntatge i subjecció a l'obra de les canonades de coure estirat en fred sense soldadura, diàmetre D=32/35 mm. (material) | 1 | 0.39 | 0.390 |
| mt43tco010fd | m | Tub de coure estirat en fred sense soldadura, diàmetre D=32/35 mm i 1,5 mm d'espessor, segons UNE-EN 1057, amb el preu incrementat el 15% en concepte d'accessoris i peces especials. (material) | 1 | 8.89 | 8.890 |
| mo010 | h | Oficial 1ª instal·lador de gas. (mà d'obra) | 0.216 | 29.34 | 6.337 |
| mo109 | h | Ajudant instal·lador de gas. (mà d'obra) | 0.216 | 25.25 | 5.454 |
| % | % | Costos directes complementaris | 2 % | 21.071 | 0.421 |
|  |  | Costos directes |  |  | 21.492 |

Residus:
- col·locació: mt43tco010fd; factor de residu 0.0399191

## Recursos

**mt43tco010fd** m Tub de coure estirat en fred sense soldadura
Dades tècniques: Cost energètic 51.973 MJ; Emissió de CO2 1.001 kg; Codi LER 17 04 01; Massa de l'element 1.41 kg; Volum 0.00094 m3
