# Canonada per instal·lació interior de gas

- Propietat de l'arxiu: CYPE Ingenieros S.A.
- Format: FIEBDC-3/2016
- Programa: Generador de precios de la construcción. CYPE Ingenieros, S.A.
- Data: 08/05/2024
- Divisa: EUR
- Costos indirectes: 3 %
- IVA: 21 %

## I Instal·lacions

### IG Gasos combustibles

#### IGI Instal·lació interior

**IGI005** m Canonada per instal·lació interior de gas.
Canonada, per instal·lació interior de gas, formada per tub de coure estirat en fred sense soldadura, diàmetre D=39/42 mm i 1,5 mm d'espessor. Instal·lació en superfície. Inclús material auxiliar para muntatge i subjecció a l'obra, accessoris i peces especials col·locats mitjançant soldadura forta per capil·laritat.
Inclou: Replanteig del recorregut de les canonades. Col·locació de tubs. Muntatge, connexionat i comprovació del seu correcte funcionament. Realització de proves de servei.
Criteri d'amidament de projecte: Longitud mesurada segons documentació gràfica de Projecte.
Criteri de mesura d'obra: Es mesurarà la longitud realment executada segons especificacions de Projecte.

| Codi | Ut | Descripció | Rendiment | Preu | Import |
|---|---|---|---|---|---|
| mt43tco400g | U | Material auxiliar per a muntatge i subjecció a l'obra de les canonades de coure estirat en fred sense soldadura, diàmetre D=39/42 mm. (material) | 1 | 0.45 | 0.450 |
| mt43tco010gd | m | Tub de coure estirat en fred sense soldadura, diàmetre D=39/42 mm i 1,5 mm d'espessor, segons UNE-EN 1057, amb el preu incrementat el 15% en concepte d'accessoris i peces especials. (material) | 1 | 10.33 | 10.330 |
| mo010 | h | Oficial 1ª instal·lador de gas. (mà d'obra) | 0.24 | 29.34 | 7.042 |
| mo109 | h | Ajudant instal·lador de gas. (mà d'obra) | 0.24 | 25.25 | 6.060 |
| % | % | Costos directes complementaris | 2 % | 23.882 | 0.478 |
|  |  | Costos directes |  |  | 24.360 |

Residus:
- col·locació: mt43tco010gd; factor de residu 0.0387435

## Recursos

**mt43tco010gd** m Tub de coure estirat en fred sense soldadura
Dades tècniques: Cost energètic 62.662 MJ; Emissió de CO2 1.207 kg; Codi LER 17 04 01; Massa de l'element 1.7 kg; Volum 0.001133 m3
