# Canonada per instal·lació interior de gas

- Propietat de l'arxiu: CYPE Ingenieros S.A.
- Format: FIEBDC-3/2016
- Programa: Generador de precios de la construcción. CYPE Ingenieros, S.A.
- Data: 17/05/2024
- Divisa: EUR
- Costos indirectes: 3 %
- IVA: 21 %

## I Instal·lacions

### IG Gasos combustibles

#### IGI Instal·lació interior

**IGI005** m Canonada per instal·lació interior de gas.
Canonada amb beina plàstica, per instal·lació interior de gas, formada per tub de coure estirat en fred sense soldadura, diàmetre D=60/64 mm i 2 mm d'espessor. Instal·lació en superfície. Inclús material auxiliar para muntatge i subjecció a l'obra, pasta de reblert, accessoris i peces especials col·locats mitjançant soldadura forta per capil·laritat.
Inclou: Replanteig del recorregut de les canonades. Col·locació de la beina. Col·locació de tubs. Muntatge, connexionat i comprovació del seu correcte funcionament. Realització de proves de servei.
Criteri d'amidament de projecte: Longitud mesurada segons documentació gràfica de Projecte.
Criteri de mesura d'obra: Es mesurarà la longitud realment executada segons especificacions de Projecte.

| Codi | Ut | Descripció | Rendiment | Preu | Import |
|---|---|---|---|---|---|
| mt43tco010id | m | Tub de coure estirat en fred sense soldadura, diàmetre D=60/64 mm i 2 mm d'espessor, segons UNE-EN 1057, amb el preu incrementat el 15% en concepte d'accessoris i peces especials. (material) | 1 | 20.02 | 20.020 |
| mt35aia080fe | m | Tub rígid, subministrat en barra, de polietilè de doble paret (interior llisa i exterior corrugada), de color taronja, de 90 mm de diàmetre nominal, per a canalització soterrada, resistència a la compressió 250 N, amb grau de protecció IP549 segons UNE 20324. Segons UNE-EN 61386-1, UNE-EN 61386-22 i UNE-EN 50086-2-4. Inclús abraçadores, elements de subjecció i accessoris (corbes, maneguets, tes, colzes i corbes flexibles). (material) | 1 | 4.49 | 4.490 |
| mt27tec020 | kg | Pasta hidròfuga. (material) | 0.04 | 0.6 | 0.024 |
| mo010 | h | Oficial 1ª instal·lador de gas. (mà d'obra) | 0.348 | 29.34 | 10.210 |
| mo109 | h | Ajudant instal·lador de gas. (mà d'obra) | 0.348 | 25.25 | 8.787 |
| % | % | Costos directes complementaris | 2 % | 43.531 | 0.871 |
|  |  | Costos directes |  |  | 44.402 |

Residus:
- col·locació: mt43tco010id; factor de residu 0.0308153
- col·locació: mt35aia080fe; factor de residu 0.0275
- col·locació: mt27tec020 Pasta hidròfuga; factor de residu 0.0525

## Recursos

**mt43tco010id** m Tub de coure estirat en fred sense soldadura
Dades tècniques: Cost energètic 127.904 MJ; Emissió de CO2 2.464 kg; Codi LER 17 04 01; Massa de l'element 3.47 kg; Volum 0.002313 m3

**mt35aia080fe** m Tub rígid, subministrat en barra
Dades tècniques: Cost energètic 120.131 MJ; Emissió de CO2 5.964 kg; Codi LER 17 02 03; Massa de l'element 1.24 kg; Volum 0.002067 m3

**mt27tec020** kg Pasta hidròfuga
Dades tècniques: Cost energètic 0.218 MJ; Emissió de CO2 0.011 kg; Codi LER 17 09 04; Massa de l'element 1 kg; Volum 0.000667 m3
Residus:
- embalatge: re170203 Plàstic. (component de residu); rendiment 0.002 kg; Codi LER 17 02 03; Massa de l'element 1 kg; Volum 0.001667 m3
