# Instal·lació interior de gas en habitatge d'edifici plurifamiliar

- Propietat de l'arxiu: CYPE Ingenieros S.A.
- Format: FIEBDC-3/2016
- Programa: Generador de precios de la construcción. CYPE Ingenieros, S.A.
- Data: 06/05/2024
- Divisa: EUR
- Costos indirectes: 3 %
- IVA: 21 %

## I Instal·lacions

### IG Gasos combustibles

#### IGI Instal·lació interior

**IGI010** U Instal·lació interior de gas en habitatge d'edifici plurifamiliar.
Instal·lació interior de gas en habitatge d'edifici plurifamiliar, amb dotació pels següents aparells: 1 de cocció, 1 mixt, de calefacció i A.C.S. realitzada amb canonada de coure, amb beina metàl·lica, que connecta la clau d'habitatge amb cadascun dels aparells a gas, composta dels següents trams: tram comprès entre la clau d'habitatge i la ramificació de la instal·lació que va a la cuina de 22 mm de diàmetre i 8 m de longitud, ramificació de la instal·lació que alimenta a la cuina de 18 mm de diàmetre i 3 m de longitud, ramificació de la instal·lació que alimenta a l'aparell o aparells de calefacció i d'A.C.S. de 22 mm de diàmetre i 3 m de longitud. Fins i tot claus mascle-mascle de connexió d'aparell pel tall de subministrament de gas, amb pota i connexions per junta plana, pasta de reblert i elements de subjecció, col·locats mitjançant soldadura per capil·laritat.
Criteri de valoració econòmica: El preu no inclou la clau d'habitatge.
Inclou: Replanteig del recorregut de les canonades i de la situació de les claus. Col·locació de la beina. Col·locació i fixació de tubs i claus. Muntatge, connexionat i comprovació del seu correcte funcionament. Realització de proves de servei.
Criteri d'amidament de projecte: Nombre d'unitats previstes, segons documentació gràfica de Projecte.
Criteri de mesura d'obra: Es mesurarà el nombre d'unitats realment executades segons especificacions de Projecte.

| Codi | Ut | Descripció | Rendiment | Preu | Import |
|---|---|---|---|---|---|
| mt43tco010dg | m | Tub de coure estirat en fred sense soldadura, diàmetre D=20/22 mm i 1 mm d'espessor, segons UNE-EN 1057, amb el preu incrementat el 30% en concepte d'accessoris i peces especials. (material) | 11 | 3.86 | 42.460 |
| mt43tco010cg | m | Tub de coure estirat en fred sense soldadura, diàmetre D=16/18 mm i 1 mm d'espessor, segons UNE-EN 1057, amb el preu incrementat el 30% en concepte d'accessoris i peces especials. (material) | 3 | 3.12 | 9.360 |
| mt43www020c | m | Tub metàl·lic de 40 mm de diàmetre i 1,5 mm de gruix, inclús abraçadores, elements de subjecció i accessoris (corbes, maneguets, tes i colzes). (material) | 11.2 | 3.23 | 36.176 |
| mt27tec020 | kg | Pasta hidròfuga. (material) | 0.448 | 0.6 | 0.269 |
| mt43acv010b | U | Clau mascle-mascle amb pota i connexions per junt pla, amb rosca cilíndrica GAS de 1/2" de diàmetre, segons UNE 60718. (material) | 1 | 10.04 | 10.040 |
| mt43acv010c | U | Clau mascle-mascle amb pota i connexions per junt pla, amb rosca cilíndrica GAS de 3/4" de diàmetre, segons UNE 60718. (material) | 1 | 10.26 | 10.260 |
| mo010 | h | Oficial 1ª instal·lador de gas. (mà d'obra) | 3.659 | 29.34 | 107.355 |
| mo109 | h | Ajudant instal·lador de gas. (mà d'obra) | 3.659 | 25.25 | 92.390 |
| % | % | Costos directes complementaris | 2 % | 308.310 | 6.166 |
|  |  | Costos directes |  |  | 314.476 |

Residus:
- col·locació: mt43tco010dg; factor de residu 0.044
- col·locació: mt43tco010cg; factor de residu 0.044
- col·locació: mt43www020c; factor de residu 0.035
- col·locació: mt27tec020 Pasta hidròfuga; factor de residu 0.0525

## Recursos

**mt43tco010dg** m Tub de coure estirat en fred sense soldadura
Dades tècniques: Cost energètic 21.747 MJ; Emissió de CO2 0.419 kg; Codi LER 17 04 01; Massa de l'element 0.59 kg; Volum 0.000393 m3

**mt43tco010cg** m Tub de coure estirat en fred sense soldadura
Dades tècniques: Cost energètic 17.693 MJ; Emissió de CO2 0.341 kg; Codi LER 17 04 01; Massa de l'element 0.48 kg; Volum 0.00032 m3

**mt43www020c** m Tub metàl·lic de 40 mm de diàmetre i 1,5 mm de gruix
Dades tècniques: Cost energètic 16.235 MJ; Emissió de CO2 0.744 kg; Codi LER 17 04 05; Massa de l'element 1.47 kg; Volum 0.0007 m3
Residus:
- embalatge: re170201 Fusta. (component de residu); rendiment 0.011 kg; Codi LER 17 02 01; Massa de l'element 1 kg; Volum 0.000909 m3
- embalatge: re170203 Plàstic. (component de residu); rendiment 0.003 kg; Codi LER 17 02 03; Massa de l'element 1 kg; Volum 0.001667 m3

**mt27tec020** kg Pasta hidròfuga
Dades tècniques: Cost energètic 0.218 MJ; Emissió de CO2 0.011 kg; Codi LER 17 09 04; Massa de l'element 1 kg; Volum 0.000667 m3
Residus:
- embalatge: re170203 Plàstic; rendiment 0.002 kg

**mt43acv010b** U Clau mascle-mascle amb pota i connexions per junt pla, amb rosca cilíndrica GAS de 1/2" de diàmetre, segons UNE 60718
Dades tècniques: Cost energètic 73.833 MJ; Emissió de CO2 5.017 kg
Residus:
- embalatge: re150101 Envasos de paper i cartró. (component de residu); rendiment 0.072 kg; Codi LER 15 01 01; Massa de l'element 1 kg; Volum 0.001333 m3

**mt43acv010c** U Clau mascle-mascle amb pota i connexions per junt pla, amb rosca cilíndrica GAS de 3/4" de diàmetre, segons UNE 60718
Dades tècniques: Cost energètic 124.786 MJ; Emissió de CO2 8.439 kg
Residus:
- embalatge: re150101 Envasos de paper i cartró; rendiment 0.072 kg
