# Instal·lació interior de gas en local

- Propietat de l'arxiu: CYPE Ingenieros S.A.
- Format: FIEBDC-3/2016
- Programa: Generador de precios de la construcción. CYPE Ingenieros, S.A.
- Data: 06/05/2024
- Divisa: EUR
- Costos indirectes: 3 %
- IVA: 21 %

## I Instal·lacions

### IG Gasos combustibles

#### IGI Instal·lació interior

**IGI020** U Instal·lació interior de gas en local.
Instal·lació interior de gas en local, amb dotació per 2 aparells, realitzada amb canonada de coure, amb beina plàstica, que connecta la clau de local privat amb cadascun dels aparells a gas, composta dels següents trams: tram comú de 35 mm de diàmetre i 10 m de longitud i 2 ramificacions a cada consum, de 22 mm de diàmetre i 8 m de longitud i de 22 mm de diàmetre i 7 m de longitud. Fins i tot claus mascle-mascle de connexió d'aparell per al tall de subministrament de gas, amb pota i connexions per junta plana, pasta de reblert i elements de subjecció, col·locats mitjançant soldadura per capil·laritat.
Criteri de valoració econòmica: El preu no inclou la clau d'habitatge.
Inclou: Replanteig del recorregut de les canonades i de la situació de les claus. Col·locació de la beina. Col·locació i fixació de tubs i claus. Muntatge, connexionat i comprovació del seu correcte funcionament. Realització de proves de servei.
Criteri d'amidament de projecte: Nombre d'unitats previstes, segons documentació gràfica de Projecte.
Criteri de mesura d'obra: Es mesurarà el nombre d'unitats realment executades segons especificacions de Projecte.

| Codi | Ut | Descripció | Rendiment | Preu | Import |
|---|---|---|---|---|---|
| mt43tco010fg | m | Tub de coure estirat en fred sense soldadura, diàmetre D=32/35 mm i 1,5 mm d'espessor, segons UNE-EN 1057, amb el preu incrementat el 30% en concepte d'accessoris i peces especials. (material) | 10 | 10.05 | 100.500 |
| mt35aia090af | m | Tub rígid de PVC, endollable, corbable en calent, de color negre, de 50 mm de diàmetre nominal, per a canalització fixa en superfície. Resistència a la compressió 1250 N, resistència a l'impacte 2 joules, temperatura de treball -5°C fins 60°C, amb grau de protecció IP547 segons UNE 20324, propietats elèctriques: aïllant, no propagador de la flama. Segons UNE-EN 61386-1 i UNE-EN 61386-22. Inclús abraçadores, elements de subjecció i accessoris (corbes, maneguets, tes, colzes i corbes flexibles). (material) | 8 | 6.35 | 50.800 |
| mt43tco010dg | m | Tub de coure estirat en fred sense soldadura, diàmetre D=20/22 mm i 1 mm d'espessor, segons UNE-EN 1057, amb el preu incrementat el 30% en concepte d'accessoris i peces especials. (material) | 15 | 3.86 | 57.900 |
| mt35aia090ad | m | Tub rígid de PVC, endollable, corbable en calent, de color negre, de 32 mm de diàmetre nominal, per a canalització fixa en superfície. Resistència a la compressió 1250 N, resistència a l'impacte 2 joules, temperatura de treball -5°C fins 60°C, amb grau de protecció IP547 segons UNE 20324, propietats elèctriques: aïllant, no propagador de la flama. Segons UNE-EN 61386-1 i UNE-EN 61386-22. Inclús abraçadores, elements de subjecció i accessoris (corbes, maneguets, tes, colzes i corbes flexibles). (material) | 12 | 3.11 | 37.320 |
| mt27tec020 | kg | Pasta hidròfuga. (material) | 0.8 | 0.6 | 0.480 |
| mt43acv010c | U | Clau mascle-mascle amb pota i connexions per junt pla, amb rosca cilíndrica GAS de 3/4" de diàmetre, segons UNE 60718. (material) | 2 | 10.26 | 20.520 |
| mo010 | h | Oficial 1ª instal·lador de gas. (mà d'obra) | 6.534 | 29.34 | 191.708 |
| mo109 | h | Ajudant instal·lador de gas. (mà d'obra) | 6.534 | 25.25 | 164.984 |
| % | % | Costos directes complementaris | 2 % | 624.212 | 12.484 |
|  |  | Costos directes |  |  | 636.696 |

Residus:
- col·locació: mt43tco010fg; factor de residu 0.0389709
- col·locació: mt35aia090af; factor de residu 0.0275
- col·locació: mt43tco010dg; factor de residu 0.044
- col·locació: mt35aia090ad; factor de residu 0.0275
- col·locació: mt27tec020 Pasta hidròfuga; factor de residu 0.0525

## Recursos

**mt43tco010fg** m Tub de coure estirat en fred sense soldadura
Dades tècniques: Cost energètic 51.973 MJ; Emissió de CO2 1.001 kg; Codi LER 17 04 01; Massa de l'element 1.41 kg; Volum 0.00094 m3

**mt35aia090af** m Tub rígid de PVC
Dades tècniques: Cost energètic 77.504 MJ; Emissió de CO2 3.848 kg; Codi LER 17 02 03; Massa de l'element 0.8 kg; Volum 0.001333 m3

**mt43tco010dg** m Tub de coure estirat en fred sense soldadura
Dades tècniques: Cost energètic 21.747 MJ; Emissió de CO2 0.419 kg; Codi LER 17 04 01; Massa de l'element 0.59 kg; Volum 0.000393 m3

**mt35aia090ad** m Tub rígid de PVC
Dades tècniques: Cost energètic 36.814 MJ; Emissió de CO2 1.828 kg; Codi LER 17 02 03; Massa de l'element 0.38 kg; Volum 0.000633 m3

**mt27tec020** kg Pasta hidròfuga
Dades tècniques: Cost energètic 0.218 MJ; Emissió de CO2 0.011 kg; Codi LER 17 09 04; Massa de l'element 1 kg; Volum 0.000667 m3
Residus:
- embalatge: re170203 Plàstic. (component de residu); rendiment 0.002 kg; Codi LER 17 02 03; Massa de l'element 1 kg; Volum 0.001667 m3

**mt43acv010c** U Clau mascle-mascle amb pota i connexions per junt pla, amb rosca cilíndrica GAS de 3/4" de diàmetre, segons UNE 60718
Dades tècniques: Cost energètic 124.786 MJ; Emissió de CO2 8.439 kg
Residus:
- embalatge: re150101 Envasos de paper i cartró. (component de residu); rendiment 0.072 kg; Codi LER 15 01 01; Massa de l'element 1 kg; Volum 0.001333 m3
