# Canonada per a instal·lació comú de gas

- Propietat de l'arxiu: CYPE Ingenieros S.A.
- Format: FIEBDC-3/2016
- Programa: Generador de precios de la construcción. CYPE Ingenieros, S.A.
- Data: 18/05/2024
- Divisa: EUR
- Costos indirectes: 3 %
- IVA: 21 %

## I Instal·lacions

### IG Gasos combustibles

#### IGM Conduccions

**IGM005** m Canonada per a instal·lació comú de gas.
Canonada, per instal·lació comú de gas, col·locada superficialment i fixada al parament, formada per tub d'acer inoxidable amb soldadura, de 12 mm de diàmetre i 0,6 mm de gruix (12x0,6). Inclús material auxiliar para muntatge i subjecció a l'obra, accessoris i peces especials col·locats mitjançant soldadura forta per capil·laritat.
Inclou: Replanteig i traçat. Col·locació de tubs. Muntatge, connexionat i comprovació del seu correcte funcionament. Realització de proves de servei.
Criteri d'amidament de projecte: Longitud mesurada segons documentació gràfica de Projecte.
Criteri de mesura d'obra: Es mesurarà la longitud realment executada segons especificacions de Projecte.

| Codi | Ut | Descripció | Rendiment | Preu | Import |
|---|---|---|---|---|---|
| mt08tai400a | U | Material auxiliar per a muntatge i subjecció a l'obra de les canonades d'acer inoxidable amb soldadura, de 12 mm de diàmetre. (material) | 1 | 0.09 | 0.090 |
| mt08tai010ad | m | Tub d'acer inoxidable amb soldadura, de 12 mm de diàmetre i 0,6 mm de gruix (12x0,6), segons UNE 19049-1, amb el preu incrementat el 15% en concepte d'accessoris i peces especials. (material) | 1 | 2.07 | 2.070 |
| mo010 | h | Oficial 1ª instal·lador de gas. (mà d'obra) | 0.18 | 29.34 | 5.281 |
| mo109 | h | Ajudant instal·lador de gas. (mà d'obra) | 0.18 | 25.25 | 4.545 |
| % | % | Costos directes complementaris | 2 % | 11.986 | 0.240 |
|  |  | Costos directes |  |  | 12.226 |

Residus:
- col·locació: mt08tai010ad; factor de residu 0.035

## Recursos

**mt08tai010ad** m Tub d'acer inoxidable amb soldadura
Dades tècniques: Cost energètic 10.309 MJ; Emissió de CO2 1.247 kg; Codi LER 17 04 05; Massa de l'element 0.179 kg; Volum 0.000085 m3
Residus:
- embalatge: re170201 Fusta. (component de residu); rendiment 0.011 kg; Codi LER 17 02 01; Massa de l'element 1 kg; Volum 0.000909 m3
- embalatge: re170203 Plàstic. (component de residu); rendiment 0.003 kg; Codi LER 17 02 03; Massa de l'element 1 kg; Volum 0.001667 m3
