# Canonada per a baixant individual de gas

- Propietat de l'arxiu: CYPE Ingenieros S.A.
- Format: FIEBDC-3/2016
- Programa: Generador de precios de la construcción. CYPE Ingenieros, S.A.
- Data: 05/05/2024
- Divisa: EUR
- Costos indirectes: 3 %
- IVA: 21 %

## I Instal·lacions

### IG Gasos combustibles

#### IGM Conduccions

**IGM015** m Canonada per a baixant individual de gas.
Canonada, per a baixant individual de gas, col·locada superficialment i fixada al parament, formada per tub de coure estirat en fred sense soldadura, diàmetre D=25,6/28 mm i 1,2 mm d'espessor. Inclús material auxiliar para muntatge i subjecció a l'obra, accessoris i peces especials col·locats mitjançant soldadura forta per capil·laritat.
Inclou: Replanteig i traçat. Col·locació de tubs. Muntatge, connexionat i comprovació del seu correcte funcionament. Realització de proves de servei.
Criteri d'amidament de projecte: Longitud mesurada segons documentació gràfica de Projecte.
Criteri de mesura d'obra: Es mesurarà la longitud realment executada segons especificacions de Projecte.

| Codi | Ut | Descripció | Rendiment | Preu | Import |
|---|---|---|---|---|---|
| mt43tco400e | U | Material auxiliar per a muntatge i subjecció a l'obra de les canonades de coure estirat en fred sense soldadura, diàmetre D=25,6/28 mm. (material) | 1 | 0.27 | 0.270 |
| mt43tco010ed | m | Tub de coure estirat en fred sense soldadura, diàmetre D=25,6/28 mm i 1,2 mm d'espessor, segons UNE-EN 1057, amb el preu incrementat el 15% en concepte d'accessoris i peces especials. (material) | 1 | 6.26 | 6.260 |
| mo010 | h | Oficial 1ª instal·lador de gas. (mà d'obra) | 0.372 | 29.34 | 10.914 |
| mo109 | h | Ajudant instal·lador de gas. (mà d'obra) | 0.372 | 25.25 | 9.393 |
| % | % | Costos directes complementaris | 2 % | 26.837 | 0.537 |
|  |  | Costos directes |  |  | 27.374 |

Residus:
- col·locació: mt43tco010ed; factor de residu 0.042073

## Recursos

**mt43tco010ed** m Tub de coure estirat en fred sense soldadura
Dades tècniques: Cost energètic 40.915 MJ; Emissió de CO2 0.788 kg; Codi LER 17 04 01; Massa de l'element 1.11 kg; Volum 0.00074 m3
