# Canonada per a baixant individual de gas

- Propietat de l'arxiu: CYPE Ingenieros S.A.
- Format: FIEBDC-3/2016
- Programa: Generador de precios de la construcción. CYPE Ingenieros, S.A.
- Data: 18/05/2024
- Divisa: EUR
- Costos indirectes: 3 %
- IVA: 21 %

## I Instal·lacions

### IG Gasos combustibles

#### IGM Conduccions

**IGM015** m Canonada per a baixant individual de gas.
Canonada amb beina metàl·lica, per a baixant individual de gas, col·locada superficialment i fixada al parament, formada per tub de coure estirat en fred sense soldadura, diàmetre D=39/42 mm i 1,5 mm d'espessor. Inclús material auxiliar para muntatge i subjecció a l'obra, pasta de reblert, accessoris i peces especials col·locats mitjançant soldadura forta per capil·laritat.
Inclou: Replanteig i traçat. Col·locació de la beina. Col·locació de tubs. Muntatge, connexionat i comprovació del seu correcte funcionament. Realització de proves de servei.
Criteri d'amidament de projecte: Longitud mesurada segons documentació gràfica de Projecte.
Criteri de mesura d'obra: Es mesurarà la longitud realment executada segons especificacions de Projecte.

| Codi | Ut | Descripció | Rendiment | Preu | Import |
|---|---|---|---|---|---|
| mt43tco010gd | m | Tub de coure estirat en fred sense soldadura, diàmetre D=39/42 mm i 1,5 mm d'espessor, segons UNE-EN 1057, amb el preu incrementat el 15% en concepte d'accessoris i peces especials. (material) | 1 | 10.33 | 10.330 |
| mt43www020e | m | Tub metàl·lic de 60 mm de diàmetre i 1,5 mm de gruix, inclús abraçadores, elements de subjecció i accessoris (corbes, maneguets, tes i colzes). (material) | 1 | 8.05 | 8.050 |
| mt27tec020 | kg | Pasta hidròfuga. (material) | 0.04 | 0.6 | 0.024 |
| mo010 | h | Oficial 1ª instal·lador de gas. (mà d'obra) | 0.48 | 29.34 | 14.083 |
| mo109 | h | Ajudant instal·lador de gas. (mà d'obra) | 0.48 | 25.25 | 12.120 |
| % | % | Costos directes complementaris | 2 % | 44.607 | 0.892 |
|  |  | Costos directes |  |  | 45.499 |

Residus:
- col·locació: mt43tco010gd; factor de residu 0.0387435
- col·locació: mt43www020e; factor de residu 0.035
- col·locació: mt27tec020 Pasta hidròfuga; factor de residu 0.0525

## Recursos

**mt43tco010gd** m Tub de coure estirat en fred sense soldadura
Dades tècniques: Cost energètic 62.662 MJ; Emissió de CO2 1.207 kg; Codi LER 17 04 01; Massa de l'element 1.7 kg; Volum 0.001133 m3

**mt43www020e** m Tub metàl·lic de 60 mm de diàmetre i 1,5 mm de gruix
Dades tècniques: Cost energètic 23.460 MJ; Emissió de CO2 1.119 kg; Codi LER 17 04 05; Massa de l'element 2.205 kg; Volum 0.00105 m3
Residus:
- embalatge: re170201 Fusta. (component de residu); rendiment 0.011 kg; Codi LER 17 02 01; Massa de l'element 1 kg; Volum 0.000909 m3
- embalatge: re170203 Plàstic. (component de residu); rendiment 0.003 kg; Codi LER 17 02 03; Massa de l'element 1 kg; Volum 0.001667 m3

**mt27tec020** kg Pasta hidròfuga
Dades tècniques: Cost energètic 0.218 MJ; Emissió de CO2 0.011 kg; Codi LER 17 09 04; Massa de l'element 1 kg; Volum 0.000667 m3
Residus:
- embalatge: re170203 Plàstic; rendiment 0.002 kg
