# Canonada de polietilè resistent a la temperatura (PE-RT) amb barrera d'oxigen, "POLYTHERM"

- Propietat de l'arxiu: CYPE Ingenieros S.A.
- Format: FIEBDC-3/2016
- Programa: Generador de precios de la construcción. CYPE Ingenieros, S.A.
- Data: 25/05/2024
- Divisa: EUR
- Costos indirectes: 3 %
- IVA: 21 %

## I Instal·lacions

### IH Canonades per a fluids

#### IHE Canonades de polietilè

**IHE222** m Canonada de polietilè resistent a la temperatura (PE-RT) amb barrera d'oxigen, "POLYTHERM".
Canonada formada per tub de polietilè resistent a la temperatura (PE-RT) amb barrera d'oxigen (EVOH) i recobriment exterior de polímer amb micropartícules metàl·liques, Polytherm Evohflex Pro "POLYTHERM", de 40 mm de diàmetre exterior i 3,7 mm de gruix. Instal·lació en superfície. Inclús material auxiliar para muntatge i subjecció a l'obra, accessoris i peces especials.
Inclou: Replanteig. Col·locació i fixació de tubs, accessoris i peces especials. Realització de proves de servei.
Criteri d'amidament de projecte: Longitud mesurada segons documentació gràfica de Projecte.
Criteri de mesura d'obra: Es mesurarà la longitud realment executada segons especificacions de Projecte.

| Codi | Ut | Descripció | Rendiment | Preu | Import |
|---|---|---|---|---|---|
| mt37pol407l | U | Material auxiliar per a muntatge i subjecció a l'obra de les canonades de polietilè resistent a la temperatura (PE-RT) amb barrera d'oxigen (EVOH) i recobriment exterior de polímer amb micropartícules metàl·liques, Polytherm Evohflex Pro "POLYTHERM", de 40 mm de diàmetre exterior. (material) | 1 | 0.33 | 0.330 |
| mt37pol027Ug | m | Tub de polietilè resistent a la temperatura (PE-RT) amb barrera d'oxigen (EVOH) i recobriment exterior de polímer amb micropartícules metàl·liques, Polytherm Evohflex Pro "POLYTHERM", de 40 mm de diàmetre exterior i 3,7 mm de gruix, segons UNE-EN ISO 22391-2, amb el preu incrementat el 30% en concepte d'accessoris i peces especials. (material) | 1 | 8.61 | 8.610 |
| mo008 | h | Oficial 1ª lampista. (mà d'obra) | 0.084 | 29.34 | 2.465 |
| mo107 | h | Ajudant lampista. (mà d'obra) | 0.084 | 25.25 | 2.121 |
| % | % | Costos directes complementaris | 2 % | 13.526 | 0.271 |
|  |  | Costos directes |  |  | 13.797 |

Residus:
- col·locació: mt37pol027Ug; factor de residu 0.0271954

## Recursos

**mt37pol027Ug** m Tub de polietilè resistent a la temperatura (PE-RT) amb barrera d'oxigen (EVOH) i recobriment exterior de polímer amb
Dades tècniques: Cost energètic 42.143 MJ; Emissió de CO2 2.092 kg; Codi LER 17 02 03; Massa de l'element 0.435 kg; Volum 0.000725 m3
