# Canonada de polietilè (PE), per a gas

- Propietat de l'arxiu: CYPE Ingenieros S.A.
- Format: FIEBDC-3/2016
- Programa: Generador de precios de la construcción. CYPE Ingenieros, S.A.
- Data: 25/05/2024
- Divisa: EUR
- Costos indirectes: 3 %
- IVA: 21 %

## I Instal·lacions

### IH Canonades per a fluids

#### IHE Canonades de polietilè

**IHE510** m Canonada de polietilè (PE), per a gas.
Canonada formada per tub de polietilè d'alta densitat PE100, SDR17,6, de 63 mm de diàmetre exterior. Instal·lació soterrada. Inclús accessoris i peces especials.
Criteri de valoració econòmica: El preu no inclou l'excavació ni el reblert de la rasa.
Inclou: Replanteig. Col·locació de tubs, accessoris i peces especials. Realització de proves de servei.
Criteri d'amidament de projecte: Longitud mesurada segons documentació gràfica de Projecte.
Criteri de mesura d'obra: Es mesurarà la longitud realment executada segons especificacions de Projecte.

| Codi | Ut | Descripció | Rendiment | Preu | Import |
|---|---|---|---|---|---|
| mt43tpo010md | m | Tub de polietilè d'alta densitat PE100, SDR17,6, de 63 mm de diàmetre exterior, segons UNE-EN 1555, subministrat en rotllos, amb el preu incrementat el 15% en concepte d'accessoris i peces especials, per a instal·lacions receptores de gas. (material) | 1 | 5.8 | 5.800 |
| mo010 | h | Oficial 1ª instal·lador de gas. (mà d'obra) | 0.108 | 29.34 | 3.169 |
| mo109 | h | Ajudant instal·lador de gas. (mà d'obra) | 0.108 | 25.25 | 2.727 |
| % | % | Costos directes complementaris | 2 % | 11.696 | 0.234 |
|  |  | Costos directes |  |  | 11.930 |

Residus:
- col·locació: mt43tpo010md; factor de residu 0.042311

## Recursos

**mt43tpo010md** m Tub de polietilè d'alta densitat PE100
Dades tècniques: Cost energètic 105.525 MJ; Emissió de CO2 3.473 kg; Codi LER 17 02 03; Massa de l'element 0.73 kg; Volum 0.001217 m3
Residus:
- embalatge: re170201 Fusta. (component de residu); rendiment 0.04 kg; Codi LER 17 02 01; Massa de l'element 1 kg; Volum 0.000909 m3
