# Canonada multicapa de polietilè reticulat/alumini/polietilè (PE-X/Al/PE), preaïllada tèrmicament

- Propietat de l'arxiu: CYPE Ingenieros S.A.
- Format: FIEBDC-3/2016
- Programa: Generador de precios de la construcción. CYPE Ingenieros, S.A.
- Data: 24/05/2024
- Divisa: EUR
- Costos indirectes: 3 %
- IVA: 21 %

## I Instal·lacions

### IH Canonades per a fluids

#### IHU Canonades multicapa, preaïllades.

**IHU110** m Canonada multicapa de polietilè reticulat/alumini/polietilè (PE-X/Al/PE), preaïllada tèrmicament.
Canonada formada per tub multicapa de polietilè reticulat/alumini/polietilè (PE-X/Al/PE), de 16 mm de diàmetre exterior i 2 mm de gruix, sèrie 4, classe 1-2-5/8 bar i classe 4/10 bar, subministrat en rotllos, amb aïllament tèrmic de 6 mm d'espessor i capa de protecció. Instal·lació encastada. Inclús material auxiliar para muntatge i subjecció a l'obra, accessoris i peces especials.
Criteri de valoració econòmica: El preu no inclou les ajudes de paleta per a instal·lacions.
Inclou: Replanteig. Col·locació i fixació de tubs, accessoris i peces especials. Realització de proves de servei.
Criteri d'amidament de projecte: Longitud mesurada segons documentació gràfica de Projecte.
Criteri de mesura d'obra: Es mesurarà la longitud realment executada segons especificacions de Projecte.

| Codi | Ut | Descripció | Rendiment | Preu | Import |
|---|---|---|---|---|---|
| mt37tpf435a | U | Material auxiliar per a muntatge i subjecció a l'obra de les canonades multicapa de polietilè reticulat/alumini/polietilè (PE-X/Al/PE), amb aïllament tèrmic, de 16 de diàmetre exterior. (material) | 0.4 | 0.2 | 0.080 |
| mt37tpf035ag | m | Tub multicapa de polietilè reticulat/alumini/polietilè (PE-X/Al/PE), de 16 mm de diàmetre exterior i 2 mm de gruix, sèrie 4, classe 1-2-5/8 bar i classe 4/10 bar, subministrat en rotllos, amb aïllament tèrmic de 6 mm d'espessor i capa de protecció, segons UNE-EN ISO 21003-2, amb el preu incrementat el 30% en concepte d'accessoris i peces especials. (material) | 1 | 5.11 | 5.110 |
| mo008 | h | Oficial 1ª lampista. (mà d'obra) | 0.036 | 29.34 | 1.056 |
| mo107 | h | Ajudant lampista. (mà d'obra) | 0.036 | 25.25 | 0.909 |
| % | % | Costos directes complementaris | 2 % | 7.155 | 0.143 |
|  |  | Costos directes |  |  | 7.298 |
