# Hidrant de columna

- Propietat de l'arxiu: CYPE Ingenieros S.A.
- Format: FIEBDC-3/2016
- Programa: Generador de precios de la construcción. CYPE Ingenieros, S.A.
- Data: 25/05/2024
- Divisa: EUR
- Costos indirectes: 3 %
- IVA: 21 %

## I Instal·lacions

### IO Contra incendis

#### IOB Sistemes de forniment d'aigua

**IOB040** U Hidrant de columna.
Hidrant de columna seca de 4" DN 100 mm, amb presa recta a la xarxa, rodet de 300 mm, una boca de 4" DN 100 mm, dues boques de 2 1/2" DN 70 mm, ràcords i taps. Inclús elements de fixació i fanal de protecció.
Inclou: Replanteig. Muntatge, connexionat i comprovació del seu correcte funcionament. Col·locació del fanal de protecció.
Criteri d'amidament de projecte: Nombre d'unitats previstes, segons documentació gràfica de Projecte.
Criteri de mesura d'obra: Es mesurarà el nombre d'unitats realment executades segons especificacions de Projecte.

| Codi | Ut | Descripció | Rendiment | Preu | Import |
|---|---|---|---|---|---|
| mt41hid010cba | U | Hidrant de columna seca de 4" DN 100 mm, amb presa recta a la xarxa, rodet de 300 mm, una boca de 4" DN 100 mm, dues boques de 2 1/2" DN 70 mm, ràcords i taps. Inclús elements de fixació i fanal de protecció. Certificada per AENOR segons UNE-EN 14384. (material) | 1 | 1167.12 | 1167.120 |
| mo008 | h | Oficial 1ª lampista. (mà d'obra) | 1.379 | 29.34 | 40.460 |
| mo107 | h | Ajudant lampista. (mà d'obra) | 1.379 | 25.25 | 34.820 |
| % | % | Costos directes complementaris | 2 % | 1242.400 | 24.848 |
|  |  | Costos directes |  |  | 1267.248 |
