# Parallamps de malla conductora (Gabia de Faraday)

- Propietat de l'arxiu: CYPE Ingenieros S.A.
- Format: FIEBDC-3/2016
- Programa: Generador de precios de la construcción. CYPE Ingenieros, S.A.
- Data: 18/05/2024
- Divisa: EUR
- Costos indirectes: 3 %
- IVA: 21 %

## I Instal·lacions

### IP Protecció enfront el llamp

#### IPE Sistemes externs

**IPE020** U Parallamps de malla conductora (Gabia de Faraday).
Sistema extern de protecció enfront el llamp, format per parallamps tipus malla conductora (Gàbia de Faraday) per a un nivell de protecció 1 segons DB SUA Seguretat d'utilització i accessibilitat (CTE), amb reticle de 5x5 m i 10 m de distància entre baixades, de platina conductora de coure, nua, de 30x2 mm i 5 puntes captadors d'acer inoxidable i 2 m d'altura, col·locades en coberta sobre suport de formigó. Fins i tot suports, peces especials, vies d'espurnes tubs de protecció de les baixades i preses de terra amb platina conductora de coure estanyat.
Inclou: Replanteig. Col·locació del suport de formigó. Execució de la connexió a terra. Muntatge, connexionat i comprovació del seu correcte funcionament. Realització de proves de servei.
Criteri d'amidament de projecte: Nombre d'unitats previstes, segons documentació gràfica de Projecte.
Criteri de mesura d'obra: Es mesurarà el nombre d'unitats realment executades segons especificacions de Projecte.

| Codi | Ut | Descripció | Rendiment | Preu | Import |
|---|---|---|---|---|---|
| mt41pca010a | m | Platina conductora de coure estanyat, nua, de 30x2 mm. (material) | 107 | 53.69 | 5744.830 |
| mt41pea030dej | U | Punta captadora d'acer inoxidable, de 16 mm de diàmetre i 2 m d'altura. (material) | 5 | 152.7 | 763.500 |
| mt41paa100b | U | Suport de formigó, per a fixació de punta captadora de 16 mm de diàmetre i 1,5 a 3 m de longitud. (material) | 5 | 92.51 | 462.550 |
| mt41paa102b | U | Junta plana, per a suport de formigó. (material) | 5 | 18.03 | 90.150 |
| mt41paa130a | U | Peça de llautó, per a unió de terminal aeri a cable de coure de 8 a 10 mm de diàmetre o platina conductora de coure estanyat de 30x2 mm. (material) | 5 | 19.92 | 99.600 |
| mt41paa055a | U | Suport cònic de polipropilè, amb tapa per al replè i base de 140x140x80 mm, per a fixació de la grapa a superfícies horitzontals. (material) | 35 | 6.08 | 212.800 |
| mt41paa054a | U | Grapa de niló de 23x23x17 mm, per a fixació de platina conductora de coure estanyat de 30x2 mm. (material) | 74 | 2.67 | 197.580 |
| mt41paa050a | U | Grapa d'acer inoxidable, per a fixació de platina conductora d'entre 30x2 mm i 30x3,5 mm de secció a paret. (material) | 1 | 23 | 23.000 |
| mt41pea040a | U | Terminal aeri, d'acer inoxidable, de 20 mm de diàmetre i 0,5 m d'altura. (material) | 2 | 102.45 | 204.900 |
| mt41paa110a | U | Suport, per a fixació de terminal aeri a màstil d'antena de diàmetre màxim 50 mm. (material) | 1 | 54.03 | 54.030 |
| mt41paa120a | U | Suport en angle, per a fixació de terminal aeri a superfície vertical. (material) | 1 | 25.87 | 25.870 |
| mt41paa090a | U | Suport d'acer inoxidable, per a fixació de grapa a perfil metàl·lic. (material) | 1 | 11.82 | 11.820 |
| mt41paa070a | U | Via d'espurnes, per a màstil d'antena i connexió a platina de coure estanyat. (material) | 1 | 270.73 | 270.730 |
| mt41paa080a | U | Via d'espurnes, per a unió de preses de terra. (material) | 3 | 252.1 | 756.300 |
| mt41paa053a | U | Maneguet de llautó de 55x55 mm amb placa intermèdia, per a unió múltiple de cables de coure de 8 a 10 mm de diàmetre i platines conductores de coure estanyat de 30x2 mm. (material) | 17 | 30.46 | 517.820 |
| mt41paa052a | U | Maneguet seccionador de llautó, de 70x50x15 mm, amb sistema de frontissa, per a unió de platines conductores d'entre 30x2 mm i 30x3,5 mm de secció. (material) | 2 | 39.33 | 78.660 |
| mt41pca020a | U | Tub d'acer galvanitzat, de 2 m de longitud, per a la protecció de la baixada de la platina conductora. (material) | 2 | 53.44 | 106.880 |
| mt35ata010a | U | Pericó de polipropilè per a connexió a terra, de 250x250x250 mm, amb tapa de registre. (material) | 4 | 123.56 | 494.240 |
| mt35ata020a | U | Pont per a comprovació de connexió de terra de l'instal·lació elèctrica. (material) | 2 | 93.68 | 187.360 |
| mt35ate020a | U | Elèctrode per a xarxa de connexió a terra couratge amb 254 µm, fabricat en acer, de 14,3 mm de diàmetre i 2 m de longitud. (material) | 2 | 47.04 | 94.080 |
| mt41paa140a | U | Peça de llautó, per a unió d'elèctrode de presa de terra a cable de coure de 8 a 10 mm de diàmetre o platina conductora de coure estanyat de 30x2 mm. (material) | 2 | 19.92 | 39.840 |
| mt35ata030a | U | Pot de 5 kg de gel concentrat, ecològic i no corrosiu, per a la preparació de 20 litres de millorant de la conductivitat de postes a terra. (material) | 2 | 93.55 | 187.100 |
| mo007 | h | Oficial 1ª instal·lador de parallamps. (mà d'obra) | 34.737 | 29.34 | 1019.184 |
| mo106 | h | Ajudant instal·lador de parallamps. (mà d'obra) | 34.737 | 25.25 | 877.109 |
| % | % | Costos directes complementaris | 2 % | 12519.933 | 250.399 |
|  |  | Costos directes |  |  | 12770.332 |

Residus:
- col·locació: mt41pca010a Platina conductora de coure estanyat, nua, de 30x2 mm; factor de residu 0.024
- col·locació: mt41pca020a Tub d'acer galvanitzat, de 2 m de longitud, per a la protecció de la baixada de la platina conductora; factor de residu 0.0053

## Recursos

**mt41pca010a** m Platina conductora de coure estanyat, nua, de 30x2 mm
Dades tècniques: Cost energètic 20.458 MJ; Emissió de CO2 0.418 kg; Codi LER 17 04 01; Massa de l'element 0.534 kg; Volum 0.000356 m3
Residus:
- embalatge: re170203 Plàstic. (component de residu); rendiment 0.008 kg; Codi LER 17 02 03; Massa de l'element 1 kg; Volum 0.001667 m3

**mt41paa054a** U Grapa de niló de 23x23x17 mm, per a fixació de platina conductora de coure estanyat de 30x2 mm
Dades tècniques: Cost energètic 2.461 MJ; Emissió de CO2 0.181 kg
Residus:
- embalatge: re150101 Envasos de paper i cartró. (component de residu); rendiment 0.072 kg; Codi LER 15 01 01; Massa de l'element 1 kg; Volum 0.001333 m3

**mt41paa052a** U Maneguet seccionador de llautó
Dades tècniques: Cost energètic 52.749 MJ; Emissió de CO2 3.601 kg
Residus:
- embalatge: re150101 Envasos de paper i cartró; rendiment 0.072 kg

**mt41pca020a** U Tub d'acer galvanitzat, de 2 m de longitud, per a la protecció de la baixada de la platina conductora
Dades tècniques: Cost energètic 263.911 MJ; Emissió de CO2 26.714 kg; Codi LER 17 04 05; Massa de l'element 10.36 kg; Volum 0.004933 m3
Residus:
- embalatge: re170203 Plàstic; rendiment 0.04 kg

**mt35ata010a** U Pericó de polipropilè per a connexió a terra, de 250x250x250 mm, amb tapa de registre
Dades tècniques: Cost energètic 130.607 MJ; Emissió de CO2 4.152 kg
Residus:
- embalatge: re150101 Envasos de paper i cartró; rendiment 0.075 kg

**mt35ata020a** U Pont per a comprovació de connexió de terra de l'instal·lació elèctrica
Dades tècniques: Cost energètic 113.365 MJ; Emissió de CO2 7.672 kg
Residus:
- embalatge: re150101 Envasos de paper i cartró; rendiment 0.072 kg

**mt35ate020a** U Elèctrode per a xarxa de connexió a terra couratge amb 254 µm
Dades tècniques: Cost energètic 24.614 MJ; Emissió de CO2 1.336 kg
Residus:
- embalatge: re150101 Envasos de paper i cartró; rendiment 0.072 kg
