# Col·lector suspès

- Propietat de l'arxiu: CYPE Ingenieros S.A.
- Format: FIEBDC-3/2016
- Programa: Generador de precios de la construcción. CYPE Ingenieros, S.A.
- Data: 08/06/2024
- Divisa: EUR
- Costos indirectes: 3 %
- IVA: 21 %

## I Instal·lacions

### IS Evacuació d'aigües

#### ISS Col·lectors suspesos

**ISS010** m Col·lector suspès.
Col·lector suspès de xarxa horitzontal, format per tub de PVC, sèrie B, de 250 mm de diàmetre i 4,9 mm de gruix, unió enganxada amb adhesiu, amb una pendent mínima del 1,00%, per a l'evacuació d'aigües residuals (a baixa i alta temperatura) i/o pluvials en l'interior de l'estructura dels edificis. Inclús líquid netejador, adhesiu per a tubs i accessoris de PVC, material auxiliar para muntatge i subjecció a l'obra, accessoris i peces especials.
Inclou: Replanteig del recorregut del col·lector i de la situació dels elements de subjecció. Presentació en sec dels tubs. Fixació del material auxiliar per a muntatge i subjecció a l'obra. Muntatge, connexionat i comprovació del seu correcte funcionament. Realització de proves de servei.
Criteri d'amidament de projecte: Longitud mesurada en projecció horitzontal, segons documentació gràfica de Projecte.
Criteri de mesura d'obra: Es mesurarà en projecció horitzontal, la longitud realment executada segons especificacions de Projecte.

| Codi | Ut | Descripció | Rendiment | Preu | Import |
|---|---|---|---|---|---|
| mt36tit400k | U | Material auxiliar per a muntatge i subjecció a l'obra de les canonades de PVC, sèrie B, de 250 mm de diàmetre. (material) | 1 | 2.74 | 2.740 |
| mt36tit010kj | m | Tub de PVC, sèrie B, de 250 mm de diàmetre i 4,9 mm de gruix, segons UNE-EN 1329-1, amb el preu incrementat el 45% en concepte d'accessoris i peces especials. (material) | 1.05 | 26.45 | 27.773 |
| mt11var009 | l | Líquid netejador per enganxat mitjançant adhesiu de tubs i accessoris de PVC. (material) | 0.12 | 37.6 | 4.512 |
| mt11var010 | l | Adhesiu per tubs i accessoris de PVC. (material) | 0.096 | 47.92 | 4.600 |
| mo008 | h | Oficial 1ª lampista. (mà d'obra) | 0.45 | 29.34 | 13.203 |
| mo107 | h | Ajudant lampista. (mà d'obra) | 0.225 | 25.25 | 5.681 |
| % | % | Costos directes complementaris | 2 % | 58.509 | 1.170 |
|  |  | Costos directes |  |  | 59.679 |

Residus:
- col·locació: mt36tit010kj; factor de residu 0.0588422
- col·locació: mt11var009 Líquid netejador per enganxat mitjançant adhesiu de tubs i accessoris de PVC; factor de residu 0.0275

## Recursos

**mt36tit010kj** m Tub de PVC, sèrie B
Dades tècniques: Cost energètic 407.881 MJ; Emissió de CO2 8.199 kg; Codi LER 17 02 03; Massa de l'element 5.66 kg; Volum 0.009433 m3
Residus:
- embalatge: re150101 Envasos de paper i cartró. (component de residu); rendiment 0.019 kg; Codi LER 15 01 01; Massa de l'element 1 kg; Volum 0.001333 m3
- embalatge: re150104 Envasos metàl·lics. (component de residu); rendiment 0.001 kg; Codi LER 15 01 04; Massa de l'element 1 kg; Volum 0.001667 m3
- embalatge: re170201 Fusta. (component de residu); rendiment 0.053 kg; Codi LER 17 02 01; Massa de l'element 1 kg; Volum 0.000909 m3
- embalatge: re170203 Plàstic. (component de residu); rendiment 0.004 kg; Codi LER 17 02 03; Massa de l'element 1 kg; Volum 0.001667 m3

**mt11var009** l Líquid netejador per enganxat mitjançant adhesiu de tubs i accessoris de PVC
Dades tècniques: Cost energètic 3.819 MJ; Emissió de CO2 0.202 kg; Codi LER 20 01 30; Massa de l'element 1 kg; Volum 0.001 m3
Residus:
- embalatge: re170203 Plàstic; rendiment 0.032 kg
