# Ascensor per a persones

- Propietat de l'arxiu: CYPE Ingenieros S.A.
- Format: FIEBDC-3/2016
- Programa: Generador de precios de la construcción. CYPE Ingenieros, S.A.
- Data: 15/05/2024
- Divisa: EUR
- Costos indirectes: 3 %
- IVA: 21 %

## I Instal·lacions

### IT Transport

#### ITA Ascensors

**ITA010** U Ascensor per a persones.
Subministrament i instal·lació completa d'ascensor elèctric d'adherència de 1 m/s de velocitat, 4 parades, 630 kg de càrrega nominal, amb capacitat per a 8 persones, nivell bàsic d'acabat en cabina de 1100x1400x2200 mm, amb enllumenat elèctric permanent de 50 lux com a mínim, maniobra universal simple, portes interiors automàtiques d'acer inoxidable i portes exteriors automàtiques en acer per pintar de 800x2000 mm. Inclús ganxos de fixació, llums d'enllumenat del buit, guies, cables de tracció i passacables, amortidors de vall, contrapesos, portes d'accés, grup tractor, quadre i cable de maniobra, bastidor, xassís i portes de cabina amb acabats, limitador de velocitat i paracaigudes, botoneres de pis i de cabina, selector de parades, instal·lació elèctrica, línia telefònica i sistemes de seguretat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat. Comprovació del seu correcte funcionament. Realització de proves de servei.
Criteri d'amidament de projecte: Nombre d'unitats previstes, segons documentació gràfica de Projecte.
Criteri de mesura d'obra: Es mesurarà el nombre d'unitats realment executades segons especificacions de Projecte.

| Codi | Ut | Descripció | Rendiment | Preu | Import |
|---|---|---|---|---|---|
| mt39aec010h | U | Cabina amb acabats de qualitat bàsica, de 1100 mm d'amplada, 1400 mm de profunditat i 2200 mm d'altura, amb enllumenat elèctric permanent de 50 lux com a mínim, per ascensor elèctric de passatgers de 630 kg de càrrega nominal, amb capacitat per a 8 persones i 1 m/s de velocitat, inclús porta de cabina corredissa automàtica d'acer per pintar. (material) | 1 | 3922.69 | 3922.690 |
| mt39aea010h | U | Amortidors de vall i contrapesos per ascensor elèctric de passatgers de 630 kg de càrrega nominal, amb capacitat per a 8 persones i 1 m/s de velocitat. (material) | 1 | 743.9 | 743.900 |
| mt39aab010a | U | Botonera de pis amb acabats de qualitat bàsica, per ascensor de passatgers amb maniobra universal simple. (material) | 4 | 13.43 | 53.720 |
| mt39aab020a | U | Botonera de cabina per ascensor de passatgers amb acabats de qualitat bàsica i maniobra universal simple. (material) | 1 | 70.68 | 70.680 |
| mt39aeg010h | U | Grup tractor per ascensor elèctric de passatgers de 630 kg de càrrega nominal, amb capacitat per a 8 persones i 1 m/s de velocitat. (material) | 1 | 4020.93 | 4020.930 |
| mt39ael010h | U | Limitador de velocitat i paracaigudes per ascensor elèctric de passatgers de 630 kg de càrrega nominal, amb capacitat per a 8 persones i 1 m/s de velocitat. (material) | 1 | 1007.17 | 1007.170 |
| mt39aem010h | U | Quadre i cable de maniobra per ascensor elèctric de passatgers de 630 kg de càrrega nominal, amb capacitat per a 8 persones i 1 m/s de velocitat. (material) | 1 | 1660.96 | 1660.960 |
| mt39aap010e | U | Porta d'ascensor de passatgers d'accés a pis, amb obertura automàtica, d'acer amb emprimació per pintar, de 800x2000 mm. Envidriament homologat com "Paraflames" 30 minuts (E 30). (material) | 4 | 323.95 | 1295.800 |
| mt39aer010h | U | Recorregut de guies i cables de tracció per ascensor elèctric de passatgers de 630 kg de càrrega nominal, amb capacitat per a 8 persones i 1 m/s de velocitat. (material) | 1 | 2138.04 | 2138.040 |
| mt39aes010b | U | Selector de parades per ascensor elèctric de passatgers, 1 m/s de velocitat. (material) | 4 | 63.61 | 254.440 |
| mt39www010 | U | Làmpada de 40 W, inclús mecanismes de fixació i portalàmpades. (material) | 4 | 4.14 | 16.560 |
| mt39www011 | U | Ganxo adossat al sostre, capaç de suportar suspès el mecanisme tractor. (material) | 1 | 41.44 | 41.440 |
| mt39www030 | U | Instal·lació de línia telefònica en cabina d'ascensor. (material) | 1 | 124.05 | 124.050 |
| mo016 | h | Oficial 1ª instal·lador d'aparells elevadors. (mà d'obra) | 77.927 | 29.34 | 2286.378 |
| mo085 | h | Ajudant instal·lador d'aparells elevadors. (mà d'obra) | 77.927 | 25.25 | 1967.657 |
| % | % | Costos directes complementaris | 2 % | 19604.415 | 392.088 |
|  |  | Costos directes |  |  | 19996.503 |

## Recursos

**mt39aec010h** U Cabina amb acabats de qualitat bàsica
Dades tècniques: Cost energètic 12497.859 MJ; Emissió de CO2 897.975 kg
Residus:
- embalatge: re150101 Envasos de paper i cartró. (component de residu); rendiment 0.585 kg; Codi LER 15 01 01; Massa de l'element 1 kg; Volum 0.001333 m3

**mt39aea010h** U Amortidors de vall i contrapesos per ascensor elèctric de passatgers de 630 kg de càrrega nominal
Dades tècniques: Cost energètic 6487.819 MJ; Emissió de CO2 336.631 kg
Residus:
- embalatge: re150101 Envasos de paper i cartró; rendiment 0.036 kg

**mt39aab010a** U Botonera de pis amb acabats de qualitat bàsica, per ascensor de passatgers amb maniobra universal simple
Dades tècniques: Cost energètic 5.422 MJ; Emissió de CO2 0.472 kg
Residus:
- embalatge: re150101 Envasos de paper i cartró; rendiment 0.03 kg

**mt39aab020a** U Botonera de cabina per ascensor de passatgers amb acabats de qualitat bàsica i maniobra universal simple
Dades tècniques: Cost energètic 10.832 MJ; Emissió de CO2 0.924 kg
Residus:
- embalatge: re150101 Envasos de paper i cartró; rendiment 0.036 kg

**mt39aeg010h** U Grup tractor per ascensor elèctric de passatgers de 630 kg de càrrega nominal
Dades tècniques: Cost energètic 4570.967 MJ; Emissió de CO2 315.814 kg
Residus:
- embalatge: re150101 Envasos de paper i cartró; rendiment 0.587 kg

**mt39ael010h** U Limitador de velocitat i paracaigudes per ascensor elèctric de passatgers de 630 kg de càrrega nominal
Dades tècniques: Cost energètic 2267.816 MJ; Emissió de CO2 230.986 kg
Residus:
- embalatge: re150101 Envasos de paper i cartró; rendiment 0.18 kg
- embalatge: re170203 Plàstic. (component de residu); rendiment 0.09 kg; Codi LER 17 02 03; Massa de l'element 1 kg; Volum 0.001667 m3

**mt39aem010h** U Quadre i cable de maniobra per ascensor elèctric de passatgers de 630 kg de càrrega nominal
Dades tècniques: Cost energètic 279.508 MJ; Emissió de CO2 13.395 kg
Residus:
- embalatge: re150101 Envasos de paper i cartró; rendiment 2.143 kg

**mt39aap010e** U Porta d'ascensor de passatgers d'accés a pis
Dades tècniques: Cost energètic 628.790 MJ; Emissió de CO2 40.657 kg
Residus:
- embalatge: re170203 Plàstic; rendiment 0.155 kg
- embalatge: re170604 Materials d'aïllament diferents dels especificats en els codis 17 06 01 i 17 06 03. (component de residu); rendiment 0.032 kg; Codi LER 17 06 04; Massa de l'element 1 kg; Volum 0.001667 m3

**mt39aer010h** U Recorregut de guies i cables de tracció per ascensor elèctric de passatgers de 630 kg de càrrega nominal
Dades tècniques: Cost energètic 10838.422 MJ; Emissió de CO2 1582.555 kg
Residus:
- embalatge: re150101 Envasos de paper i cartró; rendiment 0.543 kg

**mt39aes010b** U Selector de parades per ascensor elèctric de passatgers, 1 m/s de velocitat
Dades tècniques: Cost energètic 7.415 MJ; Emissió de CO2 0.457 kg
Residus:
- embalatge: re150101 Envasos de paper i cartró; rendiment 0.035 kg
