# Aïllament tèrmic sota forjat, amb poliestirè expandit

- Propietat de l'arxiu: CYPE Ingenieros S.A.
- Format: FIEBDC-3/2016
- Programa: Generador de precios de la construcción. CYPE Ingenieros, S.A.
- Data: 18/05/2024
- Divisa: EUR
- Costos indirectes: 3 %
- IVA: 21 %

## N Aïllaments e impermeabilitzacions

### NA Aïllaments tèrmics

#### NAD Forjats

**NAD030** m² Aïllament tèrmic sota forjat, amb poliestirè expandit.
Aïllament tèrmic sota forjat, amb panell rígid de poliestirè expandit, de superfície llisa i mecanitzat lateral recte, de 75 mm d'espessor, resistència tèrmica 2,6 m²K/W, conductivitat tèrmica 0,029 W/(mK). Col·locació en obra: a topall, amb fixacions mecàniques.
Inclou: Neteja i preparació de la superfície suport. Replanteig i tall de l'aïllament. Col·locació de l'aïllament. Fixació de l'aïllament.
Criteri d'amidament de projecte: Superfície mesurada segons documentació gràfica de Projecte.
Criteri de mesura d'obra: Es mesurarà la superfície realment executada segons especificacions de Projecte.

| Codi | Ut | Descripció | Rendiment | Preu | Import |
|---|---|---|---|---|---|
| mt16pel010aanh | m² | Panell rígid de poliestirè expandit, segons UNE-EN 13163, de superfície llisa i mecanitzat lateral recte, de 75 mm d'espessor, resistència tèrmica 2,6 m²K/W, conductivitat tèrmica 0,029 W/(mK), Euroclasse E de reacció al foc segons UNE-EN 13501-1, amb codi de designació EPS-EN 13163-L3-W3-T2-S5-P10-BS250-TR200-DS(N)2-CS(10)150. (material) | 1.05 | 13.19 | 13.850 |
| mt16aaa021a | U | Tac d'expansió i clau de polipropilè, amb cèrcol d'estanquitat, per a fixació mecànica de panells aïllants. (material) | 9 | 0.08 | 0.720 |
| mo054 | h | Oficial 1ª muntador d'aïllaments. (mà d'obra) | 0.144 | 29.34 | 4.225 |
| mo101 | h | Ajudant muntador d'aïllaments. (mà d'obra) | 0.144 | 25.28 | 3.640 |
| % | % | Costos directes complementaris | 2 % | 22.435 | 0.449 |
|  |  | Costos directes |  |  | 22.884 |

Residus:
- col·locació: mt16pel010aanh; factor de residu 0.0349053

## Recursos

**mt16pel010aanh** m² Panell rígid de poliestirè expandit
Dades tècniques: Cost energètic 143.569 MJ; Emissió de CO2 5.017 kg; Codi LER 17 06 04; Massa de l'element 1.5 kg; Volum 0.0025 m3
Residus:
- embalatge: re170203 Plàstic. (component de residu); rendiment 0.029 kg; Codi LER 17 02 03; Massa de l'element 1 kg; Volum 0.001667 m3

**mt16aaa021a** U Tac d'expansió i clau de polipropilè, amb cèrcol d'estanquitat, per a fixació mecànica de panells aïllants
Dades tècniques: Cost energètic 0.968 MJ; Emissió de CO2 0.090 kg
Residus:
- embalatge: re150101 Envasos de paper i cartró. (component de residu); rendiment 0.072 kg; Codi LER 15 01 01; Massa de l'element 1 kg; Volum 0.001333 m3
