# Aïllament tèrmic per l'exterior del full interior, en façana de doble full de fàbrica cara vista

- Propietat de l'arxiu: CYPE Ingenieros S.A.
- Format: FIEBDC-3/2016
- Programa: Generador de precios de la construcción. CYPE Ingenieros, S.A.
- Data: 18/05/2024
- Divisa: EUR
- Costos indirectes: 3 %
- IVA: 21 %

## N Aïllaments e impermeabilitzacions

### NA Aïllaments tèrmics

#### NAF Façanes i mitgeres

**NAF011** m² Aïllament tèrmic per l'exterior del full interior, en façana de doble full de fàbrica cara vista.
Aïllament tèrmic per l'exterior del full interior, en façana de doble full de fàbrica cara vista, amb panell rígid de poliestirè expandit, de superfície llisa i mecanitzat lateral recte, de 170 mm d'espessor, resistència tèrmica 5,85 m²K/W, conductivitat tèrmica 0,029 W/(mK). Col·locació en obra: a topall, amb escuma de poliuretà, sobre distanciadors del mateix material aïllant, per mantenir el gruix de la cambra d'aire. Inclús escuma adhesiva autoexpansiva, elàstica, de poliuretà monocomponent per a la fixació dels distanciadors al full interior i dels panells aïllants als distanciadors.
Inclou: Neteja i preparació de la superfície del suport. Replanteig i tall de l'aïllament. Col·locació dels distanciadors. Col·locació de l'aïllament. Resolució de punts singulars.
Criteri d'amidament de projecte: Superfície mesurada segons documentació gràfica de Projecte.
Criteri de mesura d'obra: Es mesurarà la superfície realment executada segons especificacions de Projecte.

| Codi | Ut | Descripció | Rendiment | Preu | Import |
|---|---|---|---|---|---|
| mt16pel010aaza | m² | Panell rígid de poliestirè expandit, segons UNE-EN 13163, de superfície llisa i mecanitzat lateral recte, de 170 mm d'espessor, resistència tèrmica 5,85 m²K/W, conductivitat tèrmica 0,029 W/(mK), Euroclasse E de reacció al foc segons UNE-EN 13501-1, amb codi de designació EPS-EN 13163-L3-W3-T2-S5-P10-BS250-TR200-DS(N)2-CS(10)150. (material) | 1.05 | 29.91 | 31.406 |
| mt22www040 | U | Aerosol de 750 ml d' escuma adhesiva autoexpansiva, elàstica, de poliuretà monocomponent, de 25 kg/m³ de densitat, conductivitat tèrmica 0,0345 W/(mK), 135% d'expansió, elongació fins a ruptura 45% i 7 N/cm² de resistència a tracció, estable de -40°C a 90°C; per a aplicar amb pistola; segons UNE-EN 13165. (material) | 0.05 | 8.37 | 0.419 |
| mo054 | h | Oficial 1ª muntador d'aïllaments. (mà d'obra) | 0.029 | 29.34 | 0.851 |
| mo101 | h | Ajudant muntador d'aïllaments. (mà d'obra) | 0.029 | 25.28 | 0.733 |
| % | % | Costos directes complementaris | 2 % | 33.409 | 0.668 |
|  |  | Costos directes |  |  | 34.077 |

Residus:
- col·locació: mt16pel010aaza; factor de residu 0.024
- col·locació: mt22www040; factor de residu 0.024

## Recursos

**mt16pel010aaza** m² Panell rígid de poliestirè expandit
Dades tècniques: Cost energètic 322.248 MJ; Emissió de CO2 11.214 kg; Codi LER 17 06 04; Massa de l'element 3.4 kg; Volum 0.005667 m3
Residus:
- embalatge: re170203 Plàstic. (component de residu); rendiment 0.034 kg; Codi LER 17 02 03; Massa de l'element 1 kg; Volum 0.001667 m3

**mt22www040** U Aerosol de 750 ml d' escuma adhesiva autoexpansiva
Dades tècniques: Cost energètic 4.178 MJ; Emissió de CO2 0.208 kg; Codi LER 17 06 04; Massa de l'element 0.01875 kg; Volum 0.000031 m3
Residus:
- embalatge: re150104 Envasos metàl·lics. (component de residu); rendiment 0.15 kg; Codi LER 15 01 04; Massa de l'element 1 kg; Volum 0.001667 m3
