# Aïllament tèrmic per l'interior de cobertes inclinades d'estructura de fusta, sobre espai habitable. Sistema Vario "ISOVER"

- Propietat de l'arxiu: CYPE Ingenieros S.A.
- Format: FIEBDC-3/2016
- Programa: Generador de precios de la construcción. CYPE Ingenieros, S.A.
- Data: 19/05/2024
- Divisa: EUR
- Costos indirectes: 3 %
- IVA: 21 %

## N Aïllaments e impermeabilitzacions

### NA Aïllaments tèrmics

#### NAN Cobertes inclinades

**NAN220** m² Aïllament tèrmic per l'interior de cobertes inclinades d'estructura de fusta, sobre espai habitable. Sistema Vario "ISOVER".
Aïllament tèrmic per l'interior de cobertes inclinades d'estructura de fusta, sobre espai habitable, amb panell semirígid de llana mineral, Geowall 37 "ISOVER", segons UNE-EN 13162, no revestit, de 60 mm d'espessor, resistència tèrmica 1,62 m²K/W, conductivitat tèrmica 0,037 W/(mK). Inclús làmina de difusió variable de poliamida, amb armadura de polipropilè, Vario KM Duplex UV "ISOVER", formada per un film de poliamida amb un vel no teixit al seu dors, de 200 µm d'espessor, cinta autoadhesiva Vario KB1 "ISOVER", per a segellat de junts i cartutx de segellador de junts, Vario Double Fit "ISOVER", de 350 ml, per a l'estanquitat perifèrica de barreres de vapor.
Inclou: Tall i preparació de l'aïllament. Col·locació de l'aïllament. Col·locació de la làmina per al control del vapor. Col·locació de la cinta adhesiva. Aplicació de l'adhesiu de segellat.
Criteri d'amidament de projecte: Superfície mesurada segons documentació gràfica de Projecte.
Criteri de mesura d'obra: Es mesurarà la superfície realment executada segons especificacions de Projecte.

| Codi | Ut | Descripció | Rendiment | Preu | Import |
|---|---|---|---|---|---|
| mt16lri010do | m² | Panell semirígid de llana mineral, Geowall 37 "ISOVER", segons UNE-EN 13162, no revestit, de 60 mm d'espessor, resistència tèrmica 1,62 m²K/W, conductivitat tèrmica 0,037 W/(mK), coeficient d'absorció acústica mitjà 0,8 per a una freqüència de 500 Hz i Euroclasse A1 de reacció al foc segons UNE-EN 13501-1. (material) | 1.05 | 4.5 | 4.725 |
| mt15qso010a | m² | Làmina de difusió variable de poliamida, amb armadura de polipropilè, Vario KM Duplex UV "ISOVER", de 0,2 mm d'espessor, de 0,3 a 5 m de gruix d'aire equivalent enfront de la difusió de vapor d'aigua, segons UNE-EN 1931, Euroclasse E de reacció al foc segons UNE-EN 13501-1; subministrada en rotllos de 1,50x50 m. (material) | 1.1 | 3.9 | 4.290 |
| mt15qso030a | m | Cinta autoadhesiva Vario KB1 "ISOVER", per a segellat de junts. (material) | 1.1 | 1.2 | 1.320 |
| mt15qso020a | U | Cartutx de segellador de junts, Vario Double Fit "ISOVER", de 350 ml, per a l'estanquitat perifèrica de barreres de vapor. (material) | 0.06 | 10.15 | 0.609 |
| mo054 | h | Oficial 1ª muntador d'aïllaments. (mà d'obra) | 0.192 | 29.34 | 5.633 |
| mo101 | h | Ajudant muntador d'aïllaments. (mà d'obra) | 0.258 | 25.28 | 6.522 |
| % | % | Costos directes complementaris | 2 % | 23.099 | 0.462 |
|  |  | Costos directes |  |  | 23.561 |

Residus:
- col·locació: mt16lri010do; factor de residu 0.048
- col·locació: mt15qso010a; factor de residu 0.035
- col·locació: mt15qso030a Cinta autoadhesiva Vario KB1 "ISOVER", per a segellat de junts; factor de residu 0.0275
- col·locació: mt15qso020a; factor de residu 0.03

## Recursos

**mt16lri010do** m² Panell semirígid de llana mineral
Dades tècniques: Cost energètic 34.941 MJ; Emissió de CO2 2.443 kg; Codi LER 17 06 04; Massa de l'element 2.4 kg; Volum 0.004 m3
Residus:
- embalatge: re170203 Plàstic. (component de residu); rendiment 0.024 kg; Codi LER 17 02 03; Massa de l'element 1 kg; Volum 0.001667 m3

**mt15qso010a** m² Làmina de difusió variable de poliamida
Dades tècniques: Cost energètic 11.044 MJ; Emissió de CO2 0.548 kg; Codi LER 17 06 04; Massa de l'element 0.08 kg; Volum 0.000133 m3
Residus:
- embalatge: re170203 Plàstic; rendiment 0.034 kg

**mt15qso030a** m Cinta autoadhesiva Vario KB1 "ISOVER", per a segellat de junts
Dades tècniques: Cost energètic 0.194 MJ; Emissió de CO2 0.010 kg; Codi LER 17 02 03; Massa de l'element 0.002 kg; Volum 0.000003 m3

**mt15qso020a** U Cartutx de segellador de junts
Dades tècniques: Cost energètic 53.618 MJ; Emissió de CO2 2.261 kg; Codi LER 17 09 04; Massa de l'element 0.396 kg; Volum 0.000264 m3
Residus:
- embalatge: re170203 Plàstic; rendiment 0.2 kg
