# Aïllament tèrmic per l'exterior en façana per a sistemes ETICS

- Propietat de l'arxiu: CYPE Ingenieros S.A.
- Format: FIEBDC-3/2016
- Programa: Generador de precios de la construcción. CYPE Ingenieros, S.A.
- Data: 16/05/2024
- Divisa: EUR
- Costos indirectes: 3 %
- IVA: 21 %

## N Aïllaments e impermeabilitzacions

### NA Aïllaments tèrmics

#### NAS Sistemes ETICS d'aïllament exterior de façanes

**NAS010** m² Aïllament tèrmic per l'exterior en façana per a sistemes ETICS.
Aïllament tèrmic per l'exterior en façana per a sistemes ETICS, format per panell rígid de poliestirè expandit, segons UNE-EN 13163, de superfície llisa i mecanitzat lateral recte, de color blanc, de 90 mm d'espessor, amb resistència a l'envelliment i permeable al vapor d'aigua, resistència tèrmica 2,37 m²K/W, conductivitat tèrmica 0,038 W/(mK), col·locat a topall i fixat amb morter adhesiu i fixacions mecàniques.
Criteri de valoració econòmica: El preu no inclou la capa de regularització ni la capa d'acabat.
Inclou: Neteja i preparació de la superfície suport. Replanteig i tall de l'aïllament. Aplicació de l'adhesiu. Col·locació de l'aïllament. Fixació de l'aïllament. Resolució de punts singulars.
Criteri d'amidament de projecte: Superfície mesurada segons documentació gràfica de Projecte.
Criteri de mesura d'obra: Es mesurarà la superfície realment executada segons especificacions de Projecte.

| Codi | Ut | Descripció | Rendiment | Preu | Import |
|---|---|---|---|---|---|
| mt16aaa010 | kg | Morter adhesiu per fixació de materials aïllants. (material) | 4 | 0.19 | 0.760 |
| mt16pep010ag | m² | Panell rígid de poliestirè expandit, segons UNE-EN 13163, de superfície llisa i mecanitzat lateral recte, de color blanc, de 90 mm d'espessor, amb resistència a l'envelliment i permeable al vapor d'aigua, resistència tèrmica 2,37 m²K/W, conductivitat tèrmica 0,038 W/(mK), Euroclasse E de reacció al foc segons UNE-EN 13501-1. (material) | 1.05 | 13.85 | 14.543 |
| mt16aaa021a | U | Tac d'expansió i clau de polipropilè, amb cèrcol d'estanquitat, per a fixació mecànica de panells aïllants. (material) | 6 | 0.08 | 0.480 |
| mo054 | h | Oficial 1ª muntador d'aïllaments. (mà d'obra) | 0.12 | 29.34 | 3.521 |
| mo101 | h | Ajudant muntador d'aïllaments. (mà d'obra) | 0.12 | 25.28 | 3.034 |
| % | % | Costos directes complementaris | 2 % | 22.338 | 0.447 |
|  |  | Costos directes |  |  | 22.785 |

Residus:
- col·locació: mt16aaa010 Morter adhesiu per fixació de materials aïllants; factor de residu 0.0189
- col·locació: mt16pep010ag; factor de residu 0.0324317

## Recursos

**mt16aaa010** kg Morter adhesiu per fixació de materials aïllants
Dades tècniques: Cost energètic 6.411 MJ; Emissió de CO2 0.126 kg; Codi LER 17 01 01; Massa de l'element 1 kg; Volum 0.000667 m3
Residus:
- embalatge: re150101 Envasos de paper i cartró. (component de residu); rendiment 0.011 kg; Codi LER 15 01 01; Massa de l'element 1 kg; Volum 0.001333 m3
- embalatge: re170201 Fusta. (component de residu); rendiment 0.018 kg; Codi LER 17 02 01; Massa de l'element 1 kg; Volum 0.000909 m3

**mt16pep010ag** m² Panell rígid de poliestirè expandit
Dades tècniques: Cost energètic 171.812 MJ; Emissió de CO2 5.997 kg; Codi LER 17 06 04; Massa de l'element 1.8 kg; Volum 0.003 m3
Residus:
- embalatge: re170203 Plàstic. (component de residu); rendiment 0.03 kg; Codi LER 17 02 03; Massa de l'element 1 kg; Volum 0.001667 m3

**mt16aaa021a** U Tac d'expansió i clau de polipropilè, amb cèrcol d'estanquitat, per a fixació mecànica de panells aïllants
Dades tècniques: Cost energètic 0.968 MJ; Emissió de CO2 0.090 kg
Residus:
- embalatge: re150101 Envasos de paper i cartró; rendiment 0.072 kg
