# Revestiment d'escala amb elements ceràmics

- Propietat de l'arxiu: CYPE Ingenieros S.A.
- Format: FIEBDC-3/2016
- Programa: Generador de precios de la construcción. CYPE Ingenieros, S.A.
- Data: 06/06/2024
- Divisa: EUR
- Costos indirectes: 3 %
- IVA: 21 %

## R Revestiments i extradossats

### RE Escales

#### REG De rajoles i peces ceràmiques

**REG010** U Revestiment d'escala amb elements ceràmics.
Revestiment d'escala d'anada i tornada, de dos trams rectes amb replà intermedi amb 17 esglaons de 100 cm d'amplada, mitjançant folrat d'esglaonat previ (no inclòs en aquest preu) amb peces de gres esmaltat, i entornpeu, de 420x180 mm, col·locat en un lateral, rebut tot això amb morter de ciment M-5; i rejuntat amb morter de junts cimentós tipus L, color blanc, per junts de fins a 3 mm. Inclús revestiment de replà i.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pce010800 | m | Estesa per esglaó de gres esmaltat, 8,00€/m. (material) | 17 | 8 | 136.000 |
| mt18pce011800 | m | Davanter per esglaó de gres esmaltat, 8,00€/m. (material) | 17 | 8 | 136.000 |
| mt18zce010a500 | m | Entornpeu d'escala ceràmic de gres esmaltat, 420x180 mm, 5,00€/m. (material) | 7.14 | 5 | 35.700 |
| mt18bde010800 | m² | Rajola ceràmica de gres esmaltat, 8,00€/m², segons UNE-EN 14411. (material) | 1.05 | 8 | 8.400 |
| mt18rce010a300 | m | Entornpeu ceràmic de gres esmaltat, de 7 cm d'amplada, 3,00€/m. (material) | 2 | 3 | 6.000 |
| mt09mor010c | m³ | Morter de ciment CEM II/B-P 32,5 N tipus M-5, confeccionat en obra con 250 kg/m³ de ciment i una proporció en volum 1/6. (material) | 0.22 | 115.3 | 25.366 |
| mt01ara010a | m³ | Sorra amb granulometria de 0 a 5 mm de diàmetre, neta. (material) | 0.02 | 14.3 | 0.286 |
| mt09mcp020bE | kg | Morter de junts cimentós, tipus L, color blanc, per junts de fins a 3 mm, a base de ciment blanc d'alta resistència i additius especials, per a rejuntat de peces ceràmiques amb grau d'absorció mitjà-alt. (material) | 62.12 | 1.62 | 100.634 |
| mo023 | h | Oficial 1ª enrajolador. (mà d'obra) | 10.862 | 28.42 | 308.698 |
| mo061 | h | Ajudant enrajolador. (mà d'obra) | 10.862 | 25.28 | 274.591 |
| mo113 | h | Peó ordinari construcció. (mà d'obra) | 10.862 | 23.81 | 258.624 |
| % | % | Costos directes complementaris | 2 % | 1290.299 | 25.806 |
|  |  | Costos directes |  |  | 1316.105 |

Residus:
- col·locació: mt18pce010800 Estesa per esglaó de gres esmaltat, 8,00€/m; factor de residu 0.0385
- col·locació: mt18pce011800 Davanter per esglaó de gres esmaltat, 8,00€/m; factor de residu 0.0385
- col·locació: mt18zce010a500 Entornpeu d'escala ceràmic de gres esmaltat, 420x180 mm, 5,00€/m; factor de residu 0.0385
- col·locació: mt18bde010800 Rajola ceràmica de gres esmaltat, 8,00€/m², segons UNE-EN 14411; factor de residu 0.0374205
- col·locació: mt18rce010a300 Entornpeu ceràmic de gres esmaltat, de 7 cm d'amplada, 3,00€/m; factor de residu 0.0385
- col·locació: mt09mor010c Morter de ciment CEM II/B-P 32,5 N tipus M-5, confeccionat en obra con 250 kg/m³ de ciment i una proporció en volum 1/6; factor de residu 0.0036
- col·locació: mt01ara010a Sorra amb granulometria de 0 a 5 mm de diàmetre, neta; factor de residu 0.003
- col·locació: mt09mcp020bE; factor de residu 0.07

## Recursos

**mt18pce010800** m Estesa per esglaó de gres esmaltat, 8,00€/m
Dades tècniques: Cost energètic 65.298 MJ; Emissió de CO2 3.213 kg; Codi LER 17 01 03; Massa de l'element 5.6 kg; Volum 0.00448 m3
Residus:
- embalatge: re150101 Envasos de paper i cartró. (component de residu); rendiment 0.034 kg; Codi LER 15 01 01; Massa de l'element 1 kg; Volum 0.001333 m3
- embalatge: re170201 Fusta. (component de residu); rendiment 0.004 kg; Codi LER 17 02 01; Massa de l'element 1 kg; Volum 0.000909 m3

**mt18pce011800** m Davanter per esglaó de gres esmaltat, 8,00€/m
Dades tècniques: Cost energètic 36.976 MJ; Emissió de CO2 1.817 kg; Codi LER 17 01 03; Massa de l'element 3.15 kg; Volum 0.00252 m3
Residus:
- embalatge: re150101 Envasos de paper i cartró; rendiment 0.034 kg
- embalatge: re170201 Fusta; rendiment 0.004 kg

**mt18zce010a500** m Entornpeu d'escala ceràmic de gres esmaltat, 420x180 mm, 5,00€/m
Dades tècniques: Cost energètic 31.774 MJ; Emissió de CO2 1.560 kg; Codi LER 17 01 03; Massa de l'element 2.7 kg; Volum 0.00216 m3
Residus:
- embalatge: re150101 Envasos de paper i cartró; rendiment 0.034 kg
- embalatge: re170201 Fusta; rendiment 0.004 kg

**mt18bde010800** m² Rajola ceràmica de gres esmaltat, 8,00€/m², segons UNE-EN 14411
Dades tècniques: Cost energètic 234.353 MJ; Emissió de CO2 11.512 kg; Codi LER 17 01 03; Massa de l'element 20 kg; Volum 0.016 m3
Residus:
- embalatge: re150101 Envasos de paper i cartró; rendiment 0.18 kg
- embalatge: re170201 Fusta; rendiment 0.022 kg

**mt18rce010a300** m Entornpeu ceràmic de gres esmaltat, de 7 cm d'amplada, 3,00€/m
Dades tècniques: Cost energètic 12.700 MJ; Emissió de CO2 0.620 kg; Codi LER 17 01 03; Massa de l'element 1.05 kg; Volum 0.00084 m3
Residus:
- embalatge: re150101 Envasos de paper i cartró; rendiment 0.034 kg
- embalatge: re170201 Fusta; rendiment 0.004 kg

**mt09mor010c** m³ Morter de ciment CEM II/B-P 32,5 N tipus M-5, confeccionat en obra con 250 kg/m³ de ciment i una proporció en volum 1/6
Dades tècniques: Cost energètic 3724.000 MJ; Emissió de CO2 323.000 kg; Codi LER 17 01 01; Massa de l'element 1900 kg; Volum 1.266667 m3

**mt01ara010a** m³ Sorra amb granulometria de 0 a 5 mm de diàmetre, neta
Dades tècniques: Cost energètic 146.250 MJ; Emissió de CO2 7.800 kg; Codi LER 01 04 09; Massa de l'element 1950 kg; Volum 1.21875 m3

**mt09mcp020bE** kg Morter de junts cimentós
Dades tècniques: Cost energètic 7.725 MJ; Emissió de CO2 0.576 kg; Codi LER 17 09 04; Massa de l'element 1 kg; Volum 0.000667 m3
Residus:
- embalatge: re150101 Envasos de paper i cartró; rendiment 0.02 kg
- embalatge: re170201 Fusta; rendiment 0.005 kg
- embalatge: re170203 Plàstic. (component de residu); rendiment 0.008 kg; Codi LER 17 02 03; Massa de l'element 1 kg; Volum 0.001667 m3
