# Revestiment d'escala amb elements ceràmics

- Propietat de l'arxiu: CYPE Ingenieros S.A.
- Format: FIEBDC-3/2016
- Programa: Generador de precios de la construcción. CYPE Ingenieros, S.A.
- Data: 28/05/2024
- Divisa: EUR
- Costos indirectes: 3 %
- IVA: 21 %

## R Revestiments i extradossats

### RE Escales

#### REG De rajoles i peces ceràmiques

**REG010** U Revestiment d'escala amb elements ceràmics.
Revestiment d'escala en semicercle d'un tram amb 17 esglaons de 100 cm d'amplada, mitjançant folrat d'esglaonat previ (no inclòs en aquest preu) amb peces de gres esmaltat, i entornpeu, de 420x180 mm, col·locat en un lateral, rebut tot això amb morter de ciment M-5; i rejuntat amb morter de junts cimentós millorat, amb absorció d'aigua reduïda i resistència elevada a l'abrasió tipus CG 2 W A, color blanc, per junts de 2 a 15 mm.
Inclou: Replanteig i traçat d'esteses, davanters i entornpeus. Tall de les peces i formació d'encaixos en cantonades i racons. Humectació de l'esglaonat. Col·locació amb morter del davanter i estesa del primer esglaó. Estesa de cordills. Col·locació de davanters i esteses. Col·locació de l'entornpeu. Reomplert de junts. Neteja del tram.
Criteri d'amidament de projecte: Nombre d'unitats previstes, segons documentació gràfica de Projecte.
Criteri de mesura d'obra: Es mesurarà el nombre d'unitats realment executades segons especificacions de Projecte.

| Codi | Ut | Descripció | Rendiment | Preu | Import |
|---|---|---|---|---|---|
| mt18pce010800 | m | Estesa per esglaó de gres esmaltat, 8,00€/m. (material) | 17 | 8 | 136.000 |
| mt18wwa040c | U | Increment de preu de l'estesa per geometria en escala en semicercle d'un tram. (material) | 17 | 7.35 | 124.950 |
| mt18pce011800 | m | Davanter per esglaó de gres esmaltat, 8,00€/m. (material) | 17 | 8 | 136.000 |
| mt18zce010a500 | m | Entornpeu d'escala ceràmic de gres esmaltat, 420x180 mm, 5,00€/m. (material) | 7.14 | 5 | 35.700 |
| mt09mor010c | m³ | Morter de ciment CEM II/B-P 32,5 N tipus M-5, confeccionat en obra con 250 kg/m³ de ciment i una proporció en volum 1/6. (material) | 0.19 | 115.3 | 21.907 |
| mt09mcp020fE | kg | Morter de junts cimentós millorat, amb absorció d'aigua reduïda i resistència elevada a l'abrasió, tipus CG2 W A, segons UNE-EN 13888, color blanc, per junts de 2 a 15 mm, a base de ciment d'alta resistència, quars, additius especials, pigments i resines sintètiques, per a rejuntat de tot tipus de peces ceràmiques. (material) | 12.51 | 0.78 | 9.758 |
| mo023 | h | Oficial 1ª enrajolador. (mà d'obra) | 15.286 | 28.42 | 434.428 |
| mo061 | h | Ajudant enrajolador. (mà d'obra) | 15.286 | 25.28 | 386.430 |
| mo113 | h | Peó ordinari construcció. (mà d'obra) | 15.286 | 23.81 | 363.960 |
| % | % | Costos directes complementaris | 2 % | 1649.133 | 32.983 |
|  |  | Costos directes |  |  | 1682.116 |

Residus:
- col·locació: mt18pce010800 Estesa per esglaó de gres esmaltat, 8,00€/m; factor de residu 0.0385
- col·locació: mt18pce011800 Davanter per esglaó de gres esmaltat, 8,00€/m; factor de residu 0.0385
- col·locació: mt18zce010a500 Entornpeu d'escala ceràmic de gres esmaltat, 420x180 mm, 5,00€/m; factor de residu 0.0385
- col·locació: mt09mor010c Morter de ciment CEM II/B-P 32,5 N tipus M-5, confeccionat en obra con 250 kg/m³ de ciment i una proporció en volum 1/6; factor de residu 0.0036
- col·locació: mt09mcp020fE; factor de residu 0.07

## Recursos

**mt18pce010800** m Estesa per esglaó de gres esmaltat, 8,00€/m
Dades tècniques: Cost energètic 65.298 MJ; Emissió de CO2 3.213 kg; Codi LER 17 01 03; Massa de l'element 5.6 kg; Volum 0.00448 m3
Residus:
- embalatge: re150101 Envasos de paper i cartró. (component de residu); rendiment 0.034 kg; Codi LER 15 01 01; Massa de l'element 1 kg; Volum 0.001333 m3
- embalatge: re170201 Fusta. (component de residu); rendiment 0.004 kg; Codi LER 17 02 01; Massa de l'element 1 kg; Volum 0.000909 m3

**mt18pce011800** m Davanter per esglaó de gres esmaltat, 8,00€/m
Dades tècniques: Cost energètic 36.976 MJ; Emissió de CO2 1.817 kg; Codi LER 17 01 03; Massa de l'element 3.15 kg; Volum 0.00252 m3
Residus:
- embalatge: re150101 Envasos de paper i cartró; rendiment 0.034 kg
- embalatge: re170201 Fusta; rendiment 0.004 kg

**mt18zce010a500** m Entornpeu d'escala ceràmic de gres esmaltat, 420x180 mm, 5,00€/m
Dades tècniques: Cost energètic 31.774 MJ; Emissió de CO2 1.560 kg; Codi LER 17 01 03; Massa de l'element 2.7 kg; Volum 0.00216 m3
Residus:
- embalatge: re150101 Envasos de paper i cartró; rendiment 0.034 kg
- embalatge: re170201 Fusta; rendiment 0.004 kg

**mt09mor010c** m³ Morter de ciment CEM II/B-P 32,5 N tipus M-5, confeccionat en obra con 250 kg/m³ de ciment i una proporció en volum 1/6
Dades tècniques: Cost energètic 3724.000 MJ; Emissió de CO2 323.000 kg; Codi LER 17 01 01; Massa de l'element 1900 kg; Volum 1.266667 m3

**mt09mcp020fE** kg Morter de junts cimentós millorat
Dades tècniques: Cost energètic 7.725 MJ; Emissió de CO2 0.576 kg; Codi LER 17 09 04; Massa de l'element 1 kg; Volum 0.000667 m3
Residus:
- embalatge: re150101 Envasos de paper i cartró; rendiment 0.02 kg
- embalatge: re170201 Fusta; rendiment 0.005 kg
- embalatge: re170203 Plàstic. (component de residu); rendiment 0.008 kg; Codi LER 17 02 03; Massa de l'element 1 kg; Volum 0.001667 m3
