# Extradossat directe de plaques laminades compactes d'alta pressió (HPL). Sistema "FUNDERMAX"

- Propietat de l'arxiu: CYPE Ingenieros S.A.
- Format: FIEBDC-3/2016
- Programa: Generador de precios de la construcción. CYPE Ingenieros, S.A.
- Data: 25/05/2024
- Divisa: EUR
- Costos indirectes: 3 %
- IVA: 21 %

## R Revestiments i extradossats

### RR Extradossats

#### RRR De plaques laminades compactes d'alta pressió (HPL)

**RRR020** m² Extradossat directe de plaques laminades compactes d'alta pressió (HPL). Sistema "FUNDERMAX".
Extradossat directe, realitzat amb plaques laminades compactes d'alta pressió (HPL), Max Compact FH F-Quality "FUNDERMAX", de 4100x1854 mm i 6 mm de gruix, acabat Colour, 2306 Glacier White, textura estàndard: FH, amb junt obert amb el sistema Pegado Elástico de fixació oculta amb adhesiu sobre mestres de xapa d'acer galvanitzat de 27 mm d'amplada separades 600 mm entre si i ancorades al parament amb cargolam d'acer. Inclús kit de complements per a la instal·lació de les plaques.
Criteri de valoració econòmica: El preu inclou la resolució de trobades i punts singulars, però no inclou l'aïllament a col·locar entre els panells i el parament.
Inclou: Replanteig i marcat. Anivellació i neteja de la base. Subjecció de les mestres de perfil galvanitzat al mur. Col·locació dels perfils auxiliars sobre les mestres i de l'adhesiu estructural sobre les plaques. Tall de les plaques. Muntatge de les plaques sobre els perfils auxiliars, previ replanteig dels buits de passada, mecanismes i pas d'instal·lacions.
Criteri d'amidament de projecte: Superfície mesurada segons documentació gràfica de Projecte, sense duplicar cantonades ni encontres, deduint els buits de superfície major de 1 m².
Criteri de mesura d'obra: Es mesurarà la superfície realment executada segons especificacions de Projecte, sense duplicar cantonades ni encontres, deduint els buits de superfície major de 1 m².

| Codi | Ut | Descripció | Rendiment | Preu | Import |
|---|---|---|---|---|---|
| mt12psg050c | m | Mestra 60/27 de xapa d'acer galvanitzat, d'ample 60 mm, segons UNE-EN 14195. (material) | 2.33 | 0.84 | 1.957 |
| mt12fmx110aap2 | m² | Placa laminada compacta d'alta pressió (HPL) Max Compact FH F-Quality "FUNDERMAX", de 4100x1854 mm i 6 mm de gruix, acabat Colour, 2306 Glacier White, textura estàndard: FH, Euroclasse B-s2, d0 de reacció al foc, segons UNE-EN 13501-1, a base de resines termoenduribles de acrilo-poliuretà, reforçada de forma homogènia amb fibres de fusta certificada FSC o PEFC, amb superfície decorativa no melamínica, tipus EDF segons UNE-EN 438-2, per a col·locar mitjançant el sistema Pegado Elástico de fixació oculta amb adhesiu. (material) | 1.05 | 31.01 | 32.561 |
| mt12fmx121b | U | Kit de complements per a la instal·lació del sistema d'envans interiors Pegado Elástico "FUNDERMAX". (material) | 1 | 15.92 | 15.920 |
| mo053 | h | Oficial 1ª muntador de prefabricats interiors. (mà d'obra) | 0.12 | 29.34 | 3.521 |
| mo100 | h | Ajudant muntador de prefabricats interiors. (mà d'obra) | 0.12 | 25.28 | 3.034 |
| % | % | Costos directes complementaris | 2 % | 56.993 | 1.140 |
|  |  | Costos directes |  |  | 58.133 |

Residus:
- col·locació: mt12psg050c Mestra 60/27 de xapa d'acer galvanitzat, d'ample 60 mm, segons UNE-EN 14195; factor de residu 0.0188
- col·locació: mt12fmx110aap2; factor de residu 0.024

## Recursos

**mt12psg050c** m Mestra 60/27 de xapa d'acer galvanitzat, d'ample 60 mm, segons UNE-EN 14195
Dades tècniques: Cost energètic 70.752 MJ; Emissió de CO2 2.171 kg; Codi LER 17 04 05; Massa de l'element 0.53 kg; Volum 0.000252 m3
Residus:
- embalatge: re170203 Plàstic. (component de residu); rendiment 0.005 kg; Codi LER 17 02 03; Massa de l'element 1 kg; Volum 0.001667 m3

**mt12fmx110aap2** m² Placa laminada compacta d'alta pressió (HPL) Max Compact FH F-Quality "FUNDERMAX"
Dades tècniques: Cost energètic 476.788 MJ; Emissió de CO2 16.273 kg; Codi LER 17 09 04; Massa de l'element 8.1 kg; Volum 0.0054 m3
Residus:
- embalatge: re170203 Plàstic; rendiment 0.032 kg
