# Extradossat directe de plaques de guix laminat

- Propietat de l'arxiu: CYPE Ingenieros S.A.
- Format: FIEBDC-3/2016
- Programa: Generador de precios de la construcción. CYPE Ingenieros, S.A.
- Data: 14/06/2024
- Divisa: EUR
- Costos indirectes: 3 %
- IVA: 21 %

## R Revestiments i extradossats

### RR Extradossats

#### RRY De plaques de guix laminat

**RRY001** m² Extradossat directe de plaques de guix laminat.
Extradossat directe, de 30 mm de gruix total, amb nivell de qualitat de l'acabat Q2; format per placa de guix laminat tipus normal de 15 mm d'espessor, cargolada a una estructura metàl·lica d'acer galvanitzat de mestres de 90x50 i 0,55 mm d'espessor, prèviament ancorada al parament vertical cada 400 mm, amb cargols d'acer. Inclús fixacions per a l'ancoratge dels perfils; cargols per a la fixació de les plaques i pasta i cinta per al tractament de junts.
Criteri de valoració econòmica: El preu inclou la resolució de trobades i punts singulars, però no inclou l'aïllament a col·locar entre les plaques i el parament.
Inclou: Replanteig i traçat en el forjat inferior i en el superior dels perfils. Replanteig sobre el parament de les mestres. Col·locació i ancoratge al parament suport dels perfils auxiliars. Tall de les plaques. Fixació de les plaques. Replanteig de les caixes per a allotjament de mecanismes elèctrics i de pas d'instal·lacions, i posterior perforació de les plaques. Tractament de junts.
Criteri d'amidament de projecte: Superfície mesurada segons documentació gràfica de Projecte, sense duplicar cantonades ni encontres, seguint els criteris d'amidament exposats en la norma UNE 92305.
Criteri de mesura d'obra: Es mesurarà la superfície realment executada segons especificacions de Projecte, sense duplicar cantonades ni encontres, seguint els criteris d'amidament exposats en la norma UNE 92305.

| Codi | Ut | Descripció | Rendiment | Preu | Import |
|---|---|---|---|---|---|
| mt12psg050d | m | Mestra Omega de xapa d'acer galvanitzat, de 80 mm d'amplada, segons UNE-EN 14195. (material) | 3.658 | 1.51 | 5.524 |
| mt12psg010b | m² | Placa de guix laminat A / UNE-EN 520 - 1200 / longitud / 15 / amb les vores longitudinals afinades. (material) | 1.05 | 4.77 | 5.009 |
| mt12psg081c | U | Cargol autoperforant 3,5x25 mm. (material) | 14.63 | 0.01 | 0.146 |
| mt12psg220 | U | Fixació composta per tac i cargol 5x27. (material) | 9 | 0.06 | 0.540 |
| mt12psg030a | kg | Pasta de segellament, segons UNE-EN 13963. (material) | 0.25 | 0.9 | 0.225 |
| mt12psg040a | m | Cinta microperforada de paper, segons UNE-EN 13963. (material) | 1.6 | 0.04 | 0.064 |
| mo053 | h | Oficial 1ª muntador de prefabricats interiors. (mà d'obra) | 0.428 | 29.34 | 12.558 |
| mo100 | h | Ajudant muntador de prefabricats interiors. (mà d'obra) | 0.428 | 25.28 | 10.820 |
| % | % | Costos directes complementaris | 2 % | 34.886 | 0.698 |
|  |  | Costos directes |  |  | 35.584 |

Residus:
- col·locació: mt12psg050d Mestra Omega de xapa d'acer galvanitzat, de 80 mm d'amplada, segons UNE-EN 14195; factor de residu 0.0179479
- col·locació: mt12psg010b Placa de guix laminat A / UNE-EN 520 - 1200 / longitud / 15 / amb les vores longitudinals afinades; factor de residu 0.018
- col·locació: mt12psg081c Cargol autoperforant 3,5x25 mm; factor de residu 0.00533333
- col·locació: mt12psg030a Pasta de segellament, segons UNE-EN 13963; factor de residu 0.03
- col·locació: mt12psg040a Cinta microperforada de paper, segons UNE-EN 13963; factor de residu 0.0440299

## Recursos

**mt12psg050d** m Mestra Omega de xapa d'acer galvanitzat, de 80 mm d'amplada, segons UNE-EN 14195
Dades tècniques: Cost energètic 64.141 MJ; Emissió de CO2 1.969 kg; Codi LER 17 04 05; Massa de l'element 0.48 kg; Volum 0.000229 m3
Residus:
- embalatge: re170203 Plàstic. (component de residu); rendiment 0.005 kg; Codi LER 17 02 03; Massa de l'element 1 kg; Volum 0.001667 m3

**mt12psg010b** m² Placa de guix laminat A / UNE-EN 520 - 1200 / longitud / 15 / amb les vores longitudinals afinades
Dades tècniques: Cost energètic 325.486 MJ; Emissió de CO2 4.847 kg; Codi LER 17 08 02; Massa de l'element 12.38 kg; Volum 0.01238 m3
Residus:
- embalatge: re170203 Plàstic; rendiment 0.004 kg

**mt12psg081c** U Cargol autoperforant 3,5x25 mm
Dades tècniques: Cost energètic 0.015 MJ; Emissió de CO2 0.002 kg; Codi LER 17 04 05; Massa de l'element 0.0015 kg
Residus:
- embalatge: re150101 Envasos de paper i cartró. (component de residu); rendiment 0.001 kg; Codi LER 15 01 01; Massa de l'element 1 kg; Volum 0.001333 m3

**mt12psg030a** kg Pasta de segellament, segons UNE-EN 13963
Dades tècniques: Cost energètic 12.798 MJ; Emissió de CO2 0.436 kg; Codi LER 17 08 02; Massa de l'element 1 kg; Volum 0.001 m3
Residus:
- embalatge: re170203 Plàstic; rendiment 0.02 kg

**mt12psg040a** m Cinta microperforada de paper, segons UNE-EN 13963
Dades tècniques: Cost energètic 0.004 MJ; Emissió de CO2 0.006 kg; Codi LER 20 01 01; Massa de l'element 0.0067 kg; Volum 0.000009 m3
