# Extradossat directe de plaques de guix laminat amb aïllament incorporat. Sistema "PLADUR"

- Propietat de l'arxiu: CYPE Ingenieros S.A.
- Format: FIEBDC-3/2016
- Programa: Generador de precios de la construcción. CYPE Ingenieros, S.A.
- Data: 18/05/2024
- Divisa: EUR
- Costos indirectes: 3 %
- IVA: 21 %

## R Revestiments i extradossats

### RR Extradossats

#### RRY De plaques de guix laminat

**RRY102** m² Extradossat directe de plaques de guix laminat amb aïllament incorporat. Sistema "PLADUR".
Extradossat directe, sistema Enairgy Standard 0,6 "PLADUR", de 35 mm de gruix total, amb nivell de qualitat de l'acabat Q4, format per panell transformat Enairgy Standard Isopop (EPS), tipus estàndard de 10+20 mm d'espessor, rebut directament sobre el parament vertical amb morter adhesiu Enairgy MA. Inclús pasta d'assecatge en pols JN "PLADUR", pasta d'adormiment en pols Perfect Manual "PLADUR", cinta microperforada de paper "PLADUR".
Criteri de valoració econòmica: El preu inclou la resolució de trobades i punts singulars.
Inclou: Replanteig i traçat en el forjat inferior i en el superior de la línia de parament acabat. Col·locació successiva en el parament de les paletades de pasta d'unió corresponents a cadascuna de les plaques. Tall de les plaques. Col·locació successiva i independent de cadascuna de les plaques mitjançant reglejat. Replanteig de les caixes per a allotjament de mecanismes elèctrics i de pas d'instal·lacions, i posterior perforació de les plaques. Tractament de junts. Estesa de la pasta d'acabat.
Criteri d'amidament de projecte: Superfície mesurada segons documentació gràfica de Projecte, sense duplicar cantonades ni encontres, seguint els criteris d'amidament exposats en la norma UNE 92305.
Criteri de mesura d'obra: Es mesurarà la superfície realment executada segons especificacions de Projecte, sense duplicar cantonades ni encontres, seguint els criteris d'amidament exposats en la norma UNE 92305.

| Codi | Ut | Descripció | Rendiment | Preu | Import |
|---|---|---|---|---|---|
| mt12pep012b | kg | Morter adhesiu Enairgy MA "PLADUR", per a la fixació de plaques de guix laminat amb aïllament incorporat, color gris, Euroclasse A2-s1, d0 de reacció al foc, segons UNE-EN 13501-1, rang de temperatura de treball de 5 a 35°C, per a aplicació manual, segons UNE-EN 14496. (material) | 5.25 | 0.03 | 0.158 |
| mt12psp011aaaa | m² | Panell transformat, Enairgy Standard Isopop (EPS), Isopop 35, 10N 10+20 "PLADUR" format per una placa de guix laminat A / UNE-EN 13950 - 1200 / 2600 / 10+20 / amb les vores longitudinals afinades que porta adherida una làmina de poliestirè expandit de 15 kg/m³ de densitat. (material) | 1.05 | 8.7 | 9.135 |
| mt12pep010pa | kg | Pasta d'assecatge en pols JN "PLADUR", 3A, color blanc, Euroclasse A2-s1, d0 de reacció al foc, segons UNE-EN 13501-1, rang de temperatura de treball de 5 a 35°C, per a aplicació manual amb cinta de segellament, segons UNE-EN 13963. (material) | 0.432 | 0.89 | 0.384 |
| mt12pep013a | kg | Pasta d'adormiment en pols Perfect Manual "PLADUR", 3B, color blanc, Euroclasse A2-s1, d0 de reacció al foc, segons UNE-EN 13501-1, rang de temperatura de treball de 5 a 35°C, per a aplicació manual amb cinta de segellament, segons UNE-EN 13963. (material) | 1.44 | 0.02 | 0.029 |
| mt12pip010aa | m | Cinta microperforada de paper "PLADUR", de 51 mm d'amplada i 0,215 mm de gruix, segons UNE-EN 13963. (material) | 1.3 | 0.04 | 0.052 |
| mo053 | h | Oficial 1ª muntador de prefabricats interiors. (mà d'obra) | 0.366 | 29.34 | 10.738 |
| mo100 | h | Ajudant muntador de prefabricats interiors. (mà d'obra) | 0.366 | 25.28 | 9.252 |
| % | % | Costos directes complementaris | 2 % | 29.748 | 0.595 |
|  |  | Costos directes |  |  | 30.343 |

Residus:
- col·locació: mt12pep012b; factor de residu 0.0189
- col·locació: mt12psp011aaaa; factor de residu 0.018
- col·locació: mt12pep010pa; factor de residu 0.03
- col·locació: mt12pep013a; factor de residu 0.03
- col·locació: mt12pip010aa Cinta microperforada de paper "PLADUR", de 51 mm d'amplada i 0,215 mm de gruix, segons UNE-EN 13963; factor de residu 0.0440299

## Recursos

**mt12pep012b** kg Morter adhesiu Enairgy MA "PLADUR"
Dades tècniques: Cost energètic 6.301 MJ; Emissió de CO2 0.126 kg; Codi LER 17 01 01; Massa de l'element 1 kg; Volum 0.000667 m3
Residus:
- embalatge: re150101 Envasos de paper i cartró. (component de residu); rendiment 0.011 kg; Codi LER 15 01 01; Massa de l'element 1 kg; Volum 0.001333 m3
- embalatge: re170201 Fusta. (component de residu); rendiment 0.018 kg; Codi LER 17 02 01; Massa de l'element 1 kg; Volum 0.000909 m3

**mt12psp011aaaa** m² Panell transformat
Dades tècniques: Cost energètic 174.480 MJ; Emissió de CO2 6.054 kg; Codi LER 17 08 02; Massa de l'element 7.1 kg; Volum 0.0071 m3
Residus:
- embalatge: re170203 Plàstic. (component de residu); rendiment 0.004 kg; Codi LER 17 02 03; Massa de l'element 1 kg; Volum 0.001667 m3

**mt12pep010pa** kg Pasta d'assecatge en pols JN "PLADUR"
Dades tècniques: Cost energètic 6.828 MJ; Emissió de CO2 0.286 kg; Codi LER 17 08 02; Massa de l'element 1 kg; Volum 0.001 m3
Residus:
- embalatge: re170203 Plàstic; rendiment 0.02 kg

**mt12pep013a** kg Pasta d'adormiment en pols Perfect Manual "PLADUR"
Dades tècniques: Cost energètic 5.138 MJ; Emissió de CO2 0.246 kg; Codi LER 17 08 02; Massa de l'element 1 kg; Volum 0.001 m3
Residus:
- embalatge: re170203 Plàstic; rendiment 0.02 kg

**mt12pip010aa** m Cinta microperforada de paper "PLADUR", de 51 mm d'amplada i 0,215 mm de gruix, segons UNE-EN 13963
Dades tècniques: Cost energètic 0.004 MJ; Emissió de CO2 0.006 kg; Codi LER 20 01 01; Massa de l'element 0.0067 kg; Volum 0.000009 m3
