# Mampara per a dutxa

- Propietat de l'arxiu: CYPE Ingenieros S.A.
- Format: FIEBDC-3/2016
- Programa: Generador de precios de la construcción. CYPE Ingenieros, S.A.
- Data: 14/06/2024
- Divisa: EUR
- Costos indirectes: 3 %
- IVA: 21 %

## S Senyalització i equipament

### SM Banys

#### SMM Mampares

**SMM020** U Mampara per a dutxa.
Mampara lateral fixa per a dutxa, de de 700 a 750 mm d'amplada i 1850 mm d'altura, de vidre transparent amb perfils d'alumini acabat blanc. Inclús fixacions i segellat de junts.
Inclou: Replanteig i marcat dels punts de fixació. Instal·lació dels perfils que formen la mampara per a dutxa. Muntatge del panell. Muntatge dels accessoris. Segellat de les juntes.
Criteri d'amidament de projecte: Nombre d'unitats previstes, segons documentació gràfica de Projecte.
Criteri de mesura d'obra: Es mesurarà el nombre d'unitats realment col·locades segons especificacions de Projecte.

| Codi | Ut | Descripció | Rendiment | Preu | Import |
|---|---|---|---|---|---|
| mt31mas165aa | U | Mampara lateral fixa per a dutxa, de de 700 a 750 mm d'amplada i 1850 mm d'altura, de vidre transparent amb perfils d'alumini acabat blanc, inclús elements de fixació. (material) | 1 | 589.68 | 589.680 |
| mo011 | h | Oficial 1ª muntador. (mà d'obra) | 1.289 | 29.34 | 37.819 |
| mo080 | h | Ajudant muntador. (mà d'obra) | 1.289 | 25.28 | 32.586 |
| % | % | Costos directes complementaris | 2 % | 660.085 | 13.202 |
|  |  | Costos directes |  |  | 673.287 |

## Recursos

**mt31mas165aa** U Mampara lateral fixa per a dutxa
Dades tècniques: Cost energètic 526.411 MJ; Emissió de CO2 38.768 kg
Residus:
- embalatge: re170203 Plàstic. (component de residu); rendiment 0.125 kg; Codi LER 17 02 03; Massa de l'element 1 kg; Volum 0.001667 m3
- embalatge: re170604 Materials d'aïllament diferents dels especificats en els codis 17 06 01 i 17 06 03. (component de residu); rendiment 0.026 kg; Codi LER 17 06 04; Massa de l'element 1 kg; Volum 0.001667 m3
