# Pou de registre prefabricat de PVC corrugat

- Propietat de l'arxiu: CYPE Ingenieros S.A.
- Format: FIEBDC-3/2016
- Programa: Generador de precios de la construcción. CYPE Ingenieros, S.A.
- Data: 24/05/2024
- Divisa: EUR
- Costos indirectes: 3 %
- IVA: 21 %

## U Urbanització interior de la parcel·la

### UA Clavegueram

#### UAP Pous de registre

**UAP012** U Pou de registre prefabricat de PVC corrugat.
Formació de pou de registre amb escala de diàmetre nominal 1000 mm i altura nominal 3 m, per a col·lector de 200 mm de diàmetre, totalment estanc segons UNE-EN 476, compost per cos de PVC de doble paret, l'exterior corrugada i la interior llisa, color teula RAL 8023, rigidesa anular nominal 8 kN/m², amb els "pates" instal·lats, cec (sense forats prefabricats, de manera que les escomeses i entroncaments del col·lector es perforin i fabriquin in situ), i con reductor de polietilè d'alta densitat, de 600 mm de diàmetre nominal en la boca, per col·locar sobre el cos del pou, sobre solera de 30 cm de gruix de formigó armat HA-30/B/20/XC4+XA2, encast del cos del col·lector 10 cm en aquesta solera, lleugerament armada amb malla electrosoldada ME 20x20 Ø 8-8 B 500 T 6x2,20 UNE-EN 10080, i llosa al voltant de la boca del con de 150x150 cm i 20 cm de gruix de formigó en massa HM-30/B/20/X0+XA2; amb tancament de tapa circular amb bloqueig i marc de ferro colat classe D-400 segons UNE-EN 124, instal·lat en calçades de carrers, incloent les per vianants, o zones d'aparcament per a tot tipus de vehicles.
Criteri de valoració econòmica: El preu inclou els equips i la maquinària necessaris per al desplaçament i la disposició en obra dels elements, però no inclou l'excavació ni el replé del extradós.
Inclou: Replanteig. Col·locació de la malla electrosoldada per la solera. Abocat i compactació del formigó en formació de solera. Muntatge. Execució de forats pel connexionat dels col·lectors al pou. Connexionat dels col·lectors al pou. Abocat i compactació del formigó per formació de la llosa al voltant de la boca del con. Col·locació de marc, tapa de registre i accessoris. Comprovació del seu correcte funcionament. Realització de proves de servei.
Criteri d'amidament de projecte: Nombre d'unitats previstes, segons documentació gràfica de Projecte.
Criteri de mesura d'obra: Es mesurarà el nombre d'unitats realment executades segons especificacions de Projecte.

| Codi | Ut | Descripció | Rendiment | Preu | Import |
|---|---|---|---|---|---|
| mt10haf010ernu | m³ | Formigó HA-30/B/20/XC4+XA2, fabricat en central, amb ciment SR. (material) | 0.53 | 115 | 60.950 |
| mt07ame010n | m² | Malla electrosoldada ME 20x20 Ø 8-8 B 500 T 6x2,20 UNE-EN 10080. (material) | 1.767 | 6.7 | 11.839 |
| mt11ade040bd | U | Pou de registre amb escala de diàmetre nominal 1000 mm i altura nominal 3 m, per a col·lector de 200 mm de diàmetre, totalment estanc segons UNE-EN 476, compost per cos de PVC de doble paret, l'exterior corrugada i la interior llisa, color teula RAL 8023, rigidesa anular nominal 8 kN/m², amb els "pates" instal·lats, cec (sense forats prefabricats, de manera que les escomeses i entroncaments del col·lector es perforin i fabriquin in situ), i con reductor de polietilè d'alta densitat, de 600 mm de diàmetre nominal en la boca, per col·locar sobre el cos del pou. (material) | 1 | 1137.61 | 1137.610 |
| mt10hmf010rRb | m³ | Formigó HM-30/B/20/X0+XA2, fabricat en central, amb ciment SR. (material) | 0.293 | 115.86 | 33.947 |
| mt46tpr010q | U | Tapa circular amb bloqueig mitjançant tres pestanyes i marc de foneria dúctil de 850 mm de diàmetre exterior i 100 mm d'altura, pas lliure de 600 mm, per pou, classe D-400 segons UNE-EN 124. Tapa revestida amb pintura bituminosa i marc proveït de junt d'insonorització de polietilè i dispositiu antirobatori. (material) | 1 | 115 | 115.000 |
| mq04cag010a | h | Camió amb grua de fins a 6 t. (maquinària) | 0.24 | 55.38 | 13.291 |
| mo041 | h | Oficial 1ª construcció d'obra civil. (mà d'obra) | 2.242 | 28.42 | 63.718 |
| mo087 | h | Ajudant construcció d'obra civil. (mà d'obra) | 2.501 | 25.28 | 63.225 |
| % | % | Costos directes complementaris | 2 % | 1499.580 | 29.992 |
|  |  | Costos directes |  |  | 1529.572 |

Residus:
- col·locació: mt10haf010ernu Formigó HA-30/B/20/XC4+XA2, fabricat en central, amb ciment SR; factor de residu 0.00107473
- col·locació: mt07ame010n Malla electrosoldada ME 20x20 Ø 8-8 B 500 T 6x2,20 UNE-EN 10080; factor de residu 0.0121053
- col·locació: mt11ade040bd; factor de residu 0.0165
- col·locació: mt10hmf010rRb Formigó HM-30/B/20/X0+XA2, fabricat en central, amb ciment SR; factor de residu 0.00106641

## Recursos

**mt10haf010ernu** m³ Formigó HA-30/B/20/XC4+XA2, fabricat en central, amb ciment SR
Dades tècniques: Cost energètic 2208.000 MJ; Emissió de CO2 253.000 kg; Codi LER 17 01 01; Massa de l'element 2300 kg; Volum 1.533333 m3

**mt07ame010n** m² Malla electrosoldada ME 20x20 Ø 8-8 B 500 T 6x2,20 UNE-EN 10080
Dades tècniques: Cost energètic 35.290 MJ; Emissió de CO2 1.831 kg; Codi LER 17 04 05; Massa de l'element 3.59 kg; Volum 0.00171 m3

**mt11ade040bd** U Pou de registre amb escala de diàmetre nominal 1000 mm i altura nominal 3 m
Dades tècniques: Cost energètic 21216.743 MJ; Emissió de CO2 1053.426 kg; Codi LER 17 02 03; Massa de l'element 219 kg; Volum 0.365 m3
Residus:
- embalatge: re150101 Envasos de paper i cartró. (component de residu); rendiment 0.042 kg; Codi LER 15 01 01; Massa de l'element 1 kg; Volum 0.001333 m3

**mt10hmf010rRb** m³ Formigó HM-30/B/20/X0+XA2, fabricat en central, amb ciment SR
Dades tècniques: Cost energètic 2208.000 MJ; Emissió de CO2 253.000 kg; Codi LER 17 01 01; Massa de l'element 2300 kg; Volum 1.533333 m3

**mt46tpr010q** U Tapa circular amb bloqueig mitjançant tres pestanyes i marc de foneria dúctil de 850 mm de diàmetre exterior i 100 mm
Dades tècniques: Cost energètic 1381.150 MJ; Emissió de CO2 86.132 kg
Residus:
- embalatge: re150101 Envasos de paper i cartró; rendiment 0.074 kg
