# Fanal per a enllumenat viari

- Propietat de l'arxiu: CYPE Ingenieros S.A.
- Format: FIEBDC-3/2016
- Programa: Generador de precios de la construcción. CYPE Ingenieros, S.A.
- Data: 25/05/2024
- Divisa: EUR
- Costos indirectes: 3 %
- IVA: 21 %

## U Urbanització interior de la parcel·la

### UI Il·luminació exterior

#### UIV Enllumenat viari

**UIV010** U Fanal per a enllumenat viari.
Fanal per a enllumenat viari compost de columna troncocònica d'acer galvanitzat de 3 mm d'espessor, de 3000 mm d'altura, acabat pintat, amb caixa de connexió i protecció, amb fusibles, conductor aïllat de coure per 0,6/1 kV de 2x2,5 mm², presa de terra amb pica, pericó de pas i derivació de 40x40x60 cm, amb bastiment i tapa de ferro fos; i lluminària de fosa d'alumini, acabat lacat de color gris, regulable, de 100 W, factor de potència major de 0,95, de 620x152x295 mm, amb 48 LED SMD 5050, temperatura de color 3000 K, índex de reproducció cromàtica major de 80, índex d'enlluernament unificat menor de 12, flux lluminós 12186 lúmens, amb graus de protecció IP66 i IK10.
Criteri de valoració econòmica: El preu no inclou l'excavació de la fonamentació ni la formació de la fonamentació.
Inclou: Replanteig. Fixació de la columna. Muntatge, connexionat i comprovació del seu correcte funcionament.
Criteri d'amidament de projecte: Nombre d'unitats previstes, segons documentació gràfica de Projecte.
Criteri de mesura d'obra: Es mesurarà el nombre d'unitats realment executades segons especificacions de Projecte.

| Codi | Ut | Descripció | Rendiment | Preu | Import |
|---|---|---|---|---|---|
| mt34www020 | U | Pericó de pas i derivació de 40x40x60 cm, amb bastiment i tapa de ferro fos. (material) | 1 | 73.9 | 73.900 |
| mt34www040 | U | Caixa de connexió i protecció, amb fusibles. (material) | 1 | 6.01 | 6.010 |
| mt34www050 | m | Conductor aïllat de coure per 0,6/1 kV de 2x2,5 mm². (material) | 4 | 0.42 | 1.680 |
| mt35ttc010b | m | Conductor de coure nu, de 35 mm². (material) | 2 | 2.81 | 5.620 |
| mt35tte010a | U | Elèctrode per a xarxa de connexió a terra couratge amb 300 µm, fabricat en acer, de 14 mm de diàmetre i 1,5 m de longitud. (material) | 1 | 16 | 16.000 |
| mt34xes010a | U | Columna troncocònica d'acer galvanitzat de 3 mm d'espessor, de 3000 mm d'altura, acabat pintat. Segons UNE-EN 40-5. (material) | 1 | 141.99 | 141.990 |
| mt34ena270fej | U | Lluminària de fosa d'alumini, acabat lacat de color gris, regulable, de 100 W, factor de potència major de 0,95, de 620x152x295 mm, amb 48 LED SMD 5050, temperatura de color 3000 K, índex de reproducció cromàtica major de 80, índex d'enlluernament unificat menor de 12, flux lluminós 12186 lúmens, amb graus de protecció IP66 i IK10, per a fixar en suport de 59 mm de diàmetre. (material) | 1 | 561.64 | 561.640 |
| mq04cag010c | h | Camió amb grua de fins a 12 t. (maquinària) | 0.17 | 65.58 | 11.149 |
| mo003 | h | Oficial 1ª electricista. (mà d'obra) | 0.839 | 29.34 | 24.616 |
| mo102 | h | Ajudant electricista. (mà d'obra) | 0.839 | 25.25 | 21.185 |
| % | % | Costos directes complementaris | 2 % | 863.790 | 17.276 |
|  |  | Costos directes |  |  | 881.066 |

Residus:
- col·locació: mt34www050 Conductor aïllat de coure per 0,6/1 kV de 2x2,5 mm²; factor de residu 0.0164944
- col·locació: mt35ttc010b Conductor de coure nu, de 35 mm²; factor de residu 0.0141669

## Recursos

**mt34www020** U Pericó de pas i derivació de 40x40x60 cm, amb bastiment i tapa de ferro fos
Dades tècniques: Cost energètic 344.363 MJ; Emissió de CO2 27.906 kg
Residus:
- embalatge: re150101 Envasos de paper i cartró. (component de residu); rendiment 0.072 kg; Codi LER 15 01 01; Massa de l'element 1 kg; Volum 0.001333 m3

**mt34www040** U Caixa de connexió i protecció, amb fusibles
Dades tècniques: Cost energètic 28.591 MJ; Emissió de CO2 2.647 kg
Residus:
- embalatge: re150101 Envasos de paper i cartró; rendiment 1.786 kg

**mt34www050** m Conductor aïllat de coure per 0,6/1 kV de 2x2,5 mm²
Dades tècniques: Cost energètic 1.675 MJ; Emissió de CO2 0.087 kg; Codi LER 17 04 11; Massa de l'element 0.0445 kg; Volum 0.00003 m3
Residus:
- embalatge: re150101 Envasos de paper i cartró; rendiment 0.065 kg

**mt35ttc010b** m Conductor de coure nu, de 35 mm²
Dades tècniques: Cost energètic 11.520 MJ; Emissió de CO2 0.281 kg; Codi LER 17 04 11; Massa de l'element 0.3115 kg; Volum 0.000208 m3
Residus:
- embalatge: re150101 Envasos de paper i cartró; rendiment 0.071 kg

**mt35tte010a** U Elèctrode per a xarxa de connexió a terra couratge amb 300 µm
Dades tècniques: Cost energètic 46.973 MJ; Emissió de CO2 4.388 kg
Residus:
- embalatge: re150101 Envasos de paper i cartró; rendiment 0.09 kg
- embalatge: re170203 Plàstic. (component de residu); rendiment 0.045 kg; Codi LER 17 02 03; Massa de l'element 1 kg; Volum 0.001667 m3
