# Mur de contenció de maçoneria

- Propietat de l'arxiu: CYPE Ingenieros S.A.
- Format: FIEBDC-3/2016
- Programa: Generador de precios de la construcción. CYPE Ingenieros, S.A.
- Data: 04/05/2024
- Divisa: EUR
- Costos indirectes: 3 %
- IVA: 21 %

## U Urbanització interior de la parcel·la

### UN Contencions

#### UNM Murs de contenció

**UNM010** m³ Mur de contenció de maçoneria.
Mur de contenció de terres de maçoneria ordinària de pedra calcària, a una cara vista, entre terrenys a diferent nivell, de fins 3 m d'altura, rebuda amb morter de calç industrial, color Amarillo, M-15, subministrat en sacs. Inclús tubs de PVC per drenatge.
Criteri de valoració econòmica: El preu no inclou la fonamentació.
Inclou: Replanteig del mur. Col·locació i aplomat de mires de referència. Estesa de fils entre mires. Neteja i humectació del llit de la primera filada. Col·locació de les maçoneries i encunyat dels mateixos amb reble. Tempteig amb regla i plomada, rectificant la seva posició mitjançant copejament. Disposició dels tubs de drenatge. Refinament, rejuntat i enfundir de juntes. Neteja del parament.
Criteri d'amidament de projecte: Volum mesurat sobre la secció teòrica de càlcul, segons documentació gràfica de Projecte.
Criteri de mesura d'obra: Es mesurarà el volum teòric executat segons especificacions de Projecte.

| Codi | Ut | Descripció | Rendiment | Preu | Import |
|---|---|---|---|---|---|
| mt08pmu010a | m³ | Pedra calcària, per maçoneria ordinària. (material) | 0.81 | 22.58 | 18.290 |
| mt08aaa010a | m³ | Aigua. (material) | 0.065 | 1.5 | 0.098 |
| mt09mcu010adh | t | Morter industrial per a obra de paleta, de calç, color Amarillo, categoria M-15 (resistència a compressió 15 N/mm²), compost de calç hidràulica natural, tipus NHL 5, segons UNE-EN 459-1 i àrids silicis seleccionats, subministrat en sacs, segons UNE-EN 998-2. (material) | 0.357 | 334.61 | 119.456 |
| mt36tie010da | m | Tub de PVC, sèrie B, de 75 mm de diàmetre i 3 mm de gruix, amb extrem atrompetat, segons UNE-EN 1329-1. (material) | 0.05 | 3.34 | 0.167 |
| mo041 | h | Oficial 1ª construcció d'obra civil. (mà d'obra) | 1.367 | 28.42 | 38.850 |
| mo022 | h | Oficial 1ª col·locador de pedra natural. (mà d'obra) | 3.507 | 28.42 | 99.669 |
| mo060 | h | Ajudant col·locador de pedra natural. (mà d'obra) | 3.507 | 25.28 | 88.657 |
| % | % | Costos directes complementaris | 3 % | 365.187 | 10.956 |
|  |  | Costos directes |  |  | 376.143 |

Residus:
- col·locació: mt08pmu010a Pedra calcària, per maçoneria ordinària; factor de residu 0.0154
- col·locació: mt36tie010da Tub de PVC, sèrie B, de 75 mm de diàmetre i 3 mm de gruix, amb extrem atrompetat, segons UNE-EN 1329-1; factor de residu 0.08

## Recursos

**mt08pmu010a** m³ Pedra calcària, per maçoneria ordinària
Dades tècniques: Cost energètic 4206.900 MJ; Emissió de CO2 151.600 kg; Codi LER 01 04 13; Massa de l'element 1895 kg; Volum 1.263333 m3

**mt08aaa010a** m³ Aigua
Dades tècniques: Cost energètic 60.000 MJ; Emissió de CO2 30.000 kg

**mt36tie010da** m Tub de PVC, sèrie B, de 75 mm de diàmetre i 3 mm de gruix, amb extrem atrompetat, segons UNE-EN 1329-1
Dades tècniques: Cost energètic 50.706 MJ; Emissió de CO2 4.908 kg; Codi LER 17 02 03; Massa de l'element 1.02 kg; Volum 0.0017 m3
Residus:
- embalatge: re170201 Fusta. (component de residu); rendiment 0.04 kg; Codi LER 17 02 01; Massa de l'element 1 kg; Volum 0.000909 m3
- embalatge: re170203 Plàstic. (component de residu); rendiment 0.001 kg; Codi LER 17 02 03; Massa de l'element 1 kg; Volum 0.001667 m3
