# Mur de formigó per tancament de parcel·la

- Propietat de l'arxiu: CYPE Ingenieros S.A.
- Format: FIEBDC-3/2016
- Programa: Generador de precios de la construcción. CYPE Ingenieros, S.A.
- Data: 25/05/2024
- Divisa: EUR
- Costos indirectes: 3 %
- IVA: 21 %

## U Urbanització interior de la parcel·la

### UV Tancaments exteriors

#### UVM Murs

**UVM020** m Mur de formigó per tancament de parcel·la.
Clos de parcel·la format per mur continu de formigó armat, de 1 m d'altura i 15 cm d'espessor, realitzat amb formigó HA-30/F/20/XD2 fabricat en central, i malla electrosoldada ME 15x15 Ø 8-8 B 500 T 6x2,20 UNE-EN 10080; muntatge i desmuntatge del sistema d'encofrat recuperable metàl·lic per acabat vist. Inclús matavius per a bisellat de cantells i separadors.
Inclou: Neteja i preparació de la superfície de recolzament. Replanteig. Col·locació i aplomat de la malla electrosoldada amb separadors homologats. Col·locació de matavius en l'encofrat. Muntatge del sistema d'encofrat del muret. Formació de juntes. Abocament i compactació del formigó. Desmuntatge del sistema d'encofrat. Curat del formigó.
Criteri d'amidament de projecte: Longitud mesurada segons documentació gràfica de Projecte, deduint la longitud dels buits de portes i cancel·les.
Criteri de mesura d'obra: Es mesurarà la longitud realment executada segons especificacions de Projecte, deduint la longitud dels buits de portes i cancel·les.

| Codi | Ut | Descripció | Rendiment | Preu | Import |
|---|---|---|---|---|---|
| mt07aco020d | U | Separador homologat per murs. (material) | 2.4 | 0.06 | 0.144 |
| mt08eme030c | m² | Sistema d'encofrat a dues cares, per a murs, format per panells metàl·lics modulars, fins 3 m d'altura, inclús elements per a pas d'instal·lacions. (material) | 2 | 21.31 | 42.620 |
| mt07ame010l | m² | Malla electrosoldada ME 15x15 Ø 8-8 B 500 T 6x2,20 UNE-EN 10080. (material) | 1.1 | 8.41 | 9.251 |
| mt08var040a | U | Matavius de PVC, de varies dimensions i 2500 mm de longitud. (material) | 1 | 0.55 | 0.550 |
| mt10haf010gtns | m³ | Formigó HA-30/F/20/XD2, fabricat en central. (material) | 0.158 | 99.4 | 15.705 |
| mo042 | h | Oficial 1ª estructurista. (mà d'obra) | 0.405 | 28.39 | 11.498 |
| mo089 | h | Ajudant estructurista. (mà d'obra) | 0.405 | 25.25 | 10.226 |
| % | % | Costos directes complementaris | 2 % | 89.994 | 1.800 |
|  |  | Costos directes |  |  | 91.794 |

Residus:
- col·locació: mt08eme030c; factor de residu 1
- col·locació: mt07ame010l Malla electrosoldada ME 15x15 Ø 8-8 B 500 T 6x2,20 UNE-EN 10080; factor de residu 0.00816781
- col·locació: mt08var040a Matavius de PVC, de varies dimensions i 2500 mm de longitud; factor de residu 1
- col·locació: mt10haf010gtns Formigó HA-30/F/20/XD2, fabricat en central; factor de residu 0.00122563

## Recursos

**mt07aco020d** U Separador homologat per murs
Dades tècniques: Cost energètic 1.105 MJ; Emissió de CO2 0.114 kg
Residus:
- embalatge: re150101 Envasos de paper i cartró. (component de residu); rendiment 0.072 kg; Codi LER 15 01 01; Massa de l'element 1 kg; Volum 0.001333 m3

**mt08eme030c** m² Sistema d'encofrat a dues cares
Dades tècniques: Cost energètic 11.010 MJ; Emissió de CO2 0.571 kg; Codi LER 17 04 05; Massa de l'element 1.12 kg; Volum 0.000533 m3

**mt07ame010l** m² Malla electrosoldada ME 15x15 Ø 8-8 B 500 T 6x2,20 UNE-EN 10080
Dades tècniques: Cost energètic 48.855 MJ; Emissió de CO2 2.535 kg; Codi LER 17 04 05; Massa de l'element 4.97 kg; Volum 0.002367 m3

**mt08var040a** U Matavius de PVC, de varies dimensions i 2500 mm de longitud
Dades tècniques: Cost energètic 7.989 MJ; Emissió de CO2 0.906 kg; Codi LER 17 02 03; Massa de l'element 0.18 kg; Volum 0.0003 m3
Residus:
- embalatge: re150101 Envasos de paper i cartró; rendiment 0.032 kg

**mt10haf010gtns** m³ Formigó HA-30/F/20/XD2, fabricat en central
Dades tècniques: Cost energètic 2208.000 MJ; Emissió de CO2 253.000 kg; Codi LER 17 01 01; Massa de l'element 2300 kg; Volum 1.533333 m3
