# Escala fixa provisional

- Propietat de l'arxiu: CYPE Ingenieros S.A.
- Format: FIEBDC-3/2016
- Programa: Generador de precios de la construcción. CYPE Ingenieros, S.A.
- Data: 22/05/2024
- Divisa: EUR
- Costos indirectes: 3 %
- IVA: 21 %

## Y Seguretat i salut

### YC Sistemes de protecció col·lectiva

#### YCM Escales, marquesines, passarel·les i plataformes

**YCM010** m Escala fixa provisional.
Protecció de pas de vianants entre dos punts situats a diferent nivell, salvant una altura màxima de 3,70 m entre replans i amb un angle d'inclinació màxim de 60°, mitjançant escala fixa provisional de fusta de pi, de 1,20 m d'amplada útil, amb esglaons i replans formats per taulons de 20x7,2 cm, cosits per clavaó, baranes laterals d'1,00 m d'altura formades per entornpeus de tauló petit de 15x5,2 cm, passamans laterals de taula de 12x2,7 cm, amb travesser lateral de tauló petit de 15x5,2 cm, tot això fixat amb claus d'acer a muntants de fusta de 7x7 cm col·locats cada metre al llarg dels laterals de l'escala, amortitzable en 3 usos. Inclús elements de fixació al terra per garantir la immobilitat del conjunt.
Criteri d'amidament de projecte: Longitud mesurada segons Estudi o Estudi Bàsic de Seguretat i Salut.
Criteri de mesura d'obra: S'amidarà la longitud realment muntada segons especificacions d'Estudi o Estudi Bàsic de Seguretat i Salut.

| Codi | Ut | Descripció | Rendiment | Preu | Import |
|---|---|---|---|---|---|
| mt50spa050m | m³ | Tauló de fusta de pi, dimensions 20x7,2 cm. (material) | 0.04 | 439.2 | 17.568 |
| mt50spa050g | m³ | Tauló petit de fusta de pi, dimensions 15x5,2 cm. (material) | 0.011 | 424.8 | 4.673 |
| mt50spa050a | m³ | Taula de fusta de pi, dimensions 12x2,7 cm. (material) | 0.002 | 432 | 0.864 |
| mt50spa052a | m | Muntant de fusta de pi, de 7x7 cm. (material) | 1.733 | 2.59 | 4.488 |
| mt50spa101 | kg | Claus d'acer. (material) | 0.087 | 1.87 | 0.163 |
| mt07aco010g | kg | Acer en barres corrugades, UNE-EN 10080 B 500 S, subministrat en obra en barres sense elaborar, de varis diàmetres. (material) | 0.442 | 1.22 | 0.539 |
| mo119 | h | Oficial 1ª Seguretat i Salut. (mà d'obra) | 1.199 | 28.42 | 34.076 |
| mo120 | h | Peó Seguretat i Salut. (mà d'obra) | 0.599 | 23.81 | 14.262 |
| % | % | Costos directes complementaris | 2 % | 76.633 | 1.533 |
|  |  | Costos directes |  |  | 78.166 |

Residus:
- col·locació: mt50spa050m Tauló de fusta de pi, dimensions 20x7,2 cm; factor de residu 1
- col·locació: mt50spa050g Tauló petit de fusta de pi, dimensions 15x5,2 cm; factor de residu 1
- col·locació: mt50spa050a Taula de fusta de pi, dimensions 12x2,7 cm; factor de residu 1
- col·locació: mt50spa052a Muntant de fusta de pi, de 7x7 cm; factor de residu 1
- col·locació: mt50spa101 Claus d'acer; factor de residu 0.0045
- col·locació: mt07aco010g Acer en barres corrugades, UNE-EN 10080 B 500 S, subministrat en obra en barres sense elaborar, de varis diàmetres; factor de residu 0.0075

## Recursos

**mt50spa050m** m³ Tauló de fusta de pi, dimensions 20x7,2 cm
Dades tècniques: Cost energètic 78108.000 MJ; Emissió de CO2 -1069.500 kg; Codi LER 17 02 01; Massa de l'element 575 kg; Volum 0.522727 m3

**mt50spa050g** m³ Tauló petit de fusta de pi, dimensions 15x5,2 cm
Dades tècniques: Cost energètic 78108.000 MJ; Emissió de CO2 -1069.500 kg; Codi LER 17 02 01; Massa de l'element 575 kg; Volum 0.522727 m3

**mt50spa050a** m³ Taula de fusta de pi, dimensions 12x2,7 cm
Dades tècniques: Cost energètic 78108.000 MJ; Emissió de CO2 -1069.500 kg; Codi LER 17 02 01; Massa de l'element 575 kg; Volum 0.522727 m3

**mt50spa052a** m Muntant de fusta de pi, de 7x7 cm
Dades tècniques: Cost energètic 382.729 MJ; Emissió de CO2 -5.241 kg; Codi LER 17 02 01; Massa de l'element 2.8175 kg; Volum 0.002561 m3

**mt50spa101** kg Claus d'acer
Dades tècniques: Cost energètic 9.830 MJ; Emissió de CO2 0.510 kg; Codi LER 17 04 05; Massa de l'element 1 kg; Volum 0.000476 m3

**mt07aco010g** kg Acer en barres corrugades, UNE-EN 10080 B 500 S, subministrat en obra en barres sense elaborar, de varis diàmetres
Dades tècniques: Cost energètic 9.830 MJ; Emissió de CO2 0.510 kg; Codi LER 17 04 05; Massa de l'element 1 kg; Volum 0.000476 m3
