# Cinta de senyalització amb tanques de vianants

- Propietat de l'arxiu: CYPE Ingenieros S.A.
- Format: FIEBDC-3/2016
- Programa: Generador de precios de la construcción. CYPE Ingenieros, S.A.
- Data: 30/05/2024
- Divisa: EUR
- Costos indirectes: 3 %
- IVA: 21 %

## Y Seguretat i salut

### YS Senyalització provisional d'obres

#### YSM Senyalització de zones de treball

**YSM006** m Cinta de senyalització amb tanques de vianants.
Senyalització i delimitació de zones de treball mitjançant doble cinta reflectora de senyalització, de material plàstic, de 10 cm d'amplada i 0,1 mm de gruix, impresa per ambdues cares en franges de color groc i negre, subjecta a tanques de vianants de ferro, de 1,10x2,50 m, color groc, amb barrots verticals muntats sobre bastidor de tub, amb dos peus metàl·lics, separades cada 5,00 m entre eixos, amortitzables en 20 usos. Inclús muntatge, manteniment en condicions segures durant tot el període de temps que es requereixi i desmuntatge.
Criteri d'amidament de projecte: Longitud mesurada segons Estudi o Estudi Bàsic de Seguretat i Salut.
Criteri de mesura d'obra: S'amidarà la longitud realment muntada segons especificacions d'Estudi o Estudi Bàsic de Seguretat i Salut.

| Codi | Ut | Descripció | Rendiment | Preu | Import |
|---|---|---|---|---|---|
| mt50bal010t | m | Cinta reflectora de senyalització, de material plàstic, de 10 cm d'amplada i 0,1 mm de gruix, impresa per ambdues cares en franges de color groc i negre. (material) | 0.78 | 0.29 | 0.226 |
| mt50vbe010dbk | U | Tanca de vianants de ferro, de 1,10x2,50 m, color groc, amb barrots verticals muntats sobre bastidor de tub, amb dos peus metàl·lics, inclús placa per a publicitat. (material) | 0.013 | 50.4 | 0.655 |
| mo120 | h | Peó Seguretat i Salut. (mà d'obra) | 0.132 | 23.81 | 3.143 |
| % | % | Costos directes complementaris | 2 % | 4.024 | 0.080 |
|  |  | Costos directes |  |  | 4.104 |

Residus:
- col·locació: mt50bal010t; factor de residu 1
- col·locació: mt50vbe010dbk; factor de residu 1

## Recursos

**mt50bal010t** m Cinta reflectora de senyalització
Dades tècniques: Cost energètic 0.727 MJ; Emissió de CO2 0.036 kg; Codi LER 17 02 03; Massa de l'element 0.0075 kg; Volum 0.000012 m3

**mt50vbe010dbk** U Tanca de vianants de ferro
Dades tècniques: Cost energètic 137.620 MJ; Emissió de CO2 7.140 kg; Codi LER 17 04 05; Massa de l'element 14 kg; Volum 0.006667 m3
