# Sistema d'encofrat d'un sol ús per a pilar rectangular o quadrat

- Propietat de l'arxiu: CYPE INGENIEROS, S.A.
- Format: FIEBDC-3/2002
- Divisa: EUR
- Costos indirectes: 3.00 %
- IVA: 21.00 %

## E Estructures

### EH Formigó armat

#### EHS Pilars

**EHS014** U Sistema d'encofrat d'un sol ús per a pilar rectangular o quadrat.
Muntatge i desmuntatge de sistema d'encofrat d'un sol ús Reltec Cuadrado "VALERO", per a formació de pilar rectangular o quadrat de formigó armat, de 50x45 cm, amb acabat vist amb textura llisa, en planta d'entre 6 i 7 m d'altura lliure, format per: superfície encofrant de motlles cilíndrics de poliestirè expandit (EPS), recoberts interiorment amb una làmina plastificada i reforçats exteriorment amb fibra de vidre, d'un sol ús i estructura suport vertical de torre bastida per a estintolament de pilars de gran altura, amortitzable en 150 usos.
Inclou: Replanteig. Muntatge del sistema d'encofrat. Desmuntatge del sistema d'encofrat.
Criteri d'amidament de projecte: Nombre d'unitats previstes, segons documentació gràfica de Projecte.
Criteri de mesura d'obra: Es mesurarà el nombre d'unitats realment executades segons especificacions de Projecte.

| Codi | Ut | Descripció | Rendiment | Preu | Import |
|---|---|---|---|---|---|
| mt08val010jK1 | m | Motlle cilíndric d'un sol ús Reltec Cuadrado "VALERO", de 690 mm de diàmetre exterior, de poliestirè expandit (EPS), recobert interiorment amb una làmina plastificada i reforçat exteriorment amb fibra de vidre, per a pilars de formigó armat de secció rectangular o quadrada, d'entre 6 i 7 m d'altura i 50x45 cm de secció mitja, per acabat vist del formigó. (material) | 7.000 | 143.56 | 1004.92 |
| mt08eup030 | m³ | Torre bastida metàl·lica, per a estintolament de pilars de gran altura. Inclús p/p d'accessoris de muntatge. (material) | 0.100 | 3.45 | 0.35 |
| mo044 | h | Oficial 1ª encofrador. (mà d'obra) | 3.348 | 28.39 | 95.05 |
| mo091 | h | Ajudant encofrador. (mà d'obra) | 3.348 | 25.25 | 84.54 |
| % | % | Costos directes complementaris | 2 % | 1184.86 | 23.70 |
|  |  | Costos directes |  |  | 1208.56 |
