# Pilar prefabricat de formigó armat

- Propietat de l'arxiu: CYPE INGENIEROS, S.A.
- Format: FIEBDC-3/2002
- Divisa: EUR
- Costos indirectes: 3.00 %
- IVA: 21.00 %

## E Estructures

### EP Formigó prefabricat

#### EPS Pilars

**EPS010** U Pilar prefabricat de formigó armat.
Pilar prefabricat de formigó armat de secció 40x40 cm, de 3 m d'altura lliure màxima, per acabat vist del formigó, amb armadura de 650 a 900 kN/m de capacitat mecànica, sense mènsules, per a encastar a la base.
Criteri de valoració econòmica: El preu no inclou el morter d'ompliment.
Inclou: Replanteig dels pilars. Hissat i presentació dels pilars mitjançant grua. Ajust a la seva posició correcta i anivellació. Muntatge i desmuntatge d'estintolaments complementaris.
Criteri d'amidament de projecte: Nombre d'unitats previstes, segons documentació gràfica de Projecte.
Criteri de mesura d'obra: Es mesurarà el nombre d'unitats realment executades segons especificacions de Projecte.

| Codi | Ut | Descripció | Rendiment | Preu | Import |
|---|---|---|---|---|---|
| mt07pha010baab | U | Pilar prefabricat de formigó armat de secció 40x40 cm, de 3 m d'altura lliure màxima, per acabat vist del formigó, amb armadura de 650 a 900 kN/m de capacitat mecànica, sense mènsules, per a encastar a la base. (material) | 1.000 | 159.30 | 159.30 |
| mq07gte010c | h | Grua autopropulsada de braç telescòpic amb una capacitat d'elevació de 30 t i 27 m d'altura màxima de treball. (maquinària) | 0.250 | 75.04 | 18.76 |
| mo046 | h | Oficial 1ª muntador d'estructura prefabricada de formigó. (mà d'obra) | 0.300 | 28.39 | 8.52 |
| mo093 | h | Ajudant muntador d'estructura prefabricada de formigó. (mà d'obra) | 0.599 | 25.25 | 15.12 |
| % | % | Costos directes complementaris | 2 % | 201.70 | 4.03 |
|  |  | Costos directes |  |  | 205.73 |
