# Subestructura suport per a la sustentació del revestiment exterior de façana ventilada, amb peces de gran format de gres de porcellana. Sistema "ANCLAJES GRAPAMAR"

- Propietat de l'arxiu: CYPE INGENIEROS, S.A.
- Format: FIEBDC-3/2002
- Divisa: EUR
- Costos indirectes: 3.00 %
- IVA: 21.00 %

## F Façanes i particions

### FA Façanes ventilades

#### FAJ Subestructura suport

**FAJ021** m² Subestructura suport per a la sustentació del revestiment exterior de façana ventilada, amb peces de gran format de gres de porcellana. Sistema "ANCLAJES GRAPAMAR".
Subestructura suport regulable en les tres direccions, per a la sustentació d'el revestiment exterior, amb peces mecanitzades de gran format de gres de porcellana, de 300x600 mm i d'entre 10 i 11 mm d'espessor, mitjançant el sistema d'ancoratge ocult de grapa, PF1011 Oculto "ANCLAJES GRAPAMAR", amb DIT núm. 548R, formada per: perfils verticals en C d'alumini extrudit d'aliatge 6063 amb tractament tèrmic T6, grapes amb ungla oculta d'alumini extrudit d'aliatge 6063 amb tractament tèrmic T6, esquadres de càrrega i esquadres de recolzament de 200x50x100x4,2 mm, d'alumini extrudit d'aliatge 6063 amb tractament tèrmic T6. Inclús tirafons i ancoratges mecànics d'expansió d'acer inoxidable A2, per a la fixació de la subestructura suport.
Criteri de valoració econòmica: El preu no inclou el revestiment exterior.
Inclou: Replanteig dels punts d'ancoratge de la subestructura suport. Muntatge de les esquadres. Fixació dels perfils verticals.
Criteri d'amidament de projecte: Superfície mesurada segons documentació gràfica de Projecte, amb el mateix criteri que el revestiment exterior de façana ventilada.
Criteri de mesura d'obra: Es mesurarà la superfície realment executada segons especificacions de Projecte, amb el mateix criteri que el revestiment exterior de façana ventilada.

| Codi | Ut | Descripció | Rendiment | Preu | Import |
|---|---|---|---|---|---|
| mt19pag020iamm | m² | Subestructura suport regulable en les tres direccions, per a la sustentació d'el revestiment exterior, amb peces mecanitzades de gran format de gres de porcellana, de 300x600 mm i d'entre 10 i 11 mm d'espessor, mitjançant el sistema d'ancoratge ocult de grapa, PF1011 Oculto "ANCLAJES GRAPAMAR", formada per: perfils verticals en C d'alumini extrudit d'aliatge 6063 amb tractament tèrmic T6, grapes amb ungla oculta d'alumini extrudit d'aliatge 6063 amb tractament tèrmic T6, esquadres de càrrega i esquadres de recolzament de 200x50x100x4,2 mm, d'alumini extrudit d'aliatge 6063 amb tractament tèrmic T6; amb tirafons d'acer inoxidable A2 i tacs de niló per a la fixació dels perfils al full principal (fck>=150 kp/cm²) cada 1,50 m com a màxim i ancoratges mecànics d'expansió, d'acer inoxidable A2 per a la fixació dels perfils al forjat (aproximadament 3 m d'altura lliure). (material) | 1.000 | 34.66 | 34.66 |
| mo052 | h | Oficial 1ª muntador de sistemes de façanes prefabricades. (mà d'obra) | 0.240 | 29.34 | 7.04 |
| mo099 | h | Ajudant muntador de sistemes de façanes prefabricades. (mà d'obra) | 0.240 | 25.28 | 6.07 |
| % | % | Costos directes complementaris | 2 % | 47.77 | 0.96 |
|  |  | Costos directes |  |  | 48.73 |
