# Reixa electrosoldada d'acer

- Propietat de l'arxiu: CYPE INGENIEROS, S.A.
- Format: FIEBDC-3/2002
- Divisa: EUR
- Costos indirectes: 3.00 %
- IVA: 21.00 %

## F Façanes i particions

### FD Defenses

#### FDR Reixes metàl·liques

**FDR030** m² Reixa electrosoldada d'acer.
Reixa electrosoldada metàl·lica formada per platina d'acer galvanitzat de 30x2 mm en quadrícula de 30x30 mm, amb bastidor electrosoldat. Inclús platines per a fixació mitjançant cargolat en obra de fàbrica amb tacs de niló i cargols d'acer. Elaboració en taller i ajustament final a obra.
Inclou: Marcat dels punts de fixació del bastidor. Presentació de la reixa. Aplomat i anivellació. Resolució de les unions del bastidor als paraments. Muntatge d'elements complementaris.
Criteri d'amidament de projecte: Superfície del buit a tancar, mesurada segons documentació gràfica de Projecte.
Criteri de mesura d'obra: Es mesurarà, amb les dimensions del buit, la superfície realment executada segons especificacions de Projecte.

| Codi | Ut | Descripció | Rendiment | Preu | Import |
|---|---|---|---|---|---|
| mt26btr010a | m² | Reixa electrosoldada amb platina d'acer galvanitzat de 30x2 mm en quadrícula de 30x30 mm, amb bastidor electrosoldat. (material) | 1.000 | 51.70 | 51.70 |
| mt26aaa033b | U | Ancoratge mecànic amb tac de niló i cargol d'acer inoxidable AISI 316, de cap aixamfranat. (material) | 4.000 | 0.82 | 3.28 |
| op00ato010 |  | Tornavís. | 1.000 | 0.00 | 0.00 |
| op00amo010 |  | Mola o radial. | 1.000 | 0.00 | 0.00 |
| op00tal010 |  | Trepant. | 1.000 | 0.00 | 0.00 |
| mo018 | h | Oficial 1ª serraller. (mà d'obra) | 0.420 | 28.86 | 12.12 |
| mo059 | h | Ajudant serraller. (mà d'obra) | 0.300 | 25.36 | 7.61 |
| % | % | Costos directes complementaris | 2 % | 74.71 | 1.49 |
|  |  | Costos directes |  |  | 76.20 |
