# Façana lleugera de plaques. Sistema Placotherm Integra Aquaroc "PLACO"

- Propietat de l'arxiu: CYPE INGENIEROS, S.A.
- Format: FIEBDC-3/2002
- Divisa: EUR
- Costos indirectes: 3.00 %
- IVA: 21.00 %

## F Façanes i particions

### FL Façanes lleugeres

#### FLY Sistemes de façana lleugera

**FLY025** m² Façana lleugera de plaques. Sistema Placotherm Integra Aquaroc "PLACO".
Façana lleugera de plaques. Sistema Placotherm Integra Aquaroc "PLACO", format per: ESTRUCTURA EXTERIOR: estructura metàl·lica d'acer galvanitzat de canals horitzontals THR i muntants verticals THM, amb una modulació de 600 mm; AÏLLAMENT EXTERIOR: panell compacte de llana mineral Arena, d'alta densitat, Arena Master "ISOVER", segons UNE-EN 13162, de 90 mm d'espessor, sense revestir, resistència tèrmica 2,35 m²K/W, conductivitat tèrmica 0,038 W/(mK), col·locat a topall; PLACA EXTERIOR: placa de ciment Aquaroc 13 "PLACO", de 12,5x1200x900 mm; ESTRUCTURA INTERIOR: estructura metàl·lica d'acer galvanitzat de canals horitzontals R 55 i muntants verticals M 55, amb una modulació de 600 mm; AÏLLAMENT INTERIOR: panell semirígid de llana mineral Arena d'alta densitat, Arena Basic, segons UNE-EN 13162, de 45 mm d'espessor, no revestit, resistència tèrmica 1,2 m²K/W, conductivitat tèrmica 0,037 W/(mK), col·locat a topall; PLAQUES INTERIORS: dues plaques de guix laminat DFI / UNE-EN 520 - 1200 / 2500 / 12,5 / amb les vores longitudinals afinades, Phonique PPH 13 "PLACO"; IMPERMEABILITZACIÓ: làmina altament transpirable, impermeable a l'aigua de pluja, Placotherm Estándar, fixada als muntants de l'estructura metàl·lica per la cara exterior; REVESTIMENT EXTERIOR: capa base de morter polimèric d'altes prestacions reforçat amb fibres, Placotherm Base, color blanc, compost de ciment blanc, càrregues minerals, resines hidròfugues redispersables, fibres i additius especials armat amb malla de reforç CMALL 160 i capa d'acabat de morter orgànic Webertene Advance XS "WEBER", color a escollir, gamma Estándar, acabat gota, amb una mida màxima de partícula de 0,5 mm, a base de siloxans, càrregues minerals, pigments resistents als rajos UV, fungicides i additius especials sobre emprimació reguladora de l'absorció Webertene Primer "WEBER". Inclús banda acústica, cargols per a la fixació de les plaques, fixacions per a l'ancoratge dels perfils, morter Placotherm Base i cinta CMALL 160 "PLACO", per al tractament de junts entre plaques exteriors, pasta SN "PLACO" i cinta "PLACO", per al tractament de junts entre plaques interiors, perfil de PVC amb malla de fibra de vidre antiàlcalis, Perfil Goteo "PLACO", per a acabat de llindes, i cinta adhesiva de doble cara per a la fixació de la làmina altament transpirable.
Criteri de valoració econòmica: El preu inclou la resolució de buits de façana.
Inclou: Replanteig de l'estructura metàl·lica en terra i sostre. Anivellació i neteja de la base. Col·locació de la banda acústica. Fixació de l'estructura metàl·lica exterior. Col·locació, aplomat i anivellació de bastiments. Tall i preparació de l'aïllament. Pas d'instal·lacions. Col·locació de l'aïllament exterior. Fixació de l'estructura metàl·lica interior. Col·locació de l'aïllament interior. Col·locació i fixació provisional de la impermeabilització. Col·locació i cargolat a l'estructura de les plaques exteriors. Tractament de junts entre plaques exteriors. Col·locació i cargolat a l'estructura de les plaques interiors. Tractament de junts entre plaques interiors. Col·locació del perfil per a acabat de llindes. Estès de la capa de morter base i col·locació de la malla. Aplicació de l'emprimació. Aplicació de la capa d'acabat.
Criteri d'amidament de projecte: Superfície mesurada segons documentació gràfica de Projecte, sense duplicar cantonades ni encontres, deduint els buits de superfície major de 3 m².
Criteri de mesura d'obra: Es mesurarà la superfície realment executada segons especificacions de Projecte, sense duplicar cantonades ni encontres, deduint els buits de superfície major de 3 m².

| Codi | Ut | Descripció | Rendiment | Preu | Import |
|---|---|---|---|---|---|
| mt12plp340a | m | Canal de perfil d'acer galvanitzat Z1 (Z140), THR "PLACO", fabricat mitjançant laminació en fred, 100x50 mm de secció i 0,7 mm de gruix, segons UNE-EN 14195. (material) | 0.900 | 2.80 | 2.52 |
| mt12plp350a | m | Muntant de perfil d'acer galvanitzat Z1 (Z140), THM "PLACO", fabricat mitjançant laminació en fred, 100x40 mm de secció i 1 mm de gruix, segons UNE-EN 14195. (material) | 3.000 | 4.39 | 13.17 |
| mt12plj020a | m | Banda estanca autoadhesiva, Banda 45 "PLACO", d'escuma de polietilè de cel·les tancades, de 3 mm d'espessor i 45 mm d'amplada, per a l'estanquitat de la base i l'aïllament acústic del perímetre en envans i extradossats de plaques. (material) | 1.650 | 0.47 | 0.78 |
| mt12plt035a | U | Cargol autoperforant rosca-xapa, THRPF 13 "PLACO", de 13 mm de longitud. (material) | 7.000 | 0.06 | 0.42 |
| mt16lvi035a | m² | Panell compacte de llana mineral Arena, d'alta densitat, Arena Master "ISOVER", segons UNE-EN 13162, de 90 mm d'espessor, sense revestir, resistència tèrmica 2,35 m²K/W, conductivitat tèrmica 0,038 W/(mK), Euroclasse A1 de reacció al foc segons UNE-EN 13501-1, capacitat d'absorció d'aigua a curt termini <=1 kg/m² i factor de resistència a la difusió del vapor d'aigua 1. (material) | 1.000 | 10.60 | 10.60 |
| mt12plp070c | m | Canal de perfil d'acer galvanitzat, R 55 "PLACO", fabricat mitjançant laminació en fred, de 3000 mm de longitud, 55x30 mm de secció i 0,55 mm de gruix, segons UNE-EN 14195. (material) | 1.000 | 2.05 | 2.05 |
| mt12plp060c | m | Muntant de perfil d'acer galvanitzat, M 55 "PLACO", fabricat mitjançant laminació en fred, de 3000 mm de longitud, 54,5x36 mm de secció i 0,6 mm de gruix, segons UNE-EN 14195. (material) | 2.100 | 2.35 | 4.94 |
| mt16lvi030alfq | m² | Panell semirígid de llana mineral Arena d'alta densitat, Arena Basic "ISOVER", segons UNE-EN 13162, de 45 mm d'espessor, no revestit, resistència tèrmica 1,2 m²K/W, conductivitat tèrmica 0,037 W/(mK), Euroclasse A1 de reacció al foc segons UNE-EN 13501-1, capacitat d'absorció d'aigua a curt termini <=1 kg/m² i factor de resistència a la difusió del vapor d'aigua 1. (material) | 1.000 | 2.90 | 2.90 |
| mt15pdw100a | m | Cinta adhesiva de doble cara, amb adhesiu acrílic, de 50 mm d'amplada, amb resistència als raigs UV, rang de temperatura de treball de -20 a 100°C, subministrada en rotllos de 50 m de longitud. (material) | 1.700 | 1.09 | 1.85 |
| mt15mvp010a | m | Làmina altament transpirable impermeable a l'aigua de pluja, Placotherm Estándar "PLACO", de 175 µm d'espessor i 60 g/m², de 0,01 m de gruix d'aire equivalent enfront de la difusió de vapor d'aigua, segons UNE-EN 1931, estanquitat a l'aigua classe W1 segons UNE-EN 1928, permeabilitat a l'aire 2 m³/h·m² a 50 Pa, (Euroclasse E de reacció al foc, segons UNE-EN 13501-1), subministrada en rotllos de 1,50x50 m, segons UNE-EN 13859-2. (material) | 1.100 | 2.77 | 3.05 |
| mt12plq010a | m² | Placa de ciment d'alt rendiment, Aquaroc 13 "PLACO", de 12,5x1200x900 mm. (material) | 1.000 | 29.25 | 29.25 |
| mt28fvp010a | m | Cinta de segellament de malla de fibra de vidre antiàlcalis, CMALL 160 "PLACO", de 160 g/m² de massa superficial, de 100 mm d'amplada i 0,52 mm de gruix, subministrada en rotllos de 50 m de longitud. (material) | 2.100 | 0.30 | 0.63 |
| mt28mpp010a | kg | Morter polimèric d'altes prestacions reforçat amb fibres, Placotherm Base, "PLACO", color blanc, compost de ciment blanc, càrregues minerals, resines hidròfugues redispersables, fibres i additius especials, per a aplicar amb llana, per a tractament de junts i empastat superficial de plaques en sistemes Placotherm, tipus GP CSIII W2, segons UNE-EN 998-1. (material) | 0.600 | 0.89 | 0.53 |
| mt28fvp050 | m | Perfil de PVC amb malla de fibra de vidre antiàlcalis, Perfil Goteo "PLACO", per a acabat de llindes, subministrat en barres de 2,5 m de longitud. (material) | 0.170 | 3.05 | 0.52 |
| mt28fvp020a | m | Malla de reforç de fibra de vidre antiàlcalis, CMALL 160 "PLACO", de 160 g/m² de massa superficial, de 1,1 m d'amplada i 0,52 mm de gruix, subministrada en rotllos de 50 m de longitud. (material) | 1.100 | 2.68 | 2.95 |
| mt12plk010hgpcc | m² | Placa de guix laminat DFI / UNE-EN 520 - 1200 / 2500 / 12,5 / amb les vores longitudinals afinades, Phonique PPH 13 "PLACO", formada per una ànima de guix d'origen natural embotida i íntimament lligada a dues làmines de cartró fort, additivada per a millorar les seves prestacions acústiques. (material) | 2.000 | 7.31 | 14.62 |
| mt12plj010a | m | Cinta microperforada de paper "PLACO", de 50 mm d'amplada, segons UNE-EN 13963, per a acabat de junts de plaques de guix laminat. (material) | 2.100 | 0.05 | 0.11 |
| mt12plm010a | kg | Pasta d'assecatge en pols SN "PLACO"; Euroclasse A2-s1, d0 de reacció al foc, segons UNE-EN 13501-1, rang de temperatura de treball de 5 a 30°C, per a aplicació manual amb cinta de segellament, segons UNE-EN 13963; per al tractament dels junts de les plaques de guix laminat. (material) | 0.660 | 1.13 | 0.75 |
| mt12plt010a | U | Cargol autoroscant TTPC 25 "PLACO", amb cap de trompeta, de 25 mm de longitud, per a instal·lació de plaques de guix laminat sobre perfils de gruix inferior a 6 mm. (material) | 6.000 | 0.01 | 0.06 |
| mt12plt010c | U | Cargol autoroscant TTPC 35 "PLACO", amb cap de trompeta, de 35 mm de longitud, per a instal·lació de plaques de guix laminat sobre perfils de gruix inferior a 6 mm. (material) | 11.000 | 0.02 | 0.22 |
| mt12plt040 | U | Cargol autoforadant d'acer inoxidable Placotherm Integra "PLACO", amb cabota hexagonal, de 25 mm de longitud. (material) | 24.000 | 0.06 | 1.44 |
| mt28pcc010c | l | Emprimació reguladora de l'absorció Webertene Primer "WEBER", color a escollir, gamma Estándar, a base de copolímers acrílics, càrregues minerals i additius especials, impermeable a l'aigua de pluja i permeable al vapor d'aigua. (material) | 0.450 | 6.94 | 3.12 |
| mt28esc090c | kg | Morter orgànic Webertene Advance XS "WEBER", color a escollir, gamma Estándar, acabat gota, a base de siloxans, càrregues minerals, pigments resistents als rajos UV, fungicides i additius especials. Segons UNE-EN 15824. (material) | 1.500 | 4.26 | 6.39 |
| op00ato010 |  | Tornavís. | 1.000 | 0.00 | 0.00 |
| mo052 | h | Oficial 1ª muntador de sistemes de façanes prefabricades. (mà d'obra) | 1.083 | 29.34 | 31.78 |
| mo099 | h | Ajudant muntador de sistemes de façanes prefabricades. (mà d'obra) | 0.639 | 25.28 | 16.15 |
| % | % | Costos directes complementaris | 2 % | 150.80 | 3.02 |
|  |  | Costos directes |  |  | 153.82 |
