# Caldera a gas, col·lectiva, de baixa temperatura, de peu, de ferro colat

- Propietat de l'arxiu: CYPE INGENIEROS, S.A.
- Format: FIEBDC-3/2002
- Divisa: EUR
- Costos indirectes: 3.00 %
- IVA: 21.00 %

## I Instal·lacions

### IC Calefacció, refrigeració, climatització i A.C.S.

#### ICG Calderes a gas

**ICG135** U Caldera a gas, col·lectiva, de baixa temperatura, de peu, de ferro colat.
Caldera de peu, de baixa temperatura, amb cos de foneria de ferro GL 180M, 3 passos de fums envoltant completament la llar enterament refrigerat per aigua, fort aïllament tèrmic, porta frontal amb possibilitat de gir a esquerra o a dreta, per a cremador pressuritzat de gasoil o gas, potència útil de 40 a 52 kW, pes 227 kg, dimensions 787x600x1111 mm, de 4 elements ensamblats, amb quadre de regulació per a la regulació de la caldera en funció de la temperatura exterior, d'un circuit de calefacció, del circuit d'A.C.S. i del circuit de recirculació d'A.C.S., amb sonda de temperatura exterior, sonda de temperatura d'A.C.S. Inclús vàlvula de seguretat, purgadors, piròstat i desguàs a bonera pel buidatge de la caldera i el drenatge de la vàlvula de seguretat, sense incloure el conducte per a evacuació dels productes de la combustió. Totalment muntada, connexionada i engegada per l'empresa instal·ladora per a la comprovació del seu correcte funcionament.
Inclou: Replanteig. Presentació dels elements. Muntatge de la caldera i els seus accessoris. Connexionat amb les xarxes de conducció d'aigua, de gas, de salubritat i elèctrica, i amb el conducte d'evacuació dels productes de la combustió. Posada en marxa.
Criteri d'amidament de projecte: Nombre d'unitats previstes, segons documentació gràfica de Projecte.
Criteri de mesura d'obra: Es mesurarà el nombre d'unitats realment executades segons especificacions de Projecte.

| Codi | Ut | Descripció | Rendiment | Preu | Import |
|---|---|---|---|---|---|
| mt38cbu045ab | U | Caldera de peu, de baixa temperatura, amb cos de foneria de ferro GL 180M, 3 passos de fums envoltant completament la llar enterament refrigerat per aigua, fort aïllament tèrmic, porta frontal amb possibilitat de gir a esquerra o a dreta, per a cremador pressuritzat de gasoil o gas, potència útil de 40 a 52 kW, pes 227 kg, dimensions 787x600x1111 mm, de 4 elements ensamblats, amb quadre de regulació per a la regulació de la caldera en funció de la temperatura exterior, d'un circuit de calefacció, del circuit d'A.C.S. i del circuit de recirculació d'A.C.S., amb sonda de temperatura exterior. (material) | 1.000 | 3449.98 | 3449.98 |
| mt38ccg110a | U | Cremador pressuritzat modulant per a gas, de potència màxima 60 kW, amb encesa electrònica. (material) | 1.000 | 1050.00 | 1050.00 |
| mt38cbu705a | U | Sonda de temperatura d'A.C.S. (material) | 1.000 | 30.23 | 30.23 |
| mt35aia010a | m | Tub corbable de PVC, corrugat, de color negre, de 16 mm de diàmetre nominal, per a canalització encastada en obra de fàbrica (parets i sostres). Resistència a la compressió 320 N, resistència a l'impacte 1 joule, temperatura de treball -5°C fins 60°C, amb grau de protecció IP545 segons UNE 20324, no propagador de la flama. Segons UNE-EN 61386-1 i UNE-EN 61386-22. (material) | 10.000 | 0.37 | 3.70 |
| mt35cun020a | m | Cable unipolar H07Z1-K (AS), sent la seva tensió assignada de 450/750 V, reacció al foc classe Cca-s1a,d1,a1 segons UNE-EN 50575, amb conductor multifilar de coure classe 5 (-K) de 1,5 mm² de secció, amb aïllament de compost termoplàstic a força de poliolefina lliure de halògens amb baixa emissió de fums i gasos corrosius (Z1). Segons UNE 211025. (material) | 20.000 | 0.41 | 8.20 |
| mt37svs010a | U | Vàlvula de seguretat, de llautó, amb rosca de 1/2" de diàmetre, tarada a 3 bar de pressió. (material) | 1.000 | 4.42 | 4.42 |
| mt37sgl020d | U | Purgador automàtic d'aire amb boia i rosca de 1/2" de diàmetre, cos i tapa de llautó, per a una pressió màxima de treball de 10 bar i una temperatura màxima de 110°C. (material) | 2.000 | 8.75 | 17.50 |
| mt38www050 | U | Desguàs a bonera, per al drenatge de la vàlvula de seguretat, compost per 1 m de tub d'acer negre de 1/2" i embut desguàs, inclús accessoris i peces especials. (material) | 1.000 | 15.00 | 15.00 |
| mt38ccg021a | U | Posada en marxa del cremador per a gas. (material) | 1.000 | 150.00 | 150.00 |
| mt38www010 | U | Material auxiliar per instal·lacions de calefacció. (material) | 1.000 | 1.68 | 1.68 |
| mo004 | h | Oficial 1ª calefactor. (mà d'obra) | 4.858 | 29.34 | 142.53 |
| mo103 | h | Ajudant calefactor. (mà d'obra) | 4.858 | 25.25 | 122.66 |
| % | % | Costos directes complementaris | 2 % | 4995.90 | 99.92 |
|  |  | Costos directes |  |  | 5095.82 |
