# Conjunt de calderes a gas, de condensació, de peu, de xapa d'acer

- Propietat de l'arxiu: CYPE INGENIEROS, S.A.
- Format: FIEBDC-3/2002
- Divisa: EUR
- Costos indirectes: 3.00 %
- IVA: 21.00 %

## I Instal·lacions

### IC Calefacció, refrigeració, climatització i A.C.S.

#### ICG Calderes a gas

**ICG241** U Conjunt de calderes a gas, de condensació, de peu, de xapa d'acer.
Conjunt de set calderes en cascada, sent la primera una caldera de peu, de condensació, amb cos de xapa d'acer, 3 passos de fums envoltant completament la llar, superfícies d'intercanvi, eficaces i autonetejables, superfícies en contacte amb els gasos d'acer inoxidable i aïllament acústic integrat, per a cremador pressuritzat de gas, potència útil 50 kW, pes 294 kg, dimensions 1084x410x1254 mm, amb quadre de regulació per a la regulació de la caldera en funció de la temperatura exterior o per a la regulació de la caldera de tipus mestre en instal·lacions amb diverses calderes, amb control per a garantir les condicions de treball de l'equip, sonda de temperatura exterior, i sonda de temperatura per a regulació de la temperatura d'impulsió o retorn de l'aigua, i cadascuna de les altres una caldera de peu, de condensació, amb cos de xapa d'acer, 3 passos de fums envoltant completament la llar, superfícies d'intercanvi, eficaces i autonetejables, superfícies en contacte amb els gasos d'acer inoxidable i aïllament acústic integrat, per a cremador pressuritzat de gas, potència útil 50 kW, pes 294 kg, dimensions 1084x410x1254 mm, amb quadre de regulació per a la regulació de la caldera de tipus esclau en instal·lacions amb diverses calderes, mòdul estratègic per a l'administració d'un màxim de 4 calderes en cascada. Inclús vàlvula de seguretat, purgadors, piròstat i desguàs a bonera pel buidatge de la caldera i el drenatge de la vàlvula de seguretat, sense incloure el conducte per a evacuació dels productes de la combustió. Totalment muntat, connexionat i posat en marxa per l'empresa instal·ladora per a la comprovació del seu correcte funcionament.
Inclou: Replanteig. Presentació dels elements. Muntatge de la caldera i els seus accessoris. Connexionat amb les xarxes de conducció d'aigua, de gas, de salubritat i elèctrica, i amb el conducte d'evacuació dels productes de la combustió. Posada en marxa.
Criteri d'amidament de projecte: Nombre d'unitats previstes, segons documentació gràfica de Projecte.
Criteri de mesura d'obra: Es mesurarà el nombre d'unitats realment executades segons especificacions de Projecte.

| Codi | Ut | Descripció | Rendiment | Preu | Import |
|---|---|---|---|---|---|
| mt38cbu062ad | U | Caldera de peu, de condensació, amb cos de xapa d'acer, 3 passos de fums envoltant completament la llar, superfícies d'intercanvi, eficaces i autonetejables, superfícies en contacte amb els gasos d'acer inoxidable i aïllament acústic integrat, per a cremador pressuritzat de gas, potència útil 50 kW, pes 294 kg, dimensions 1084x410x1254 mm, amb quadre de regulació per a la regulació de la caldera en funció de la temperatura exterior o per a la regulació de la caldera de tipus mestre en instal·lacions amb diverses calderes, amb control per a garantir les condicions de treball de l'equip, sonda de temperatura exterior, i sonda de temperatura per a regulació de la temperatura d'impulsió o retorn de l'aigua, construcció compacta. (material) | 1.000 | 8314.43 | 8314.43 |
| mt38cbu062ac | U | Caldera de peu, de condensació, amb cos de xapa d'acer, 3 passos de fums envoltant completament la llar, superfícies d'intercanvi, eficaces i autonetejables, superfícies en contacte amb els gasos d'acer inoxidable i aïllament acústic integrat, per a cremador pressuritzat de gas, potència útil 50 kW, pes 294 kg, dimensions 1084x410x1254 mm, amb quadre de regulació per a la regulació de la caldera de tipus esclau en instal·lacions amb diverses calderes, construcció compacta. (material) | 6.000 | 7939.43 | 47636.58 |
| mt38ccg110a | U | Cremador pressuritzat modulant per a gas, de potència màxima 60 kW, amb encesa electrònica. (material) | 7.000 | 1050.00 | 7350.00 |
| mt38cbu702a | U | Mòdul estratègic per a l'administració d'un màxim de 4 calderes en cascada. (material) | 2.000 | 256.43 | 512.86 |
| mt35aia010a | m | Tub corbable de PVC, corrugat, de color negre, de 16 mm de diàmetre nominal, per a canalització encastada en obra de fàbrica (parets i sostres). Resistència a la compressió 320 N, resistència a l'impacte 1 joule, temperatura de treball -5°C fins 60°C, amb grau de protecció IP545 segons UNE 20324, no propagador de la flama. Segons UNE-EN 61386-1 i UNE-EN 61386-22. (material) | 10.000 | 0.37 | 3.70 |
| mt35cun020a | m | Cable unipolar H07Z1-K (AS), sent la seva tensió assignada de 450/750 V, reacció al foc classe Cca-s1a,d1,a1 segons UNE-EN 50575, amb conductor multifilar de coure classe 5 (-K) de 1,5 mm² de secció, amb aïllament de compost termoplàstic a força de poliolefina lliure de halògens amb baixa emissió de fums i gasos corrosius (Z1). Segons UNE 211025. (material) | 20.000 | 0.41 | 8.20 |
| mt37svs010a | U | Vàlvula de seguretat, de llautó, amb rosca de 1/2" de diàmetre, tarada a 3 bar de pressió. (material) | 1.000 | 4.42 | 4.42 |
| mt37sgl020d | U | Purgador automàtic d'aire amb boia i rosca de 1/2" de diàmetre, cos i tapa de llautó, per a una pressió màxima de treball de 10 bar i una temperatura màxima de 110°C. (material) | 2.000 | 8.75 | 17.50 |
| mt38www050 | U | Desguàs a bonera, per al drenatge de la vàlvula de seguretat, compost per 1 m de tub d'acer negre de 1/2" i embut desguàs, inclús accessoris i peces especials. (material) | 1.000 | 15.00 | 15.00 |
| mt38ccg021a | U | Posada en marxa del cremador per a gas. (material) | 1.000 | 150.00 | 150.00 |
| mt38www010 | U | Material auxiliar per instal·lacions de calefacció. (material) | 1.000 | 1.68 | 1.68 |
| mo004 | h | Oficial 1ª calefactor. (mà d'obra) | 5.215 | 29.34 | 153.01 |
| mo103 | h | Ajudant calefactor. (mà d'obra) | 5.215 | 25.25 | 131.68 |
| % | % | Costos directes complementaris | 2 % | 64299.06 | 1285.98 |
|  |  | Costos directes |  |  | 65585.04 |
