# Sistema de caldera a gas, de condensació, per a exterior

- Propietat de l'arxiu: CYPE INGENIEROS, S.A.
- Format: FIEBDC-3/2002
- Divisa: EUR
- Costos indirectes: 3.00 %
- IVA: 21.00 %

## I Instal·lacions

### IC Calefacció, refrigeració, climatització i A.C.S.

#### ICG Calderes a gas

**ICG250** U Sistema de caldera a gas, de condensació, per a exterior.
Equip autònom per a exteriors format per 3 calderes de condensació en armari, amb bescanviadors de tubs d'alumini aletejats i cremadors modulants de gas natural, potència útil 280 kW, pes 690 kg, dimensions 2230x1717x1285 mm. Totalment muntat, connexionat i provat.
Inclou: Replanteig. Presentació dels elements. Muntatge de la caldera i els seus accessoris. Connexionat amb les xarxes de conducció d'aigua, de gas, de salubritat i elèctrica, i amb el conducte d'evacuació dels productes de la combustió. Posada en marxa.
Criteri d'amidament de projecte: Nombre d'unitats previstes, segons documentació gràfica de Projecte.
Criteri de mesura d'obra: Es mesurarà el nombre d'unitats realment executades segons especificacions de Projecte.

| Codi | Ut | Descripció | Rendiment | Preu | Import |
|---|---|---|---|---|---|
| mt38cbu080ha | U | Equip autònom per a exteriors format per 3 calderes de condensació en armari, amb bescanviadors de tubs d'alumini aletejats i cremadors modulants de gas natural, potència útil 280 kW, pes 690 kg, dimensions 2230x1717x1285 mm. (material) | 1.000 | 37537.50 | 37537.50 |
| mo004 | h | Oficial 1ª calefactor. (mà d'obra) | 5.131 | 29.34 | 150.54 |
| mo103 | h | Ajudant calefactor. (mà d'obra) | 5.131 | 25.25 | 129.56 |
| % | % | Costos directes complementaris | 2 % | 37817.60 | 756.35 |
|  |  | Costos directes |  |  | 38573.95 |
