# Caldera elèctrica, domèstica, per a calefacció

- Propietat de l'arxiu: CYPE INGENIEROS, S.A.
- Format: FIEBDC-3/2002
- Divisa: EUR
- Costos indirectes: 3.00 %
- IVA: 21.00 %

## I Instal·lacions

### IC Calefacció, refrigeració, climatització i A.C.S.

#### ICI Calderes elèctriques

**ICI010** U Caldera elèctrica, domèstica, per a calefacció.
Caldera mural elèctrica per a calefacció, potència de 6,0 kW, constituïda per cos de caldera, envolupant, vas d'expansió, bomba, termòstat i tots aquells components necessaris per al seu funcionament incorporats en el seu interior; inclús accessoris de fixació. Totalment muntada, connexionada i provada.
Inclou: Replanteig mitjançant plantilla. Col·lació i fixació de la caldera i els seus components. Anivellació dels elements. Connexionat dels elements a la xarxa. Posada en marxa.
Criteri d'amidament de projecte: Nombre d'unitats previstes, segons documentació gràfica de Projecte.
Criteri de mesura d'obra: Es mesurarà el nombre d'unitats realment executades segons especificacions de Projecte.

| Codi | Ut | Descripció | Rendiment | Preu | Import |
|---|---|---|---|---|---|
| mt38cme010d | U | Caldera mural elèctrica per a calefacció, potència de 6 kW, constituïda per cos de caldera, envolupant, vas d'expansió, bomba, termòstat i tots aquells components necessaris per al seu funcionament incorporats en el seu interior; inclús accessoris de fixació. (material) | 1.000 | 958.36 | 958.36 |
| mt38www010 | U | Material auxiliar per instal·lacions de calefacció. (material) | 1.000 | 1.68 | 1.68 |
| mo004 | h | Oficial 1ª calefactor. (mà d'obra) | 4.076 | 29.34 | 119.59 |
| mo103 | h | Ajudant calefactor. (mà d'obra) | 4.076 | 25.25 | 102.92 |
| % | % | Costos directes complementaris | 2 % | 1182.55 | 23.65 |
|  |  | Costos directes |  |  | 1206.20 |
