# Dipòsit auxiliar d'alimentació

- Propietat de l'arxiu: CYPE INGENIEROS, S.A.
- Format: FIEBDC-3/2002
- Divisa: EUR
- Costos indirectes: 3.00 %
- IVA: 21.00 %

## I Instal·lacions

### IF Fontaneria

#### IFD Dipòsits/grups de pressió

**IFD020** U Dipòsit auxiliar d'alimentació.
Dipòsit auxiliar d'alimentació, per a proveïment del grup de pressió, de polièster reforçat amb fibra de vidre, cilíndric, de 200 l, amb tapa, airejador i sobreeixidor; vàlvula de tall de comporta de llautó fos de 1 1/4" DN 32 mm i vàlvula de flotador per a l'entrada aixeta d'esfera per a buidatge; vàlvula de tall de comporta de llautó fos de 1" DN 25 mm per a la sortida; dos interruptors per a nivell màxim i nivell mínim. Fins i tot material auxiliar. Totalment muntat, connexionat i provat.
Inclou: Replanteig. Neteja de la base de suport del dipòsit. Col·locació, fixació i muntatge del dipòsit. Col·locació i muntatge de vàlvules. Col·locació i fixació de canonades i accessoris. Col·locació dels interruptors de nivell.
Criteri d'amidament de projecte: Nombre d'unitats previstes, segons documentació gràfica de Projecte.
Criteri de mesura d'obra: Es mesurarà el nombre d'unitats realment executades segons especificacions de Projecte.

| Codi | Ut | Descripció | Rendiment | Preu | Import |
|---|---|---|---|---|---|
| mt37sve010b | U | Vàlvula d'esfera de llautó niquelat per roscar de 1/2". (material) | 1.000 | 4.95 | 4.95 |
| mt37svc010i | U | Vàlvula de comporta de llautó fosa, per roscar, de 1 1/4". (material) | 1.000 | 14.20 | 14.20 |
| mt37vfl010d | U | Vàlvula de flotador de 1 1/4" de diàmetre, per a una pressió màxima de 8 bar, amb cos de llautó, boia esfèrica roscada de llautó i obturador de goma. (material) | 1.000 | 144.57 | 144.57 |
| mt37dps020a | U | Dipòsit de polièster reforçat amb fibra de vidre, cilíndric, de 200 l, amb tapa, airejador i sobreeixidor, per col·locar en superfície. (material) | 1.000 | 170.05 | 170.05 |
| mt37inl010 | U | Interruptor de nivell de 10 A, amb boia, contrapès i cable. (material) | 2.000 | 15.00 | 30.00 |
| mt37svc010f | U | Vàlvula de comporta de llautó fosa, per roscar, de 1". (material) | 1.000 | 9.14 | 9.14 |
| mt37www010 | U | Material auxiliar per a instal·lacions de lampisteria. (material) | 1.000 | 1.40 | 1.40 |
| mo008 | h | Oficial 1ª lampista. (mà d'obra) | 0.851 | 29.34 | 24.97 |
| mo107 | h | Ajudant lampista. (mà d'obra) | 0.851 | 25.25 | 21.49 |
| mo003 | h | Oficial 1ª electricista. (mà d'obra) | 0.300 | 29.34 | 8.80 |
| % | % | Costos directes complementaris | 2 % | 429.57 | 8.59 |
|  |  | Costos directes |  |  | 438.16 |
