# Bateria de comptadors de gas

- Propietat de l'arxiu: CYPE INGENIEROS, S.A.
- Format: FIEBDC-3/2002
- Divisa: EUR
- Costos indirectes: 3.00 %
- IVA: 21.00 %

## I Instal·lacions

### IG Gasos combustibles

#### IGC Comptadors

**IGC010** U Bateria de comptadors de gas.
Bateria per a gas natural de tub de coure, de pressió màxima d'operació (MOP) superior a 0,05 bar i inferior o igual a 0,4 bar, per a centralització en local tècnic d'un màxim de 12 comptadors de gas tipus G-4 en quatre columnes, situada en planta baixa, connectada als muntants individuals ascendents i a la instal·lació comú. Inclús col·lector, presa de pressió d'entrada, claus de tall, reguladors d'abonat, limitadors de cabal, preses de pressió de sortida, suports i plaques d'indicació del pis i porta de l'habitatge que subministra.
Criteri de valoració econòmica: El preu no inclou els comptadors ni el local tècnic.
Inclou: Replanteig. Muntatge, connexionat i comprovació del seu correcte funcionament.
Criteri d'amidament de projecte: Nombre d'unitats previstes, segons documentació gràfica de Projecte.
Criteri de mesura d'obra: Es mesurarà el nombre d'unitats realment executades segons especificacions de Projecte.

| Codi | Ut | Descripció | Rendiment | Preu | Import |
|---|---|---|---|---|---|
| mt43ccg010u | U | Bateria de tub de coure per a centralització de 12 comptadors de gas tipus G-4 en 4 columnes, per a gas natural, inclús col·lector, presa de pressió d'entrada, claus de tall, reguladors d'abonat, limitadors de cabal, preses de pressió de sortida, suports i plaques d'indicació del pis i porta de l'habitatge que subministra. (material) | 1.000 | 1585.09 | 1585.09 |
| mo010 | h | Oficial 1ª instal·lador de gas. (mà d'obra) | 6.474 | 29.34 | 189.95 |
| mo109 | h | Ajudant instal·lador de gas. (mà d'obra) | 3.237 | 25.25 | 81.73 |
| % | % | Costos directes complementaris | 2 % | 1856.77 | 37.14 |
|  |  | Costos directes |  |  | 1893.91 |
