# Tub bus

- Propietat de l'arxiu: CYPE INGENIEROS, S.A.
- Format: FIEBDC-3/2002
- Divisa: EUR
- Costos indirectes: 3.00 %
- IVA: 21.00 %

## I Instal·lacions

### IG Gasos combustibles

#### IGD Dipòsits

**IGD114** U Tub bus.
Tub bus de 2 m de longitud, format per tub de PVC, sèrie B, de 125 mm de diàmetre i 3,2 mm de gruix, per detectar qualsevol acumulació de gas o d'aigua en el fons de la fossa. Inclús material auxiliar para muntatge i subjecció a l'obra, líquid netejador, adhesiu per a tubs i accessoris de PVC, accessoris i peces especials.
Inclou: Replanteig. Presentació en sec de tub, accessoris i peces especials. Tall de l'extrem inferior del tub. Col·locació i fixació del tub bus. Muntatge i comprovació del seu correcte funcionament.
Criteri d'amidament de projecte: Nombre d'unitats previstes, segons documentació gràfica de Projecte.
Criteri de mesura d'obra: Es mesurarà el nombre d'unitats realment executades segons especificacions de Projecte.

| Codi | Ut | Descripció | Rendiment | Preu | Import |
|---|---|---|---|---|---|
| mt36tie400g | U | Material auxiliar per a muntatge i subjecció a l'obra de les canonades de PVC, sèrie B, de 125 mm de diàmetre. (material) | 2.000 | 0.91 | 1.82 |
| mt36tie010gc | m | Tub de PVC, sèrie B, de 125 mm de diàmetre i 3,2 mm de gruix, amb extrem atrompetat, segons UNE-EN 1329-1, amb el preu incrementat el 10% en concepte d'accessoris i peces especials. (material) | 2.000 | 6.70 | 13.40 |
| mt11var009 | l | Líquid netejador per enganxat mitjançant adhesiu de tubs i accessoris de PVC. (material) | 0.012 | 37.60 | 0.45 |
| mt11var010 | l | Adhesiu per tubs i accessoris de PVC. (material) | 0.006 | 47.92 | 0.29 |
| mo010 | h | Oficial 1ª instal·lador de gas. (mà d'obra) | 0.408 | 29.34 | 11.97 |
| mo109 | h | Ajudant instal·lador de gas. (mà d'obra) | 0.408 | 25.25 | 10.30 |
| % | % | Costos directes complementaris | 2 % | 38.23 | 0.76 |
|  |  | Costos directes |  |  | 38.99 |
