# Canonada per instal·lació interior de gas

- Propietat de l'arxiu: CYPE INGENIEROS, S.A.
- Format: FIEBDC-3/2002
- Divisa: EUR
- Costos indirectes: 3.00 %
- IVA: 21.00 %

## I Instal·lacions

### IG Gasos combustibles

#### IGI Instal·lació interior

**IGI005** m Canonada per instal·lació interior de gas.
Canonada, per instal·lació interior de gas, formada per tub d'acer negre, amb soldadura longitudinal per resistència elèctrica, sèrie M, de 3/8" DN 10 mm de diàmetre i 2,3 mm de gruix, acabada amb mà d'emprimació antioxidant d'almenys 50 micres de gruix. Instal·lació encastada. Inclús material auxiliar para muntatge i subjecció a l'obra, cinta anticorrosiva, accessoris i peces especials col·locats mitjançant soldadura elèctrica.
Criteri de valoració econòmica: El preu no inclou les ajudes de paleta per a instal·lacions.
Inclou: Replanteig del recorregut de les canonades. Raspat i neteja d'òxids. Aplicació d'emprimació antioxidant. Col·locació al voltant de la canonada de la cinta anticorrosiva. Col·locació de tubs. Muntatge, connexionat i comprovació del seu correcte funcionament. Realització de proves de servei.
Criteri d'amidament de projecte: Longitud mesurada segons documentació gràfica de Projecte.
Criteri de mesura d'obra: Es mesurarà la longitud realment executada segons especificacions de Projecte.

| Codi | Ut | Descripció | Rendiment | Preu | Import |
|---|---|---|---|---|---|
| mt08tan330a | U | Material auxiliar per a muntatge i subjecció a l'obra de les canonades d'acer, de 3/8" DN 10 mm. (material) | 0.400 | 0.42 | 0.17 |
| mt08tan010ae | m | Tub d'acer negre, amb soldadura longitudinal per resistència elèctrica, sèrie M, de 3/8" DN 10 mm de diàmetre i 2,3 mm de gruix, segons UNE-EN 10255, amb el preu incrementat el 20% en concepte d'accessoris i peces especials. (material) | 1.000 | 2.77 | 2.77 |
| mt27pfi030 | kg | Emprimació antioxidant amb poliuretà. (material) | 0.006 | 9.35 | 0.06 |
| mt08tap010b | m | Cinta anticorrosiva, de 10 cm d'ample, per a protecció de materials metàl·lics soterrats, segons DIN 30672. (material) | 2.500 | 1.52 | 3.80 |
| mo010 | h | Oficial 1ª instal·lador de gas. (mà d'obra) | 0.390 | 29.34 | 11.44 |
| mo109 | h | Ajudant instal·lador de gas. (mà d'obra) | 0.405 | 25.25 | 10.23 |
| % | % | Costos directes complementaris | 2 % | 28.47 | 0.57 |
|  |  | Costos directes |  |  | 29.04 |
