# Canonada per a instal·lació comú de gas

- Propietat de l'arxiu: CYPE INGENIEROS, S.A.
- Format: FIEBDC-3/2002
- Divisa: EUR
- Costos indirectes: 3.00 %
- IVA: 21.00 %

## I Instal·lacions

### IG Gasos combustibles

#### IGM Conduccions

**IGM005** m Canonada per a instal·lació comú de gas.
Canonada amb beina plàstica, per instal·lació comú de gas, col·locada superficialment i fixada al parament, formada per tub d'acer negre, amb soldadura longitudinal per resistència elèctrica, sèrie M, de 3" DN 80 mm de diàmetre i 4 mm de gruix; acabada amb mà d'emprimació antioxidant d'almenys 50 micres de gruix. Inclús material auxiliar para muntatge i subjecció a l'obra, pasta de reblert, accessoris i peces especials col·locats mitjançant soldadura elèctrica.
Inclou: Replanteig i traçat. Raspat i neteja d'òxids. Aplicació d'emprimació antioxidant. Col·locació de la beina. Col·locació de tubs. Muntatge, connexionat i comprovació del seu correcte funcionament. Realització de proves de servei.
Criteri d'amidament de projecte: Longitud mesurada segons documentació gràfica de Projecte.
Criteri de mesura d'obra: Es mesurarà la longitud realment executada segons especificacions de Projecte.

| Codi | Ut | Descripció | Rendiment | Preu | Import |
|---|---|---|---|---|---|
| mt08tan010ie | m | Tub d'acer negre, amb soldadura longitudinal per resistència elèctrica, sèrie M, de 3" DN 80 mm de diàmetre i 4 mm de gruix, segons UNE-EN 10255, amb el preu incrementat el 20% en concepte d'accessoris i peces especials. (material) | 1.000 | 22.62 | 22.62 |
| mt27pfi030 | kg | Emprimació antioxidant amb poliuretà. (material) | 0.035 | 9.35 | 0.33 |
| mt35aia080fe | m | Tub rígid, subministrat en barra, de polietilè de doble paret (interior llisa i exterior corrugada), de color taronja, de 90 mm de diàmetre nominal, per a canalització soterrada, resistència a la compressió 250 N, amb grau de protecció IP549 segons UNE 20324. Segons UNE-EN 61386-1, UNE-EN 61386-22 i UNE-EN 50086-2-4. Inclús abraçadores, elements de subjecció i accessoris (corbes, maneguets, tes, colzes i corbes flexibles). (material) | 1.000 | 4.49 | 4.49 |
| mt27tec020 | kg | Pasta hidròfuga. (material) | 0.040 | 0.60 | 0.02 |
| op00ato010 |  | Tornavís. | 1.000 | 0.00 | 0.00 |
| op00mar010 |  | Martell. | 1.000 | 0.00 | 0.00 |
| op00tal010 |  | Trepant. | 1.000 | 0.00 | 0.00 |
| mo010 | h | Oficial 1ª instal·lador de gas. (mà d'obra) | 0.563 | 29.34 | 16.52 |
| mo109 | h | Ajudant instal·lador de gas. (mà d'obra) | 0.563 | 25.25 | 14.22 |
| % | % | Costos directes complementaris | 2 % | 58.20 | 1.16 |
|  |  | Costos directes |  |  | 59.36 |
