# Canonada per a baixant individual de gas

- Propietat de l'arxiu: CYPE INGENIEROS, S.A.
- Format: FIEBDC-3/2002
- Divisa: EUR
- Costos indirectes: 3.00 %
- IVA: 21.00 %

## I Instal·lacions

### IG Gasos combustibles

#### IGM Conduccions

**IGM015** m Canonada per a baixant individual de gas.
Canonada, per a baixant individual de gas, col·locada superficialment i fixada al parament, formada per tub d'acer negre, amb soldadura longitudinal per resistència elèctrica, sèrie M, de 3/8" DN 10 mm de diàmetre i 2,3 mm de gruix, acabada amb mà d'emprimació antioxidant d'almenys 50 micres de gruix. Inclús material auxiliar para muntatge i subjecció a l'obra, accessoris i peces especials col·locats mitjançant soldadura elèctrica.
Inclou: Replanteig i traçat. Raspat i neteja d'òxids. Col·locació de tubs. Muntatge, connexionat i comprovació del seu correcte funcionament. Realització de proves de servei.
Criteri d'amidament de projecte: Longitud mesurada segons documentació gràfica de Projecte.
Criteri de mesura d'obra: Es mesurarà la longitud realment executada segons especificacions de Projecte.

| Codi | Ut | Descripció | Rendiment | Preu | Import |
|---|---|---|---|---|---|
| mt08tan330a | U | Material auxiliar per a muntatge i subjecció a l'obra de les canonades d'acer, de 3/8" DN 10 mm. (material) | 1.000 | 0.42 | 0.42 |
| mt08tan010ae | m | Tub d'acer negre, amb soldadura longitudinal per resistència elèctrica, sèrie M, de 3/8" DN 10 mm de diàmetre i 2,3 mm de gruix, segons UNE-EN 10255, amb el preu incrementat el 20% en concepte d'accessoris i peces especials. (material) | 1.000 | 2.77 | 2.77 |
| mt27pfi030 | kg | Emprimació antioxidant amb poliuretà. (material) | 0.006 | 9.35 | 0.06 |
| op00ato010 |  | Tornavís. | 1.000 | 0.00 | 0.00 |
| op00mar010 |  | Martell. | 1.000 | 0.00 | 0.00 |
| op00tal010 |  | Trepant. | 1.000 | 0.00 | 0.00 |
| mo010 | h | Oficial 1ª instal·lador de gas. (mà d'obra) | 0.420 | 29.34 | 12.32 |
| mo109 | h | Ajudant instal·lador de gas. (mà d'obra) | 0.420 | 25.25 | 10.61 |
| % | % | Costos directes complementaris | 2 % | 26.18 | 0.52 |
|  |  | Costos directes |  |  | 26.70 |
