# Segellat de pas de canonada combustible, amb abraçadora intumescent tallafoc. Sistema "HILTI"

- Propietat de l'arxiu: CYPE INGENIEROS, S.A.
- Format: FIEBDC-3/2002
- Divisa: EUR
- Costos indirectes: 3.00 %
- IVA: 21.00 %

## I Instal·lacions

### IO Contra incendis

#### IOJ Protecció passiva contra incendis: instal·lacions

**IOJ151** U Segellat de pas de canonada combustible, amb abraçadora intumescent tallafoc. Sistema "HILTI".
Segellat de pas de canonada de PVC, de 50 mm de diàmetre nominal exterior, i de 1,8 mm d'espessor, en mur de 15 cm d'espessor, per a protecció passiva contra incendis i garantir la resistència al foc EI 180, amb segellador acrílic amb propietats ignífugues, model CFS-S ACR CG "HILTI", color gris com a material de reomplert, abraçadora intumescent, model CFS-C P 50/1,5" "HILTI", a cada cara del mur, fixada amb 2 ancoratges mecànics tipus cargol de cap pla amb estrella interior de sis puntes per a clau Torx, d'acer galvanitzat, model HUS 6x35 "HILTI", de 6 mm de diàmetre i 35 mm de longitud.
Inclou: Neteja i preparació del parament. Inserció del material de reomplert. Col·locació de les abraçadores al voltant del tub. Tancament de les abraçadores. Fixació de les abraçadores al parament suport.
Criteri d'amidament de projecte: Nombre d'unitats previstes, segons documentació gràfica de Projecte.
Criteri de mesura d'obra: Es mesurarà el nombre d'unitats realment executades segons especificacions de Projecte.

| Codi | Ut | Descripció | Rendiment | Preu | Import |
|---|---|---|---|---|---|
| mt41phi010h | U | Cartutx de 310 ml de segellador acrílic amb propietats ignífugues, model CFS-S ACR CG "HILTI", color gris, per a segellat de junts i obertures lineals. (material) | 0.756 | 12.80 | 9.68 |
| mt41phi100B | U | Abraçadora intumescent, model CFS-C P 50/1,5" "HILTI", de 50 mm de diàmetre nominal exterior, per a canonada combustible, amb elements de fixació. (material) | 2.000 | 15.80 | 31.60 |
| mt26ahi113E | U | Ancoratge mecànic tipus cargol de cap pla amb estrella interior de sis puntes per a clau Torx, d'acer galvanitzat, model HUS 6x35 "HILTI", de 6 mm de diàmetre i 35 mm de longitud, per a fixació sobre elements de formigó, fissurats o no fissurats. (material) | 4.000 | 0.58 | 2.32 |
| mo020 | h | Oficial 1ª construcció. (mà d'obra) | 0.288 | 28.42 | 8.18 |
| mo113 | h | Peó ordinari construcció. (mà d'obra) | 0.288 | 23.81 | 6.86 |
| % | % | Costos directes complementaris | 2 % | 58.64 | 1.17 |
|  |  | Costos directes |  |  | 59.81 |
