# Ascensor per a persones

- Propietat de l'arxiu: CYPE INGENIEROS, S.A.
- Format: FIEBDC-3/2002
- Divisa: EUR
- Costos indirectes: 3.00 %
- IVA: 21.00 %

## I Instal·lacions

### IT Transport

#### ITA Ascensors

**ITA010** U Ascensor per a persones.
Subministrament i instal·lació completa d'ascensor elèctric d'adherència de 0,63 m/s de velocitat, 4 parades, 320 kg de càrrega nominal, amb capacitat per a 4 persones, nivell bàsic d'acabat en cabina de 840x1050x2200 mm, amb enllumenat elèctric permanent de 50 lux com a mínim, maniobra universal simple, portes interiors automàtiques d'acer inoxidable i portes exteriors automàtiques en acer per pintar de 700x2000 mm. Inclús ganxos de fixació, llums d'enllumenat del buit, guies, cables de tracció i passacables, amortidors de vall, contrapesos, portes d'accés, grup tractor, quadre i cable de maniobra, bastidor, xassís i portes de cabina amb acabats, limitador de velocitat i paracaigudes, botoneres de pis i de cabina, selector de parades, instal·lació elèctrica, línia telefònica i sistemes de seguretat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat. Comprovació del seu correcte funcionament. Realització de proves de servei.
Criteri d'amidament de projecte: Nombre d'unitats previstes, segons documentació gràfica de Projecte.
Criteri de mesura d'obra: Es mesurarà el nombre d'unitats realment executades segons especificacions de Projecte.

| Codi | Ut | Descripció | Rendiment | Preu | Import |
|---|---|---|---|---|---|
| mt39aec010a | U | Cabina amb acabats de qualitat bàsica, de 840 mm d'amplada, 1050 mm de profunditat i 2200 mm d'altura, amb enllumenat elèctric permanent de 50 lux com a mínim, per ascensor elèctric de passatgers de 320 kg de càrrega nominal, amb capacitat per a 4 persones i 0,63 m/s de velocitat, inclús porta de cabina corredissa automàtica d'acer per pintar. (material) | 1.000 | 2549.74 | 2549.74 |
| mt39aea010a | U | Amortidors de vall i contrapesos per ascensor elèctric de passatgers de 320 kg de càrrega nominal, amb capacitat per a 4 persones i 0,63 m/s de velocitat. (material) | 1.000 | 424.08 | 424.08 |
| mt39aab010a | U | Botonera de pis amb acabats de qualitat bàsica, per ascensor de passatgers amb maniobra universal simple. (material) | 4.000 | 13.43 | 53.72 |
| mt39aab020a | U | Botonera de cabina per ascensor de passatgers amb acabats de qualitat bàsica i maniobra universal simple. (material) | 1.000 | 70.68 | 70.68 |
| mt39aeg010a | U | Grup tractor per ascensor elèctric de passatgers de 320 kg de càrrega nominal, amb capacitat per a 4 persones i 0,63 m/s de velocitat. (material) | 1.000 | 3003.86 | 3003.86 |
| mt39ael010a | U | Limitador de velocitat i paracaigudes per ascensor elèctric de passatgers de 320 kg de càrrega nominal, amb capacitat per a 4 persones i 0,63 m/s de velocitat. (material) | 1.000 | 583.10 | 583.10 |
| mt39aem010a | U | Quadre i cable de maniobra per ascensor elèctric de passatgers de 320 kg de càrrega nominal, amb capacitat per a 4 persones i 0,63 m/s de velocitat. (material) | 1.000 | 1198.01 | 1198.01 |
| mt39aap010d | U | Porta d'ascensor de passatgers d'accés a pis, amb obertura automàtica, d'acer amb emprimació per pintar, de 700x2000 mm. Envidriament homologat com "Paraflames" 30 minuts (E 30). (material) | 4.000 | 323.95 | 1295.80 |
| mt39aer010a | U | Recorregut de guies i cables de tracció per ascensor elèctric de passatgers de 320 kg de càrrega nominal, amb capacitat per a 4 persones i 0,63 m/s de velocitat. (material) | 1.000 | 1413.58 | 1413.58 |
| mt39aes010a | U | Selector de parades per ascensor elèctric de passatgers, 0,63 m/s de velocitat. (material) | 4.000 | 57.60 | 230.40 |
| mt39www010 | U | Làmpada de 40 W, inclús mecanismes de fixació i portalàmpades. (material) | 4.000 | 4.14 | 16.56 |
| mt39www011 | U | Ganxo adossat al sostre, capaç de suportar suspès el mecanisme tractor. (material) | 1.000 | 41.44 | 41.44 |
| mt39www030 | U | Instal·lació de línia telefònica en cabina d'ascensor. (material) | 1.000 | 124.05 | 124.05 |
| mo016 | h | Oficial 1ª instal·lador d'aparells elevadors. (mà d'obra) | 65.938 | 29.34 | 1934.62 |
| mo085 | h | Ajudant instal·lador d'aparells elevadors. (mà d'obra) | 65.938 | 25.25 | 1664.93 |
| % | % | Costos directes complementaris | 2 % | 14604.57 | 292.09 |
|  |  | Costos directes |  |  | 14896.66 |
