# Ascensor per a persones

- Propietat de l'arxiu: CYPE INGENIEROS, S.A.
- Format: FIEBDC-3/2002
- Divisa: EUR
- Costos indirectes: 3.00 %
- IVA: 21.00 %

## I Instal·lacions

### IT Transport

#### ITA Ascensors

**ITA010** U Ascensor per a persones.
Subministrament i instal·lació completa d'ascensor elèctric d'adherència de 1 m/s de velocitat, 4 parades, 900 kg de càrrega nominal, amb capacitat per a 12 persones, nivell bàsic d'acabat en cabina de 1400x2200x2200 mm, amb enllumenat elèctric permanent de 50 lux com a mínim, maniobra universal simple, portes interiors automàtiques d'acer inoxidable i portes exteriors automàtiques en acer per pintar de 1000x2000 mm. Inclús ganxos de fixació, llums d'enllumenat del buit, guies, cables de tracció i passacables, amortidors de vall, contrapesos, portes d'accés, grup tractor, quadre i cable de maniobra, bastidor, xassís i portes de cabina amb acabats, limitador de velocitat i paracaigudes, botoneres de pis i de cabina, selector de parades, instal·lació elèctrica, línia telefònica i sistemes de seguretat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat. Comprovació del seu correcte funcionament. Realització de proves de servei.
Criteri d'amidament de projecte: Nombre d'unitats previstes, segons documentació gràfica de Projecte.
Criteri de mesura d'obra: Es mesurarà el nombre d'unitats realment executades segons especificacions de Projecte.

| Codi | Ut | Descripció | Rendiment | Preu | Import |
|---|---|---|---|---|---|
| mt39aec010k | U | Cabina amb acabats de qualitat bàsica, de 1400 mm d'amplada, 2200 mm de profunditat i 2200 mm d'altura, amb enllumenat elèctric permanent de 50 lux com a mínim, per ascensor elèctric de passatgers de 900 kg de càrrega nominal, amb capacitat per a 12 persones i 1 m/s de velocitat, inclús porta de cabina corredissa automàtica d'acer per pintar. (material) | 1.000 | 4680.48 | 4680.48 |
| mt39aea010k | U | Amortidors de vall i contrapesos per ascensor elèctric de passatgers de 900 kg de càrrega nominal, amb capacitat per a 12 persones i 1 m/s de velocitat. (material) | 1.000 | 871.42 | 871.42 |
| mt39aab010a | U | Botonera de pis amb acabats de qualitat bàsica, per ascensor de passatgers amb maniobra universal simple. (material) | 4.000 | 13.43 | 53.72 |
| mt39aab020a | U | Botonera de cabina per ascensor de passatgers amb acabats de qualitat bàsica i maniobra universal simple. (material) | 1.000 | 70.68 | 70.68 |
| mt39aeg010k | U | Grup tractor per ascensor elèctric de passatgers de 900 kg de càrrega nominal, amb capacitat per a 12 persones i 1 m/s de velocitat. (material) | 1.000 | 4680.48 | 4680.48 |
| mt39ael010k | U | Limitador de velocitat i paracaigudes per ascensor elèctric de passatgers de 900 kg de càrrega nominal, amb capacitat per a 12 persones i 1 m/s de velocitat. (material) | 1.000 | 1152.48 | 1152.48 |
| mt39aem010k | U | Quadre i cable de maniobra per ascensor elèctric de passatgers de 900 kg de càrrega nominal, amb capacitat per a 12 persones i 1 m/s de velocitat. (material) | 1.000 | 1928.64 | 1928.64 |
| mt39aap010f | U | Porta d'ascensor de passatgers d'accés a pis, amb obertura automàtica, d'acer amb emprimació per pintar, de 1000x2000 mm. Envidriament homologat com "Paraflames" 30 minuts (E 30). (material) | 4.000 | 323.95 | 1295.80 |
| mt39aer010k | U | Recorregut de guies i cables de tracció per ascensor elèctric de passatgers de 900 kg de càrrega nominal, amb capacitat per a 12 persones i 1 m/s de velocitat. (material) | 1.000 | 2716.56 | 2716.56 |
| mt39aes010b | U | Selector de parades per ascensor elèctric de passatgers, 1 m/s de velocitat. (material) | 4.000 | 63.61 | 254.44 |
| mt39www010 | U | Làmpada de 40 W, inclús mecanismes de fixació i portalàmpades. (material) | 4.000 | 4.14 | 16.56 |
| mt39www011 | U | Ganxo adossat al sostre, capaç de suportar suspès el mecanisme tractor. (material) | 1.000 | 41.44 | 41.44 |
| mt39www030 | U | Instal·lació de línia telefònica en cabina d'ascensor. (material) | 1.000 | 124.05 | 124.05 |
| mo016 | h | Oficial 1ª instal·lador d'aparells elevadors. (mà d'obra) | 77.927 | 29.34 | 2286.38 |
| mo085 | h | Ajudant instal·lador d'aparells elevadors. (mà d'obra) | 77.927 | 25.25 | 1967.66 |
| % | % | Costos directes complementaris | 2 % | 22140.79 | 442.82 |
|  |  | Costos directes |  |  | 22583.61 |
