# Ascensor muntalliteres

- Propietat de l'arxiu: CYPE INGENIEROS, S.A.
- Format: FIEBDC-3/2002
- Divisa: EUR
- Costos indirectes: 3.00 %
- IVA: 21.00 %

## I Instal·lacions

### IT Transport

#### ITO Ascensors per a hospitals

**ITO010** U Ascensor muntalliteres.
Subministrament i instal·lació completa d'ascensor muntalliteres, elèctric sense quart de màquines, amb sistema de tracció sense reductor i corba d'acceleració i desacceleració progressiva, de 4 parades, amb cabina de 1000 kg de càrrega nominal amb capacitat per a 13 persones, 1 m/s de velocitat, 1100 mm d'amplada, 2090 mm de profunditat i 2250 mm d'altura, maniobra col·lectiva de pujada i baixada simple, nivell de trànsit mitjà, embarcament simple, nivell mig de qualitat i porta corredissa automàtica d'acer inoxidable de 900 mm d'amplada i 2000 mm d'altura. Inclús material per a la formació de les parades de cabina. Totalment muntat, connexionat i provat.
Inclou: Replanteig de guies i nivells. Col·locació dels punts de fixació. Instal·lació dels llums d'enllumenat del buit. Muntatge de guies, cables de tracció i passacables. Col·locació dels amortidors de fossa. Col·locació de contrapesos. Presentació de les portes d'accés. Muntatge del grup tractor. Muntatge del quadre i connexió del cable de maniobra. Muntatge del bastidor, el xassís i les portes de cabina amb els seus acabats. Instal·lació del limitador de velocitat i el paracaigudes. Instal·lació de les botoneres de pis i de cabina. Instal·lació del selector de parades. Connexionat amb la xarxa elèctrica. Instal·lació de la línia telefònica i dels sistemes de seguretat.
Criteri d'amidament de projecte: Nombre d'unitats previstes, segons documentació gràfica de Projecte.
Criteri de mesura d'obra: Es mesurarà el nombre d'unitats realment executades segons especificacions de Projecte.

| Codi | Ut | Descripció | Rendiment | Preu | Import |
|---|---|---|---|---|---|
| mt39mon010yb | U | Cabina de 1000 kg de càrrega nominal amb capacitat per a 13 persones, 1 m/s de velocitat, 1100 mm d'amplada, 2090 mm de profunditat i 2250 mm d'altura, maniobra col·lectiva de pujada i baixada simple, nivell de trànsit mitjà, embarcament simple, nivell mig de qualitat i porta corredissa automàtica d'acer inoxidable de 900 mm d'amplada i 2000 mm d'altura, per a ascensor elèctric muntalliteres. (material) | 1.000 | 27765.36 | 27765.36 |
| mt39mon100d | U | Material per a la formació de parada de cabina d'ascensor elèctric muntalliteres, maniobra col·lectiva de pujada i baixada simple, nivell de trànsit mitjà, amb portes d'accés corredisses d'acer inoxidable de 900 mm d'amplada i 2000 mm d'altura. (material) | 4.000 | 1459.16 | 5836.64 |
| mo016 | h | Oficial 1ª instal·lador d'aparells elevadors. (mà d'obra) | 263.751 | 29.34 | 7738.45 |
| mo085 | h | Ajudant instal·lador d'aparells elevadors. (mà d'obra) | 263.751 | 25.25 | 6659.71 |
| % | % | Costos directes complementaris | 2 % | 48000.16 | 960.00 |
|  |  | Costos directes |  |  | 48960.16 |
